# Energetische Sanierung Dorfgemeinschaftshaus Iggel
Leistungsbeschreibung (GAEB DA XML 3.3, DA81)
Projekt: 38/22
Währung: EUR
Erstellt mit: GXML Toolbox V3.3 R20220330, ORCA AVA 26.0.8 26.00.08, 13.07.2026

## Leistungsbeschreibung
Leistungsbeschreibung

Gegenstand der Ausschreibung ist die Erneuerung der technischen Gebäudeausrüstung im Zuge der Grundsanierung des Erdgeschosses des Dorfgemeinschaftshauses Iggelbach. Die technischen Versorgungsanlagen der Obergeschosse bleiben grundsätzlich bestehen und werden an die neu errichteten Zentralanlagen angeschlossen.
Das Dorfgemeinschaftshaus erstreckt sich über 4-Geschosse mit einer Grundfläche von ca. 250m² pro Geschoss, die Geschosse oberhalb des Erdgeschosses werden an die neue Technik angebunden, der Rest der Technischen Installation bleibt unberührt
Im Kellergeschoss wird die neue Wärmeversorgungsanlage aufgebaut, diese besteht aus einer Luft-Wasser Wärmepumpe (ca. 44kW) sowie eines Gaskessels (ca. 25kW) welcher die Übertemperatur gewährleistet. Die Außengeräte der Wärmepumpe befinden sich im Bereich eines Vordaches oberhalb der Erdgeschossebene. Die Verbindungsleitungen zwischen Außen- und Innengerät der Wärmepumpe muss über ein Geschossübergang verlegt und an die Inneneinheiten sowie an den Pufferspeicher angebunden werden. Das Verlegen der neuen Leitungen beinhaltet das Komplette Erdgeschoss sowie Heizungsleitungen der Sanitärbereiche welche in der Dachgeschossebene verlegt wird.
Zur Be- und Entlüftung der Aufenthaltsbereiche werden Dezentrale Lüftungsgeräte verwendet, die Anbindung der Fort- sowie Außenluft erfolgt über die Fassade. Zur Be- und Entlüftung der Sanitärbereiche ist eine Zentrale Lüftungsanlage geplant welche die jeweiligen Räume über das Kanalnetz mit Frischluft versorgt, die Anbindung der Fort- und Außenluft erfolgt in diesem Fall über ein Ziegeldach. Die Luftmengen sind entsprechend der Planung einzuregulieren und messtechnisch nachzuweisen. Die Anlagen sind vollständig betriebsbereit einschließlich Regelung, Kondensatableitung, Schalldämmmaßnahmen sowie sämtlicher Befestigungssysteme zu liefern und zu montieren.
Zur Wahrung der Trinkwasserhygiene wird die komplette Trinkwasserseitige Leitungsverlegung ab Hauseinführung erneuert, die Verteilung der Trinkwasserleitung erfolgt an der Decke sowie durch Schächte an die Verbraucher der jeweiligen Geschosse. Die Sanitärräume sind mit Duschen, WC´s, Waschtischen und Urinalen ausgestattet, des Weiteren wurde ein Behinderten WC in der Planung berücksichtigt. Die Warmwasserbereitung erfolgt vollflächig über Durchlauferhitzer, um Stagnation im Leitungsnetz zu vermeiden sind am Ende des jeweiligen Stranges Hygienespülstationen vorgesehen, welche einen Wasseraustausch in Stillstandzeiten gewährleistet.
Die Entwässerung wird aufgrund der neu Gestaltung der Sanitärbereiche sowie der Entnahmestellen ebenfalls Grundsaniert und erneuert. Die Entwässerung erfolgt in einer Freispiegelentwässerung und wird in ausreichender menge mit  Be- und Entlüftung über Dach geführt. Eine Hebeanlage für Entwässerungsgegenstände unterhalb der Rückstauebene ist vorgesehen.
Sämtliche Leitungsdurchführungen durch feuerwiderstandsfähige Bauteile sind entsprechend dem Brandschutzkonzept und den bauaufsichtlichen Zulassungen dauerhaft brandschutztechnisch zu verschließen. Die Ausführung einschließlich Dokumentation der verwendeten Abschottungssysteme ist Bestandteil der Leistung.
Sämtliche Anlagen sind nach den allgemein anerkannten Regeln der Technik sowie den zum Zeitpunkt der Ausführung gültigen DIN-, EN-, VDI- und DVGW-Regelwerken herzustellen.

Leistungsumfang:
Lüftung:
- Installation und Verrohrung zwei Dezentraler Lüftungsgeräte
- Installation und Verrohrung eines Zentralen Lüftungsgerätes
- Einregulierungen der Anlagen
Sanitär:
- Erneuerung der gesamten Trinkwasserinstallation
- Erneuerung der gesamten Abwasserinstallation
- Einbau einer Hebeanlage
- Erneuerung der gesamten Sanitärbereiche
- Versehen der Leitungen mit passender Wärmedämmung
Heizung:
- Installation einer zweier Wärmepumpenkaskade (Luft-Wasser)
- Erneuerung eines Gaskessels
- Aufbau eines neuen Wärmeverteilnetzes
- Installation von Heizkörpern in Sanitärbereichen
- Versehen der Leitungen mit passender Wärmedämmung
- Anschluss bestehender Heizkörper

Beschreibung der örtlichen Verhältnisse

Die Baustelle ist gut über die öffentliche Straße erreichbar.

## Zusätzliche Vertragsbedingungen
Zusätzliche Vertragsbedingungen

1. Auftragserteilungsverfahren

Die Zusätzlichen Vertragsbedingungen werden dem Auftragnehmer mit den übrigen Verdingungsunterlagen zugestellt.
Der Auftrag wird auf Grundlage des Auftragnehmerangebots schriftlich erteilt. Nebenabreden haben keine Gültigkeit.

2. Vertragsbestandteile

(1) Die Zusätzlichen Vertragsbedingungen sind Grundlage des
  Auftragnehmerangebots und werden mit der Auftragserteilung Bestandteil
  des Bauvertrages.
(2) Bei Widersprüchen im Bauvertrag gelten nacheinander:
a)  Die Leistungsbeschreibung mit Angebotspreisen ohne die im Leistungsverzeichnis enthaltenen sonstigen Vertragsbedingungen.
b) die Allgemeinen technischen Vorschriften für Bauleistungen (VOB/C);
c) die Allgemeinen Vertragsbedingungen für die Ausführung von Bauleistungen (VOB/B)
d) die Vorschriften des BGB über den Werkvertrag.
e) Der Auftragnehmer verzichtet auf die Anwendung seiner Allgemeinen
  Geschäftsbedingungen.
  Dem Angebot beigefügte Allgemeine Geschäftsbedingungen gelten als nicht vereinbart.

3. Mitwirkung

(1) Der Bauherr erteilt den Auftrag selbst.
(2) Erteilt der Bauherr ausnahmsweise dem Fachplaner Vollmacht zur
  Auftragsvergabe, so erstreckt sich diese Vollmacht nicht auf
  Vertragsergänzungen, Änderungen oder sonstige Verpflichtungserklärungen
  zu Lasten des Bauherrn.

4. Vergütung - vgl. § 2 VOB/B -

(1) Die dem Auftrag zugrunde liegenden Einheitspreise sind Festpreise. Wird eine Preisgleitklausel vereinbart, hat diese Vorrang.
(2) Mit den vereinbarten Preisen sind abgegolten
a)  die Bereitstellung des erforderlichen Aufsichtspersonals;
b)  die Bereitstellung eines verantwortlichen Bauleiters für die gesamt Bauzeit;
c)  das Aufräumen und Reinigen der Baustelle von Schutt und sonstigen Abfällen einschließlich Baumaterial des Auftragnehmers während und nach Beendigung der Arbeiten sowie deren Abfuhr.
(3) Der Einheitspreis ist der vertragliche Preis, auch wenn im Angebot der Gesamtbetrag einer Ordnungszahl (Position) nicht dem Produkt aus Einheitspreis und Mengenansatz entspricht.
(4) Sind nach § 2 Nr. 3, 4, 5, 6, 7 oder 8 Abs. 2 VOB/B Preise zu vereinbaren, hat der Auftragnehmer nachzuweisen, dass der neue Preis auf den Grundlagen der Preisermittlung des Hauptauftrages gebildet worden ist.
Er hat hierfür auf Verlangen seine Preisermittlung für diese Preise und, soweit erforderlich, für die gesamte Leistung zur Einsicht vorzulegen sowie die erforderlichen Auskünfte zu erteilen.
(5) Die vereinbarten Preise sind Nettopreise. Die Mehrwertsteuer ist gesondert auszuweisen.
(6) Stundenlohnarbeiten erfordern schriftlichen Auftrag. Diese Arbeiten sind werktäglich oder wöchentlich auf Nachweiszetteln in doppelter Ausfertigung dem Bauführenden Fachplaner zur Unterschrift vorzulegen;dieser erhält eine Ausfertigung.
Die Stundenlohnzettel haben die in Ziffer 15 Abs. 5 aufgeführten Angaben zu enthalten.
Bei ungenügenden Arbeitsleistungen bleiben entsprechende Abzüge vorbehalten.Ebenso bleibt die nachträgliche Prüfung vorbehalten, ob die nachgewiesene Leistung in Angebotspositionen enthalten und damit abgegolten ist.
Im Übrigen gilt für den Nachweis der Stundenlohnarbeiten § 15 VOB/B. § 2 Nr. 3 VOB/B findet auf Stundenlohnarbeiten keine Anwendung.

5. Nachtragsangebote

Angebote für nachträglich anzubietende neue oder geänderte Leistungen müssen schriftlich eingereicht werden.
Die Ausführung setzt schriftlichen Auftrag des Bauherrn voraus.
Nachtragsangebote dürfen nicht zeitgleich mit Rechnungen eingereicht werden.
Werden Nachtragsangebote in Rechnungen abgerechnet ohne Freigabe durch den Bauherren werden diese aus den Rechnungen heraus gestrichen.

6. Ausführung - vgl. § 4 VOB/B -

(1) Vor Beginn der Baustelleneinrichtung hat der Auftragnehmer auf Verlangen des Bauherrn einen Baustelleneinrichtungsplan vorzulegen.
(2) Straßen, Wege, Lager- und Arbeitsplätze innerhalb des Baugeländes können vom Auftragnehmer auf eigene Gefahr benutzt werden.
(3) Die Mitbenutzung vorhandener Gerüste und Einrichtungen anderer Unternehmer ist vom Auftragnehmer mit diesen zu vereinbaren.
(4) Vom Bauherrn zur Verfügung gestellte Lager- und Arbeitsplätze sowie Straßen und Wege innerhalb des Baugeländes sind bei der Räumung im früheren Zustand zurückzugeben.
(5) Der Auftragnehmer ist auf verpflichtet, ein Bautagebuch zu führen und dem Bauherrn eine Ausfertigung zu überlassen.
Das abgeschlossene Bautagebuch ist der Schlussabrechnung beizufügen.
(6) Der Auftragnehmer hat auf seine Kosten den Gütenachweis für von ihm gestellte und bezogene Materialien entsprechend den hierfür gültigen Vorschriften zu erbringen.
Der Bauherr ist berechtigt, Prüfungen durch eine amtliche Prüfstelle zu Lasten des Auftragnehmers vornehmen zu lassen.
(7) Der verantwortliche Bauleiter ist dem Auftraggeber vor Baubeginn zu benennen.
Seine ständige Erreichbarkeit während der Bauausführung muss gewährleistet sein.
(8) Die Angebotspreise schließen alle Lieferungen und Leistungen, die zur betriebsfertigen Erstellung der Anlagen und Abnahme durch den TÜV erforderlich sind, ein.
Die zusätzlichen Nebenleistungen, die der Bieter mit in seinen Preisen einzukalkulieren hat, sind aus der Leistungsabgrenzung ersichtlich.
(9) Der Auftragnehmer ist verpflichtet, die Lärmimmissionen der Baugeräte und Baumaschinen durch entsprechende Schallschutzmaßnahmen auf ein Mindestmaß zu beschränken.
Hierbei sind die allgemeinen Verwaltungsvorschriften zum Schutz gegen Baulärm in der neuesten Fassung sowie die gültigen Lärmschutzverordnungen zu beachten.

7. Werbung
Werbung auf der Baustelle ist nur mit Genehmigung des Bauherrn zulässig. Sollte ein einheitliches Firmenschild erstellt werden, sind Einzelfirmenschilder an anderen Stellen unzulässig.
Die Kosten für die einheitlichen Firmenschilder sowie für das Tragegerüst übernimmt der Auftragsnehmer.

8. Nachunternehmer - vgl. § 4 VOB/B -

(1) Der Auftragnehmer darf Leistungen an Nachunternehmer nur mit vorheriger schriftlicher Zustimmung des Bauherrn übertragen.
Die Nachunternehmer müssen fachkundig, leistungsstark und zuverlässig sein; dazu gehört auch, dass sie ihren gesetzlichen Verpflichtungen zur Zahlung von Steuern und Sozialabgaben nachgekommen sind und die gewerberechtlichen Voraussetzungen erfüllen.
Im Übrigen darf der Auftragnehmer Leistungen nicht an Nachunternehmer oder sonstige Dritte übertragen, sondern hat sie im eigenen Betrieb auszuführen.
(2) Er darf den Nachunternehmern hinsichtlich Vergütung, Gewährleistung und Sicherheitsleitungen keine anderen Bedingungen auferlegen, als zwischen ihm und dem Bauherrn vereinbart sind.
Auf Verlangen des Bauherrn hat er dies nachzuweisen.
(3) Der Auftragnehmer hat vor der beabsichtigten Übertragung Art und Umfang der Leistungen sowie Name, Anschrift und Berufsgenossenschaft (einschließlich Mitglieds-Nr.) des hierfür vorgesehenen Nachunternehmers schriftlich bekannt zu geben.
(4) Der Auftragnehmer muss sicherstellen, dass der Nachunternehmer die ihm übertragenen Leistungen nicht weitergibt, es sei denn, der Bauherr hat zuvor schriftlich zugestimmt; die Absätze 1 bis 3 gelten dann entsprechen.
(5) Der Auftragnehmer tritt hiermit alle Ansprüche, die ihm zukünftig aus Gewährleistung gegen den Nachunternehmer zustehen, erfüllungshalber an den Bauherrn ab.
Die Abtretung wird mit Abschluss des Bauvertrages wirksam.
Sie lässt die Gewährleistungspflicht des Auftragnehmers unberührt.
Der Bauherr bleibt bis zu seiner Schadlosstellung berechtigt, Gewährleistungsansprüche aus abgetretenem und eigenem Recht wahlweise und nebeneinander geltend zu machen.

9. Schadens- und Unfallverhütung
Vor, während und nach der Arbeit sowie in den Arbeitspausen hat der Auftragnehmer von sich aus für alle Schadensverhütungsmaßnahmen zu sorgen, die im Zusammenhang mit seinen Leistungen erforderlich sind.
Leitungen im Erdreich und in Bauteilen hat der Auftragnehmer festzustellen und zu schützen,bevor er dort Arbeiten vornimmt.

10. Kündigung - vgl. § 8 VOB/B -
Kündigt der Bauherr den Vertrag nach § 8 Nr. 1 VOB/B, so sind Bauherr und Auftragnehmer verpflichtet, einander Auskünfte zu erteilen und diese zu belegen, soweit dies notwendig ist, um die Höhe des Vergütungsanspruchs zu bemessen.

11. Abnahme - vgl. § 12 VOB/B -

(1) Die vom Auftragnehmer erbrachten Leistungen sind in einem förmlichen Verfahren abzunehmen.
Der Auftragnehmer hat die Abnahme, ggf. auch Teilnahme (§ 12 Nr. 2 VOB/B), rechtzeitig schriftlich zu beantragen. Die Abnahme wird durch ein allseits unterzeichnetes Abnahmeprotokoll bescheinigt.
(2) Das Abnahmeprotokoll wird erteilt nach vorangegangener Baustellenbegehung, an der der abnahmeberechtigte Auftragnehmer teilzunehmen hat.
(3) Gemeinsames Aufmass, Ingebrauchnahme der erbrachten Leistungen, Benutzung des fertig gestellten Bauwerks oder vorbehaltlose Schlusszahlung gelten nicht als Abnahme.

12. Abrechnung - vgl. §§ 14, 15, 16 VOB/B

(1) Alle Abrechnungsunterlagen sind zweifach einzureichen. Das gilt auch für Zwischenrechnungen.
(2) Änderungen und Ergänzungen des Auftrags sind unter Hinweis auf die getroffenen Vereinbarungen besonders kenntlich zu machen und auf Verlangen getrennt abzurechnen.
(3) Die Schlussrechnung, die als solche zu bezeichnen ist, ist nach Fertigstellung der Leistungen prüffähig und vollständig dem Bauherrn oder seinem Fachplaner zuzustellen.
(4) Die Beteiligung des Bauherrn an der Ermittlung des Leistungsumfangs gilt nicht als Anerkenntnis.
(5) Der Auftragnehmer hat die Erstschrift der bescheinigten Stundenlohnzettel der Rechnung beizufügen.

Diese müssen außer den Angaben nach § 15 Nr. 3 VOB/B das Datum, die Bezeichnung der Baustelle, die Namen, die Berufs-, Lohn- oder Gehaltsgruppe der Arbeitskräfte, die geleisteten Arbeitsstunden je Arbeitskraft und die Art der Leistung enthalten.

Die Stundenlohnrechnungen müssen entsprechend den Stundenlohnzetteln nach Berufs-, Lohn- und Gehaltsgruppen aufgegliedert werden.
Der Auftragnehmer ist auf Verlangen des Bauherrn verpflichtet, die tatsächlichen Lohnkosten anhand der Lohnlisten nachzuweisen, soweit nicht Stundenlohnverrechnungssätze vereinbart worden sind.

13. Erfüllungsort
Sofern nichts anderes vereinbart wird, gilt der gesetzliche Erfüllungsort, d. h. der Ort des Bauvorhabens.

## Ausführungsunterlagen
Ausführungsunterlagen

0.1 Die bauseits 1fach zur Verfügung gestellten Ausführungspläne und techn. Berechnungen sind vom Auftragnehmer zu prüfen.
Eventuelle Beanstandungen sind dem Bauherrn vor Baubeginn schriftlich mitzuteilen.

0.2 Planunterlagen und Berechnungen, die der Auftragnehmer herstellt, sind dem Bauherrn vor Baubeginn zur Genehmigung vorzulegen. Der Auftragnehmer wird hierdurch jedoch nicht von seiner Haftung befreit.

0.3 Gemäß VOB Teil B Paragraph 3 Ausführungsunterlagen Ziffer 5 und Paragraph 4 Ausführung Ziffer 2 sind Werkszeichnungen ohne Aufforderung vorzulegen.
Materialbestellungen beziehen sich im Weiteren immer auf freigegebene Unterlagen.
Für Fehlbestellungen haftet der Auftragnehmer.

## Besondere Vertragsbedingungen
Besondere Vertragsbedingungen

Die Einheitspreise im Leistungsverzeichnis werden auch für zusätzliche Angaben durch den Bauherrn oder der Bauleitung, die nicht im Plan erkenntlich sind, herangezogen.

Bei Änderungsarbeiten werden die Massen aufgemessen.

Es entsteht kein automatischer Anspruch, die im LV angegebenen Materialmengen in einem Arbeitsgang verlegen, montieren oder in Betrieb nehmen zu können.

Die angegebenen Positionsmengen sind gegebenenfalls in Teilmengen zu liefern und zu montieren.

Alle Schlitzarbeiten und Bohrungen müssen staubfrei ausgeführt werden.
Notwendige Absaugungen sind vorzuhalten.

In Bereichen der Schlitzarbeiten und Bohrungen müssen Böden mit Folien bzw. Vliesabdeckungen geschützt werden.

Zur Befestigung von Leitungen, Schalterdosen und Klemmdosen muss ein mineralischer Mörtel verwendet werden.

Dies o. g. Leistungen sind bei der Kalkulation der EPs mit einzurechnen.

## Technische Vertragsbedingungen
Technische Vertragsbedingungen

Druckprüfung

Die Durchführung der Druckprüfung, auch abschnittsweise, wird nicht besonders vergütet.
Vor der Durchführung ist der Beauftragte des Bauherrn zu verständigen. Es ist jeweils ein entsprechendes Prüfprotokoll mit allen Angaben von Druck, Temperatur, Dauer, Vorkommnisse zu erstellen.

Spülen von Trinkwasserinstallationen

Die Durchführung des Spülvorganges von TrinkwasserInstallationen nach DIN 1988/2, auch abschnittsweise, wird nicht besonders vergütet.
Vor dem Spülvorgang ist der Beauftragte des Bauherrn zu verständigen.
Es ist ein entsprechendes Spülprotokoll mit allen Angaben von Druck, Temperatur, Spüldauer sowie Vorkommnisse zu erstellen.
Gespült wird nach DIN/TRWI mit einem Druckluft Wassergemisch alle Rohrleitungen und alle Entnahme-/Zapfstellen AP sowie UP.

Abgrenzung des Leistungsumfanges

Das Abmanteln, Einführen und Anschließen sämtlicher Kabel an Motoren, Fühlern und von Fremdenergie abhängiger Einbauteile einschl. der in der Leistungsbeschreibung enthaltenen Schaltschränke ist Gegenstand vorliegenden Leistungsumfanges und mit den Einheitspreisen abgegolten.

Das Verlegen und Heranführen der Kabel und Leitungen erfolgt bauseits. Dafür ist eine übersichtliche Kabelzugliste sowie die dauerhafte und unverlierbare Beschriftung der Kabel und Feldgeräte auszuführen.
Diese Arbeiten sind in die entsprechende Einheitspreise einzukalkulieren.

Allgemeine Anforderungen

Der Auftragnehmer ist in vollem Umfang für die Einhaltung der DIN 4109 verantwortlich.
Als Rohrhalterungen sind Rohrschellen mit Gummieinlagen zur gleichzeitigen Aufnahme von Längenausdehnungen der Rohrleitungen zu verwenden.
Befestigungsbänder dürfen nicht verwendet werden.
Die Dimension der Befestigungen oder Abhängungen muss immer der entsprechenden Rohrnennweite angepasst werden.

Rohrdurchführungen in Wänden und Decken mittels Rohrfuttern in Form von Hülsenrohren aus Stahl oder
Kunststoff sind Gegenstand vorliegem Leistungsumfangs und mit den Einheitspreisen abgegolten.
Hierauf ist auf die Brand-/Schallschutzbestimmungen laut Hochbau zu achten.

Zur Befestigung der Rohrleitungen an Unterzügen, Decken und Wänden sind grundsätzlich nur Schrauben mit Metall-Spreizdübeln zu verwenden. Anstemmen der Betonteile nur in Ausnahmefällen mit Genehmigung der Bauleitung.

Werden mehrere Rohre (Trassenführung, Heizung und Sanitär) Steigestränge oder waagrechte Leitungen nebeneinander geführt, so sind hier die Rohre nicht einzeln zu befestigen, sondern über die ganze Breite der Rohrbahn Montageschienen mit verstellbaren Rohrschellen bzw. Rohraufhängungen zu verwenden. Auf die entsprechende Rohrausdehnung ist zu achten.

Nach Erfordernis sind Gleit- oder Pendellager einzukalkulieren.
Die gesamte Leitungsführung ist mit den am Bau beteiligten Firmen zu koordinieren und gegenzuzeichnen. Änderungen gegenüber koordinierten Plänen sind sofort allen Beteiligten bekanntzugegeben.
Bei Frostgefahr hat er für das Abstellen und Entleeren der Rohrleitungen und Heizregister zu sorgen.
Apparate, Armaturen, Schalt- und Regelanlagen und sonstige empfindliche Anlagenteile sind nach der Montage durch geeignete Maßnahmen vor Verschmutzung, Beschädigung und Witterungseinflüssen zu schützen.

Die Anlage wird vom Projektanten abgenommen.
Die Inbetriebnahme hat in seiner Gegenwart zu erfolgen.
Die Termine sind entsprechend rechtzeitig mit ihm zu vereinbaren.

Eine besondere Vergütung von Leistungen, wie z. B. von Schutzmaßnahmen oder Gestellung von Materiallager oder anderen Leistungen, die keine Nebenleistungen sind, erfolgt nicht.

Nachstemmarbeiten von Schlitzen, Decken- oder Wanddurchbrüchen sowie Wanddurchführungen für Entsorgungsleitungen sind vom Auftragnehmer herzustellen. Eine besondere Vergütung erfolgt dafür nicht.

Fundamentpläne für alle Anlagenteile, die eine besondere Fundamentierung erfordern, sind der Bauleitung so rechtzeitig zur Verfügung zu stellen, dass die erforderlichen Maßnahmen möglich sind.

Bei der Rohrverlegung ist nachstehendes zu beachten:

Die Wärmedämmung richtet sich in der Dämmdicke nach der Wärmeschutzverordnung Paragraph 6, Zeile 1 - 5.

Sichtbare Rohrleitungen innerhalb des Gebäudes erhalten eine Ummantelung aus Isogenopak.

Leitungen innerhalb von Deckenabhängungen und sonstigen nicht sichtbaren Rohrleitungen werden mit Mineralfasermatten auf einer Lage Aluminiumfolie geklebt, ohne Ummantelung gedämmt.

Sämtliche Armaturen erhalten abnehmbare Dämmkappen mit einer Ummantelung aus verzinkten Stahlblechen, Blechdicke nach DIN 18421.

Sämtliche, in der Verzugszone des Fußbodens, verlegte Rohrleitungen dürfen keinerlei Lötstellen aufweisen.

Alle Dehnungsschleifen, der in der Verzugszone des Fußbodens verlegte Rohrleitungen, müssen ausgepolstert werden.

In den Revisionsplänen sind die elektrischen Regeleinrichtungen aufzunehmen. Außerdem sind die Bezeichnungen sämtlicher Einbauelemente der Schalttafel aufzunehmen. Die Beschriftung der Schalttafel und Schaltpläne muss übereinstimmen.

Bestandszeichnungen sind in 3facher Ausfertigung zu liefern, wovon 1 Satz farbig anzulegen ist.

In allen Revisionsunterlagen sind Ausführungs- bzw. Montagezeichnungen zu liefern, in die alle im Rahmen der Ausführung vorkommenden Änderungen maßstäblich richtig eingetragen worden sind.
Wegen der Übersichtlichkeit und zum Erkennen der Zusammenhänge müssen die Anlagen in sich zusammenhängend dargestellt werden.

Die vorgenannten Pläne sind in folgender Form mit einem Planverzeichnis zu übergeben.

1 Satz Transparentpausen; Kanten verstärkt gerändelt
2 Satz Pausen in Mappen geordnet
1 Satz Pausen fertig angelegt nach DIN, in Mappen geordnet.

Ferner sind folgende Bestandsunterlagen je 3fach in Mappen geordnet mit Inhaltsverzeichnis versehen, zu liefern.

- Bedienungsanweisungen, abgestimmt auf die ausgeführten
  Anlagenteile und Geräte

- Gerätebeschreibungen, abgestimmt auf die ausgeführten
  Anlagenteile und Geräte

- Anlagen- und Funktionsbeschreibung mit Hinweisen auf eine
  wirtschaftliche Betriebsführung

- Stromlauf- und Klemmanschlusspläne, zusätzlich ist 1 Satz dieser
  Pläne in einem Planfach im Schaltschrank vorzusehen

- Wartungsliste mit detaillierten Wartungsintervalle, Schmierplan,
  Ersatzteilliste

- Kopie sämtlicher Druck-, Prüf- und Inbetriebnahme-sowie
  Einweisungsprotokolle

- Kopie sämtlicher behördlicher Prüfbescheinigungen und
  Werkstattteste

- Protokolle über alle im Rahmen der Einregulierungsarbeiten
  durchgeführten Messungen

Alle Unterlagen sind so zu ordnen, dass der Auftraggeber mit geringem Aufwand, die zur Wartung der Anlagen erforderlichen Arbeiten disponieren kann.

Beschilderung:

Eine einwandfreie Beschilderung mit dauerhaften Metall oder Resopalschildern ist vorzusehen.

Für die Schaltgeräte unter den Abdeckplatten genügen selbstklebende Papierschilder, Prägeschilder werden nicht zugelassen.

Alle vom Bieter zu liefernden elektrischen Schalt- und Regelorgane sind vor der Bestellung mit der Bauleitung und der ausführenden Elektrofirma abzustimmen. Es dürfen nur Teile mit VDE-Prüfzeichen verwendet werden. Die erforderlichen Anschlüsse an verschiedenen Energiesystemen und die für die verschiedenen Aggregate vorzusehenden Alarm-, Betriebs- und Störmeldeeinrichtungen sind vor Ausführung in einer gemeinsamen Besprechung zu klären.

Für die Schaltschränke sind Aufbauzeichnungen mit der Schalttafelansicht außen und innen zur Genehmigung vorzulegen.

## Technische Vorbemerkungen Sanitär
Zusätzliche Technische Vertragsbedingungen

Vorbemerkungen zum Leistungsverzeichnis für die Errichtung von Sanitäranlagen

Bei der Ausführung der Sanitäranlagen sind folgende Vorschriften, Richtlinien, Bestimmungen sowie Normen in ihrer jeweils gültigen Fassung verbindlich:

1. DIN 1988
Trinkwasserleitungsanlagen

2. DIN 18380
Heizungs- u. Brauchwassererwärmungs-Anlagen

3. DIN 18381
Gas-, Wasser- u. Abwasser-Installationsarbeiten innerhalb von Gebäuden

4. DIN 1986
Entwässerungsanlagen für Gebäude und Grundstücke

5. DIN 18421
Wärmedämmarbeiten an Betriebstechnischen Anlagen

6. DIN 19630
Gas- und Abwasserverteilungsanlagen

7. DIN 2000
Zentrale Trinkwasserversorgung
DVGW-Arbeitsblätter 314 - 505

8. DIN 4109
Schallschutz im Hochbau

9. TAB
Technische Anschlussbedingungen der zuständigen Versorger

10. UVs
Es sind die Unfallverhütungsvorschriften zu beachten

## Technische Vorbemerkungen Heizung
Technische Vorbemerkungen Heizung

Zusätzliche Technische Vertragsbedingungen

DIN 18379
Lüftungstechnische Anlagen

DIN 18380
Heizungs- u. Brauchwassererwärmungs-Anlagen

DIN 18381
Gas-, Wasser- u. Abwasserinstallationsarbeiten innerhalb von
Gebäuden

DIN 18421
Wärmedämmarbeiten an Betriebstechnischen Anlagen

DIN 19630
Gas- u. Wasserverteilungsanlagen

DIN 4109
Schallschutz im Hochbau

TAB
Technische Anschlussbedingungen der zuständigen Stadtwerke

UVs
Es sind die Unfallverhütungsvorschriften zu beachten

## Technische Vorbemerkungen Lüftung
Technische Vorbemerkungen

Zusätzliche Technische Vertragsbedingungen

DIN 18379
Lüftungstechnische Anlagen

DIN 18380
Heizungs- u. Brauchwassererwärmungs-Anlagen

DIN 18381
Gas-, Wasser- u. Abwasserinstallationsarbeiten innerhalb von
Gebäuden

DIN 18421
Wärmedämmarbeiten an Betriebstechnischen Anlagen

DIN 19630
Gas- u. Wasserverteilungsanlagen

DIN 4109
Schallschutz im Hochbau

TAB
Technische Anschlussbedingungen der zuständigen Stadtwerke

UVs
Es sind die Unfallverhütungsvorschriften zu beachten

## 01 Technische Gebäudeausrüstung

### Titel 01 Lüftungstechnik

#### Bereich 01.01 Lüftungsgeräte

**01.01.1 Lüftungsgerät Sanitärbereiche**
Lüftungsgerät Sanitärbereiche

Bodenstehendes Zentrallüftungsgerät mit
Passivhauszulassung und Wärmebereitstellungsgrad über 80%.
Gehäuse:
Doppelwandig, aus verzinktem Stahlblech.
Mit 30 mm PU-Dämmung wärmeisoliert und
schallgedämmt. Revisionsöffnungen für
Filterwechsel an beiden Seitentüren,
wahlweise ohne Werkzeug oder über
Steckschlüssel zu öffnen. Seitenwände
vollständig demontierbar für freie
Zugänglichkeit aller Elemente.
Geeignet für die bodenstehende
Installation im Innenbereich. Anschluß
von Außen-, Fort-, Ab- und Zuluft durch
Kanal- oder Rohrsystem NW 250 mm.
Kreuzgegenstrom-Wärmetauscher aus
Aluminium, automatische Bypassfunktion
mit 100% WT Abdeckung.
Frostschutz: Integriertes, elektrisches
Vorheizregister zur Erwärmung der
Außenluft bei sehr niedriger Außentemperatur.
Integriertes Warmwasser-Heizregister zur
Nacherwärmung der Zuluft. Soll-Temp-
eratur am Bedienelement einstellbar.
Ansteuerung durch Hydraulikeinheit.
Zwei geräuscharme EC-Hochleistungs-
ventilatoren. Regelung über im
Lieferumfang enthaltenes Komfortbedienelement mit Touchscreen.
Steuerleitung mit 10 mtr. langem Kabel
im Lieferumfang enthalten.
Frei definierbare Betriebsstufen
einstellbar, Auswahlmöglichkeit zwischen
Konstant-Volumen und Konstant-
Druckregelung.
Zur bedarfsorientierten Lüftung besteht
die Anschlussmöglichkeit für einen CO2-,
VOC (Mischgas) oder Feuchtesensor..
RS 485-Schnittstelle zur Gebäudeleittechnik (ModBus), Ansteuerung externer
Klappen, Anschlussmöglichkeit eines
Brandmeldekontaktes.
Wochen- oder Tagesprogramm.
Drucküberwachung der Filterverschmutzung
und Anzeige von erforderlichem
Filterwechsel, Betriebszustand und
Fehlermeldung.
Gut zugänglicher Anschlusskasten auf der
Gehäuseoberseite mit Revisions-/Haupt-
schalter für Wartungsarbeiten, mit
Vorhängeschloss verriegelbar.
Filter: Außenluft F7, Abluft M5 (F5)
Inkl. Kugelsiphon. Anschluss erfolgt
bauseitig an die Abflussleitung.

Technische Daten:
Max. Volumen: 770 m³/h bei 100 Pa ext.
Nennstrom A max. inkl. Vorheiz.: 14 A
Pauf Ventilatoren: 280 W bei 600 m³/h
Standby-Leistungsaufnahme: kl. 1 W
Spannung / Frequenz: 1 ~ 230 V, 50 Hz
Elektrische Vorheizung: 2,5 kW
Temp. Arbeitsbereich:- 20 °C bis + 40 °C
Aufstelltemperatur: + 5 °C bis + 40 °C
Maße H x B x T: 1047 x 1442 x 649 mm
Gewicht: ca. 172 kg

Liefern und betriebsfertig montieren,
inkl. Einbringung in den Dachraum ca. 3,8m
über Geländeoberkante mit
geeignetem Hebewerkzeug (Kranwagen,
Hebehilfe) sowie das abmanteln, heranführen
und anschließen der Bauseits verlegten Kabel.
Menge: 1,000

**01.01.2 Inbetriebnahme**
*** Pauschalposition
Inbetriebnahme des zuvor beschriebenem Lüftungsgerätes.
Menge: 1,000 psch

**01.01.3 Übergangsstück symmetrisch**
Übergangsstück symmetrisch, zur Verbindung
des zuvor beschriebenen Lüftungsgerätes an runde Rohrsysteme.
Flansch-Durchmesser 250 mm.
Inkl. 4 Schrauben.
Gesamt-Einbaulänge: 280 mm
Material: Stahlblech, verzinkt

Liefern und betriebsfertig montieren.
Menge: 4,000 St

**01.01.4 Flexibles Verbindungsstück**
Flexibles Verbindungsstück rund für zuvor
beschriebenes Lüftungsgerät (unisoliert),
beidseitig mit eingezogener Lippendichtung zum Anschluss an Rohrsysteme. Unterbindet die Körperschallübertragung und überbrückt Montagetoleranzen.
Elastische Manschette aus Gewebetuch
(VDI 6022 konform).
Temperatureinsatzbereich:
-30 bis +80 Grad C.

Liefern und betriebsfertig montieren.
Menge: 4,000 St

**01.01.5 Lüftungsgerät Dezentral (AUL/FOL links)**
Dezentrales Lüftungsgerät
Inkl. Bypass

Außen-/Fortluft vertikal

Die Anschlüsse (Ø400mm) befinden
sich dabei an der Geräteoberseite.

Das Duplex Vent 1200 ist ein
dezentrales Komfort-Lüftungsgerät
mit hoher Wärmerückgewinnung
zur stehenden Montage.

Das extrem leise Gerät erzeugt
bei Nennleistung lediglich einen
Schallpegel von <= 35 dB(A).
Bei 80% Leistung beträgt der
Schallpegel <= 30 dB(A).
Schrankmodell mit Außen- und
Fortluftanschlüssen nach oben.

Geräteaufbau:

Das Gehäuse besteht aus Stahlblech,
innen verzinkt, außen mit einer Vielfalt
von Paneelen versehbar.
Zum Beispiel: Pinnwand, Tafel,
in allen RAL-Farben etc.

Innen mit wärme- und schalldämmender
Isolation ausgestattet.
Für eine Wartung gibt es seitlich
große Türen.

Der Gegenstromwärmetauscher aus
Aluminium ist nach DIN EN 308
geprüft und anerkannt.
Der Wärmebereitstellungsgrad
beträgt bis zu 95%.
(85% nach EN 308, trocken).

Luftförderung über zwei
geräuscharme, energiesparende
und wartungsfreie EC-Motoren. Die
Ansteuerung erfolgt stufenlos.

In der Außenluft und Fortluft
ist eine motorische Klappe mit
Federrücklauf installiert.

Das Gerät ist standardmäßig mit
einer Kondensatwanne inkl.
Schwimmer und Ablaufstutzen
(Ø 16 mm) ausgestattet.

Montage:

Das Gerät kann sowohl an der Wand
als auch im Raum aufgestellt werden.

Regelung:

Die vollautomatische Regelung
sorgt für einen intelligenten und
energieeffizienten Betrieb, mit einer
Vielzahl an Bedienmöglichkeiten.
Die Regelung mit dem entsprechenden
Bedienteil ist separat zu bestellen.

Die Hauptfunktionen:
- Überwachung Konstant-
Volumenstrom, Filter, Kondensat
und Ventilatoren.
- Alarme werden angezeigt und bei
Bedarf an die GLT weitergeleitet.
- Automatische Nachtauskühlung
- Einfach zu bedienende
Wochenschaltuhr mit 7 individuell
konfigurierbaren Zeitprogrammen.
(Luftmenge, Einblastemperatur,
Tage, Zeiten, Nachtauskühlung, etc.)
- Automatische Steuerung der
Bypass- und Verschlussklappen
- Regelung von Vor- und
Nachheizregister (Elektro/Wasser)
- Regelung von Kühlregister
- Intelligenter Frostschutz
- Hardware-Schnittstelle zur
externen Regelung von
Betriebszeiten, Luftmenge und
Einblastemperatur
- Kontinuierliches Speichern aller
wesentlichen Betriebsdaten
(Datenlogging)
- Notaus-Kontakt zur kontrollierten
Abschaltung des Gerätes
(Ventilatoren aus, Klappen zu)
durch Brandmelder, Rauchmelder,
etc.
- 3 analoge und 3 digitale Sensor-
Eingänge zur bedarfsgerechten
Steuerung des Gerätes. Die
Eingänge können für einen
vollautomatischen Betrieb
individuell programmiert werden.
- Folgende Bus-Module können als
Zubehör installiert werden: KNX,
LON, MODBUS, BACnet MS/TP,
BACnet IP.
- Betriebsstundenzähler
Maximalkapazität bei 30 dB(A): 1050m³/h
Maximalkapazität bei 35 dB(A): 1310m³/h

Stromanschluss (ohne Vorheizung)
1~230 V, 50 Hz, V+N+PE
Stromanschluss (mit Vorheizung)
3~230 V, 50 Hz, V+N+PE

Max Leistungsaufnahme: 254 W

Geräteabmessungen:
- Gerätetiefe (mm): 496
- Gerätebreite (mm): 2.427
- Gerätehöhe (mm): 2.098
- Gerätegewicht (kg): 630

Fabrikat: Airflow
Typ: DUPLEX Vent DV 1200 VL

oder gleichwertig

Fabrikat:..........................
Typ: ................................

Liefern und betriebsfertig montieren
Kran- und Hebekosten sind in den einheitspreis
einzukalkulieren.
-inkl. abmanten, heranführen und anschließen der
Bauseits verlegten Kabel
Menge: 1,000 St

**01.01.6 Lüftungsgerät Dezentrales (AUL/FOL rechts)**
Dezentrales Lüftungsgerät
Inkl. Bypass

Außen-/Fortluft vertikal

Die Anschlüsse (Ø400mm) befinden
sich dabei an der Geräteoberseite.

Das Duplex Vent 1200 ist ein
dezentrales Komfort-Lüftungsgerät
mit hoher Wärmerückgewinnung
zur stehenden Montage.

Das extrem leise Gerät erzeugt
bei Nennleistung lediglich einen
Schallpegel von <= 35 dB(A).
Bei 80% Leistung beträgt der
Schallpegel <= 30 dB(A).
Schrankmodell mit Außen- und
Fortluftanschlüssen nach oben.

Geräteaufbau:

Das Gehäuse besteht aus Stahlblech,
innen verzinkt, außen mit einer Vielfalt
von Paneelen versehbar.
Zum Beispiel: Pinnwand, Tafel,
in allen RAL-Farben etc.

Innen mit wärme- und schalldämmender
Isolation ausgestattet.
Für eine Wartung gibt es seitlich
große Türen.

Der Gegenstromwärmetauscher aus
Aluminium ist nach DIN EN 308
geprüft und anerkannt.
Der Wärmebereitstellungsgrad
beträgt bis zu 95%.
(85% nach EN 308, trocken).

Luftförderung über zwei
geräuscharme, energiesparende
und wartungsfreie EC-Motoren. Die
Ansteuerung erfolgt stufenlos.

In der Außenluft und Fortluft
ist eine motorische Klappe mit
Federrücklauf installiert.

Das Gerät ist standardmäßig mit
einer Kondensatwanne inkl.
Schwimmer und Ablaufstutzen
(Ø 16 mm) ausgestattet.

Montage:

Das Gerät kann sowohl an der Wand
als auch im Raum aufgestellt werden.

Regelung:

Die vollautomatische Regelung
sorgt für einen intelligenten und
energieeffizienten Betrieb, mit einer
Vielzahl an Bedienmöglichkeiten.
Die Regelung mit dem entsprechenden
Bedienteil ist separat zu bestellen.

Die Hauptfunktionen:
- Überwachung Konstant-
Volumenstrom, Filter, Kondensat
und Ventilatoren.
- Alarme werden angezeigt und bei
Bedarf an die GLT weitergeleitet.
- Automatische Nachtauskühlung
- Einfach zu bedienende
Wochenschaltuhr mit 7 individuell
konfigurierbaren Zeitprogrammen.
(Luftmenge, Einblastemperatur,
Tage, Zeiten, Nachtauskühlung, etc.)
- Automatische Steuerung der
Bypass- und Verschlussklappen
- Regelung von Vor- und
Nachheizregister (Elektro/Wasser)
- Regelung von Kühlregister
- Intelligenter Frostschutz
- Hardware-Schnittstelle zur
externen Regelung von
Betriebszeiten, Luftmenge und
Einblastemperatur
- Kontinuierliches Speichern aller
wesentlichen Betriebsdaten
(Datenlogging)
- Notaus-Kontakt zur kontrollierten
Abschaltung des Gerätes
(Ventilatoren aus, Klappen zu)
durch Brandmelder, Rauchmelder,
etc.
- 3 analoge und 3 digitale Sensor-
Eingänge zur bedarfsgerechten
Steuerung des Gerätes. Die
Eingänge können für einen
vollautomatischen Betrieb
individuell programmiert werden.
- Folgende Bus-Module können als
Zubehör installiert werden: KNX,
LON, MODBUS, BACnet MS/TP,
BACnet IP.
- Betriebsstundenzähler
Maximalkapazität bei 30 dB(A): 1050m³/h
Maximalkapazität bei 35 dB(A): 1310m³/h

Stromanschluss (ohne Vorheizung)
1~230 V, 50 Hz, V+N+PE
Stromanschluss (mit Vorheizung)
3~230 V, 50 Hz, V+N+PE

Max Leistungsaufnahme: 254 W

Geräteabmessungen:
- Gerätetiefe (mm): 496
- Gerätebreite (mm): 2.427
- Gerätehöhe (mm): 2.098
- Gerätegewicht (kg): 630

Fabrikat: Airflow
Typ: DUPLEX Vent DV 1200 VR

oder gleichwertig

Fabrikat:..........................
Typ: ................................

Liefern und betriebsfertig montieren
Kran- und Hebekosten sind in den einheitspreis
einzukalkulieren.
-inkl. abmanten, heranführen und anschließen der
Bauseits verlegten Kabel
Menge: 1,000 St

**01.01.7 Abluftfilter**
Abluftfilter, ePM10 - 50% (M5)
für zuvor beschriebene Dezentralen Lüftungsgeräte

Liefern und betriebsfertig montieren
Menge: 4,000 St

**01.01.8 Außenluftfilter**
Außenluftfilter, ePM1 - 55%
für zuvor beschriebene Dezentralen Lüftungsgeräte

Liefern und betriebsfertig montieren
Menge: 2,000 St

**01.01.9 Steuerungsdisplay**
Innovatives Touch-Display zur
komfortablen Einstellung aller
Betriebsparameter.
Die Einstellung kann direkt über das
intuitiv bedienbare Touch-Display,
oder über die integrierte USB-
Schnittstelle via PC erfolgen.

Durch das hochauflösende
Farbdisplay können alle Daten
übersichtlich dargestellt und
verändert werden.

Mit der kostenlosen Software (User
Tool) können mittels PC sehr
übersichtlich und detailliert auf alle
Daten zugegriffen werden.
Darüber hinaus gibt es eine
Software für den Servicetechniker
(Service Tool) um eine schnelle und
kostengünstige Inbetriebnahme und
Auswertung durchzuführen.

Funktionen, Eigenschaften
- Einstellen der Zuluftmenge und
Temperatur
- Einstellen der Zeitprogramme
einschließlich der Nachtauskühlung
- Manueller Start/Stopp des Gerätes
oder einer ganzen Gruppe von
Geräten
- Warnhinweise und Alarme in
Textform
- Integrierter Datenlogger
- Automatische Bediensperre
- Bildschirmsperre mit
Sicherheitscode
- Urlaubsmodus für Basislüftung
- Anzeige des CO2-Gehaltes bei
installiertem Sensor

Abmessungen:
82 x 82 x 14 mm

Im Lieferumfang des Displays ist
ein Anschlusskabel (6,5 m) enthalten.

Fabrikat: Airflow
Typ: Airlinq P Steuerungsdisplay

oder gleichwertig

Fabrikat:..........................
Typ: ................................

Liefern und betriebsfertig montieren
inkl. abmanten, heranführen und anschließen der
Bauseits verlegten Kabel
Menge: 2,000 St

**01.01.10 Wassernachheizregister**
Wassernachheizregister

2.540 W (Nachheizen) bei 60/40°C
Max. Betriebstemperatur 90°C
Max. Betriebsdruck 10 bar
Anschlussabmessung 1/2" (DN15)
Ventilöffnungs-/schließzeit 60s

Das integrierte Wassernachheizregister
erhöht die Zulufttemperatur auf den
gewünschten Wert.
Liefern und betriebsfertig montieren
Menge: 2,000 St

**01.01.11 Bewegungssensor, Wandmontage**
Bewegungssensor, Wandmontage für
für zuvor beschriebene Dezentralen Lüftungsgeräte

Liefern und betriebsfertig montieren
Menge: 2,000 St

**01.01.12 Kondensatpumpe**
Kondensatpumpe
für zuvor beschriebene Dezentralen Lüftungsgeräte

Liefern und betriebsfertig montieren
Menge: 2,000 St

**01.01.13 Fassadengitter**
Fassadengitter Ø 400 mm, eloxiertes Aluminium
für zuvor beschriebene Dezentralen Lüftungsgeräte

Liefern und betriebsfertig montieren
Menge: 4,000 St

**01.01.14 Designpaneel**
Designpaneel, in Standardfarbe lackiert
1200 x 1000 für zuvor beschriebene Dezentralen Lüftungsgeräte

Liefern und betriebsfertig montieren
Menge: 8,000 St

**01.01.15 Inbetriebnahme**
*** Pauschalposition
Inbetriebnahme der zuvor beschriebenen dezentralen
Lüftungsgeräte.
Menge: 1,000 psch

#### Bereich 01.02 Rohrleitungen

**01.02.1 Wickelfalzrohr DN100.**
Wickelfalzrohr DN100.
Ausführung nach DIN EN 12237 und DIN EN 1506,
für Dichtheitsklasse D nach DIN EN 12237.
Nennweiten 80 bis 315
einsetzbar mit selbstsicherndem Stecksystem (Click)
zur weitestgehend schraubenlosen Verbindung.
Nennweiten 100 bis 160 mm
ab Werk mit Sicherungsnocken (Click),
Nennweiten 80 und 180 bis 315 mm auf Wunsch
bereits ab Werk, mit Sicherungsnocken (Click) erhältlich.
Ansonsten mit schrauben verbinden (in dieser Position enthalten)
Material: verzinktes Stahlblech

mit Aufhänge-/Auflagekonstruktion DIN EN 12236, schallgedämmt, befestigen mit bauaufsichtlich zugelassenen Befestigungsmitteln einschl. Bohrungen,
Befestigungsuntergrund Stahlbeton.

Liefern und betriebsfertig montieren
Menge: 18,000 m

**01.02.2 Wickelfalzrohr DN125.**
Wickelfalzrohr DN125.
Wie zuvor beschrieben

Liefern und betriebsfertig montieren
Menge: 6,000 m

**01.02.3 Wickelfalzrohr DN150.**
Wickelfalzrohr DN150.
Wie zuvor beschrieben

Liefern und betriebsfertig montieren
Menge: 6,000 m

**01.02.4 Wickelfalzrohr DN160.**
Wickelfalzrohr DN160.
Wie zuvor beschrieben

Liefern und betriebsfertig montieren
Menge: 3,000 m

**01.02.5 Wickelfalzrohr DN200.**
Wickelfalzrohr DN200.
Wie zuvor beschrieben

Liefern und betriebsfertig montieren
Menge: 9,000 m

**01.02.6 Wickelfalzrohr DN250.**
Wickelfalzrohr DN250.
Wie zuvor beschrieben

Liefern und betriebsfertig montieren
Menge: 3,000 m

**01.02.7 Wickelfalzrohr DN280.**
Wickelfalzrohr DN280.
Wie zuvor beschrieben

Liefern und betriebsfertig montieren
Menge: 2,000 m

**01.02.8 Wickelfalzrohr DN315.**
Wickelfalzrohr DN315.
Wie zuvor beschrieben

Liefern und betriebsfertig montieren
Menge: 2,000 m

**01.02.9 Wickelfalzrohr DN355.**
Wickelfalzrohr DN355.
Wie zuvor beschrieben

Liefern und betriebsfertig montieren
Menge: 2,000 m

**01.02.10 Wickelfalzrohr DN400**
Wickelfalzrohr DN400.
Wie zuvor beschrieben

Liefern und betriebsfertig montieren
Menge: 10,000 m

**01.02.11 Aluminiumflexrohr DN100**
Aluminiumflexrohr DN100
Zweilagig .
Die Rohre sind aus Reinaluminium-Band überlappt (doppellagig) gewickelt und gefalzt.
Sie werden bis zu einem Durchmesser von 315 mm in einer Länge von 5,0 m gefertigt und gestaucht, auf eine Transportlänge von ca. 1,2 m, geliefert.
Ab einem Durchmesser von 355 mm werden sie in einer Länge von 3,0 m gefertigt und gestaucht, auf eine Transportlänge von ca. 1,2 m, geliefert.
Ein Strecken auf eine Anwendungslänge von min. 5,0 m oder 3,0 m ist problemlos möglich.
Abrechnung in Metern in gestauchtem Zustand.

mit Aufhänge-/Auflagekonstruktion DIN EN 12236, schallgedämmt, befestigen mit bauaufsichtlich zugelassenen Befestigungsmitteln einschl. Bohrungen,
Befestigungsuntergrund Stahlbeton.

Liefern und betriebsfertig montieren
Menge: 10,000 m

**01.02.12 Aluminiumflexrohr DN125**
Aluminiumflexrohr DN125
wie zuvor beschrieben

Liefern und betriebsfertig montieren
Menge: 5,000 m

**01.02.13 Aluminiumflexrohr DN150**
Aluminiumflexrohr DN150
wie zuvor beschrieben

Liefern und betriebsfertig montieren
Menge: 5,000 m

**01.02.14 Aluminiumflexrohr DN160**
Aluminiumflexrohr DN160
wie zuvor beschrieben

Liefern und betriebsfertig montieren
Menge: 2,000 m

**01.02.15 Aluminiumflexrohr DN200**
Aluminiumflexrohr DN200
wie zuvor beschrieben

Liefern und betriebsfertig montieren
Menge: 2,000 m

**01.02.16 Bogen 90 Grad DN100**
Bogen 90 Grad DN100
in Segmentbauweise.
Ausführung nach DIN EN 1506, Steckverbindungen mit werksseitig fest montierter Doppellippendichtung aus alterungsbeständigem EPDM-Gummi,
temperaturbeständig von -30 bis +100° C, für Dichtheitsklasse D nach DIN EN 12237.
Nennweiten 250 bis 315 mit selbstsicherndem Stecksystem (Click) zur weitestgehend schraubenlosen Verbindung.
Material: verzinktes Stahlblech

mit Aufhänge-/Auflagekonstruktion DIN EN 12236, schallgedämmt, befestigen mit bauaufsichtlich zugelassenen Befestigungsmitteln einschl. Bohrungen,
Befestigungsuntergrund Stahlbeton.

Liefern und betriebsfertig montieren
Menge: 15,000 St

**01.02.17 Bogen 90 Grad DN125**
Bogen 90 Grad DN125
wie zuvor beschrieben

Liefern und betriebsfertig montieren
Menge: 7,000 St

**01.02.18 Bogen 90 Grad DN150**
Bogen 90 Grad DN150
wie zuvor beschrieben

Liefern und betriebsfertig montieren
Menge: 3,000 St

**01.02.19 Bogen 90 Grad DN160**
Bogen 90 Grad DN160
wie zuvor beschrieben

Liefern und betriebsfertig montieren
Menge: 4,000 St

**01.02.20 Bogen 90 Grad DN180**
Bogen 90 Grad DN180
wie zuvor beschrieben

Liefern und betriebsfertig montieren
Menge: 1,000 St

**01.02.21 Bogen 90 Grad DN200**
Bogen 90 Grad DN200
wie zuvor beschrieben

Liefern und betriebsfertig montieren
Menge: 10,000 St

**01.02.22 Bogen 90 Grad DN250**
Bogen 90 Grad DN250
wie zuvor beschrieben

Liefern und betriebsfertig montieren
Menge: 1,000 St

**01.02.23 Bogen 90 Grad DN280**
Bogen 90 Grad DN280
wie zuvor beschrieben

Liefern und betriebsfertig montieren
Menge: 1,000 St

**01.02.24 Bogen 90 Grad DN315**
Bogen 90 Grad DN315
wie zuvor beschrieben

Liefern und betriebsfertig montieren
Menge: 2,000 St

**01.02.25 Bogen 90 Grad DN355**
Bogen 90 Grad DN355
wie zuvor beschrieben

Liefern und betriebsfertig montieren
Menge: 1,000 St

**01.02.26 Bogen 90 Grad DN400**
Bogen 90 Grad DN400
wie zuvor beschrieben

Liefern und betriebsfertig montieren
Menge: 8,000 St

**01.02.27 Bogen 45 Grad DN100**
Bogen 45 Grad DN100
wie zuvor beschrieben

Liefern und betriebsfertig montieren
Menge: 6,000 St

**01.02.28 Bogen 45 Grad DN125**
Bogen 45 Grad DN125
wie zuvor beschrieben

Liefern und betriebsfertig montieren
Menge: 2,000 St

**01.02.29 Bogen 45 Grad DN150**
Bogen 45 Grad DN150
wie zuvor beschrieben

Liefern und betriebsfertig montieren
Menge: 1,000 St

**01.02.30 Bogen 45 Grad DN160**
Bogen 45 Grad DN160
wie zuvor beschrieben

Liefern und betriebsfertig montieren
Menge: 1,000 St

**01.02.31 Bogen 45 Grad DN315**
Bogen 45 Grad DN315
wie zuvor beschrieben

Liefern und betriebsfertig montieren
Menge: 1,000 St

**01.02.32 Bogen 45 Grad DN355**
Bogen 45 Grad DN355
wie zuvor beschrieben

Liefern und betriebsfertig montieren
Menge: 1,000 St

**01.02.33 Bogen 45 Grad DN400**
Bogen 45 Grad DN400
wie zuvor beschrieben

Liefern und betriebsfertig montieren
Menge: 3,000 St

**01.02.34 Bogen 30 Grad DN100**
Bogen 30 Grad DN100
wie zuvor beschrieben

Liefern und betriebsfertig montieren
Menge: 2,000 St

**01.02.35 Bogen 30 Grad DN125**
Bogen 30 Grad DN125
wie zuvor beschrieben

Liefern und betriebsfertig montieren
Menge: 2,000 St

**01.02.36 Bogen 30 Grad DN150**
Bogen 30 Grad DN150
wie zuvor beschrieben

Liefern und betriebsfertig montieren
Menge: 1,000 St

**01.02.37 Bogen 30 Grad DN160**
Bogen 30 Grad DN160
wie zuvor beschrieben

Liefern und betriebsfertig montieren
Menge: 1,000 St

**01.02.38 Bogen 30 Grad DN200**
Bogen 30 Grad DN200
wie zuvor beschrieben

Liefern und betriebsfertig montieren
Menge: 1,000 St

**01.02.39 Bogen 30 Grad DN315**
Bogen 30 Grad DN315
wie zuvor beschrieben

Liefern und betriebsfertig montieren
Menge: 1,000 St

**01.02.40 Bogen 30 Grad DN355**
Bogen 30 Grad DN355
wie zuvor beschrieben

Liefern und betriebsfertig montieren
Menge: 1,000 St

**01.02.41 Bogen 30 Grad DN400**
Bogen 30 Grad DN400
wie zuvor beschrieben

Liefern und betriebsfertig montieren
Menge: 2,000 St

**01.02.42 Bogen 15 Grad DN100**
Bogen 15 Grad DN100
wie zuvor beschrieben

Liefern und betriebsfertig montieren
Menge: 2,000 St

**01.02.43 Bogen 15 Grad DN125**
Bogen 15 Grad DN125
wie zuvor beschrieben

Liefern und betriebsfertig montieren
Menge: 2,000 St

**01.02.44 Bogen 15 Grad DN150**
Bogen 15 Grad DN150
wie zuvor beschrieben

Liefern und betriebsfertig montieren
Menge: 1,000 St

**01.02.45 Bogen 15 Grad DN280**
Bogen 15 Grad DN280
wie zuvor beschrieben

Liefern und betriebsfertig montieren
Menge: 1,000 St

**01.02.46 Bogen 15 Grad DN355**
Bogen 15 Grad DN355
wie zuvor beschrieben

Liefern und betriebsfertig montieren
Menge: 1,000 St

**01.02.47 Bogen 15 Grad DN400**
Bogen 15 Grad DN400
wie zuvor beschrieben

Liefern und betriebsfertig montieren
Menge: 2,000 St

**01.02.48 Etagenbogen DN100**
Etagenbogen DN100
wie zuvor beschrieben

Liefern und betriebsfertig montieren
Menge: 2,000 St

**01.02.49 Etagenbogen DN125**
Etagenbogen DN125
wie zuvor beschrieben

Liefern und betriebsfertig montieren
Menge: 1,000 St

**01.02.50 Etagenbogen DN160**
Etagenbogen DN160
wie zuvor beschrieben

Liefern und betriebsfertig montieren
Menge: 1,000 St

**01.02.51 Etagenbogen DN180**
Etagenbogen DN180
wie zuvor beschrieben

Liefern und betriebsfertig montieren
Menge: 1,000 St

**01.02.52 Etagenbogen DN200**
Etagenbogen DN200
wie zuvor beschrieben

Liefern und betriebsfertig montieren
Menge: 1,000 St

**01.02.53 Etagenbogen DN250**
Etagenbogen DN250
wie zuvor beschrieben

Liefern und betriebsfertig montieren
Menge: 1,000 St

**01.02.54 Etagenbogen DN400**
Etagenbogen DN400
wie zuvor beschrieben

Liefern und betriebsfertig montieren
Menge: 1,000 St

**01.02.55 Reduzierung DN125x100,**
Reduzierung DN125x100,
handgebaut, symmetrisch, lang. Ausführung nach DIN EN 1506,
Steckverbindungen mit werksseitig fest montierter
Doppellippendichtung aus alterungsbeständigem EPDM-Gummi, temperaturbeständig von -30 bis +100° C,
für Dichtheitsklasse D nach DIN EN 12237.
Nennweiten 80 bis 315 mit selbstsicherndem Stecksystem (Click)
zur weitestgehend schraubenlosen Verbindung.
Material: verzinktes Stahlblech

mit Aufhänge-/Auflagekonstruktion DIN EN 12236, schallgedämmt, befestigen mit bauaufsichtlich zugelassenen Befestigungsmitteln einschl. Bohrungen,
Befestigungsuntergrund Stahlbeton.

Liefern und betriebsfertig montieren
Menge: 2,000 St

**01.02.56 Reduzierung DN150x100,**
Reduzierung DN150x100,
wie zuvor beschrieben

Liefern und betriebsfertig montieren
Menge: 1,000 St

**01.02.57 Reduzierung DN150x125,**
Reduzierung DN150x125,
wie zuvor beschrieben

Liefern und betriebsfertig montieren
Menge: 1,000 St

**01.02.58 Reduzierung DN160x100,**
Reduzierung DN160x100,
wie zuvor beschrieben

Liefern und betriebsfertig montieren
Menge: 1,000 St

**01.02.59 Reduzierung DN160x125,**
Reduzierung DN160x125,
wie zuvor beschrieben

Liefern und betriebsfertig montieren
Menge: 1,000 St

**01.02.60 Reduzierung DN160x150,**
Reduzierung DN160x150,
wie zuvor beschrieben

Liefern und betriebsfertig montieren
Menge: 4,000 St

**01.02.61 Reduzierung DN200x100,**
Reduzierung DN200x100,
wie zuvor beschrieben

Liefern und betriebfertig montieren
Menge: 1,000 St

**01.02.62 Reduzierung DN200x125,**
Reduzierung DN200x125,
wie zuvor beschrieben

Liefern und betriebfertig montieren
Menge: 1,000 St

**01.02.63 Reduzierung DN200x150,**
Reduzierung DN200x150,
wie zuvor beschrieben

Liefern und betriebfertig montieren
Menge: 1,000 St

**01.02.64 Reduzierung DN200x160,**
Reduzierung DN200x160,
wie zuvor beschrieben

Liefern und betriebfertig montieren
Menge: 2,000 St

**01.02.65 Reduzierung DN250x200,**
Reduzierung DN250x200,
wie zuvor beschrieben

Liefern und betriebfertig montieren
Menge: 4,000 St

**01.02.66 T-Stück DN100x100**
T-Stück DN100x100
in gepresster Bauweise, aus zwei Halbschalen oder mit gepresstem PSU, 90 Grad, symmetrisch. Ausführung nach DIN EN 1506, Steckverbindungen mit werksseitig fest montierter
Doppellippendichtung aus alterungsbeständigem EPDM-Gummi, temperaturbeständig von -30 bis +100° C,
für Dichtheitsklasse D nach DIN EN 12237.
Nennweiten 80 bis 315 mit selbstsicherndem Stecksystem (Click) zur weitestgehend schraubenlosen Verbindung.
Material: verzinktes Stahlblech

mit Aufhänge-/Auflagekonstruktion DIN EN 12236, schallgedämmt, befestigen mit bauaufsichtlich zugelassenen Befestigungsmitteln einschl. Bohrungen,
Befestigungsuntergrund Stahlbeton.

Liefern und betriebfertig montieren
Menge: 2,000 St

**01.02.67 T-Stück DN125x100**
T-Stück DN125x100
wie zuvor beschrieben

Liefern und betriebfertig montieren
Menge: 3,000 St

**01.02.68 T-Stück DN160x100**
T-Stück DN160x100
wie zuvor beschrieben

Liefern und betriebsfertig montieren
Menge: 1,000 St

**01.02.69 T-Stück DN160x125**
T-Stück DN160x125
wie zuvor beschrieben

Liefern und betriebfertig montieren
Menge: 3,000 St

**01.02.70 T-Stück DN160x160**
T-Stück DN160x160
wie zuvor beschrieben

Liefern und betriebfertig montieren
Menge: 1,000 St

**01.02.71 T-Stück DN200x100**
T-Stück DN200x100
wie zuvor beschrieben

Liefern und betriebfertig montieren
Menge: 1,000 St

**01.02.72 T-Stück DN200x125**
T-Stück DN200x125
wie zuvor beschrieben

Liefern und betriebfertig montieren
Menge: 1,000 St

**01.02.73 T-Stück DN200x150**
T-Stück DN200x150
wie zuvor beschrieben

Liefern und betriebfertig montieren
Menge: 1,000 St

**01.02.74 T-Stück DN200x160**
T-Stück DN200x160
wie zuvor beschrieben

Liefern und betriebfertig montieren
Menge: 2,000 St

**01.02.75 T-Stück DN200x200**
T-Stück DN200x200
wie zuvor beschrieben

Liefern und betriebfertig montieren
Menge: 2,000 St

**01.02.76 Nippel DN100**
Nippel DN100 zum Verbinden zweier Lüftungsrohre.
Ausführung nach DIN EN 1506,
Steckverbindungen mit werksseitig fest montierter Doppellippendichtung aus alterungsbeständigem EPDM-Gummi, temperaturbeständig von -30 bis +100° C, für Dichtheitsklasse D nach DIN EN 12237.
Nennweiten 80 bis 315 mit selbstsicherndem Stecksystem (Click) zur weitestgehend schraubenlosen Verbindung.
Material: verzinktes Stahlblech

Liefern und betriebfertig montieren
Menge: 5,000 St

**01.02.77 Nippel DN125**
Nippel DN125
wie zuvor beschrieben

Liefern und betriebfertig montieren
Menge: 5,000 St

**01.02.78 Nippel DN160**
Nippel DN160
wie zuvor beschrieben

Liefern und betriebfertig montieren
Menge: 5,000 St

**01.02.79 Nippel DN180**
Nippel DN180
wie zuvor beschrieben

Liefern und betriebfertig montieren
Menge: 5,000 St

**01.02.80 Nippel DN200**
Nippel DN200
wie zuvor beschrieben

Liefern und betriebfertig montieren
Menge: 5,000 St

**01.02.81 Nippel DN400**
Nippel DN400
wie zuvor beschrieben

Liefern und betriebfertig montieren
Menge: 2,000 St

**01.02.82 Rohrschalldämpfer DN100 x 500**
Rohrschalldämpfer in runder, starrer Bauform für RLT-Anlagen, in 13 Nenngrößen. Einfügungsdämpfung gemessen nach EN ISO 7235. Gehäuse mit akustisch und thermisch wirksamer Auskleidung. Unterschiedliche Anschlussvarianten, passend für runde Luftleitungen nach EN 1506 oder EN 13180. Gehäuse-Leckluftstrom nach EN 15727, Klasse B.

BESONDERE MERKMALE

-  Einfügungsdämpfung gemessen nach EN ISO 7235
-  Absorptionsmaterial nicht brennbar
-  Packungsdicken 50 und 100 mm

MATERIALIEN UND OBERFLÄCHEN

-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 - 800 mm
-  Betriebsdruck: Maximal 1000 Pa
-  Betriebstemperatur: Maximal 100 °C

VARIANTE

Packungsdicke:  050
Nenngröße:  100
Nennlänge:  500
Gegenflansch:  Ohne
Anschlussvarianten:  Rohrstutzen mit Lippendichtung beidseitig

Akustische Ergebnisse
Strömungsgeräusch, Schallleistungspegel  Einfügungsdämpfung

63Hz [dB]  85  3
125Hz [dB]  83  5
250Hz [dB]  81  8
500Hz [dB]  77  14
1kHz [dB]  73  23
2kHz [dB]  68  28
4kHz [dB]  63  16
8kHz [dB]  57  13

Liefern und betriebfertig montieren
Menge: 2,000 St

**01.02.83 Rohrschalldämpfer DN125x500**
Rohrschalldämpfer in runder, starrer Bauform für RLT-Anlagen, in 13 Nenngrößen. Einfügungsdämpfung gemessen nach EN ISO 7235. Gehäuse mit akustisch und thermisch wirksamer Auskleidung. Unterschiedliche Anschlussvarianten, passend für runde Luftleitungen nach EN 1506 oder EN 13180. Gehäuse-Leckluftstrom nach EN 15727, Klasse B.

BESONDERE MERKMALE
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 - 800 mm
-  Betriebsdruck: Maximal 1000 Pa
-  Betriebstemperatur: Maximal 100 °C

VARIANTE
Packungsdicke:  050
Nenngröße:  125
Nennlänge:  500
Gegenflansch:  Ohne
Anschlussvarianten: Rohrstutzen mit Lippendichtung beidseitig

Liefern und betriebfertig montieren
Menge: 5,000 St

**01.02.84 Rohrschalldämpfer DN160x500**
Rohrschalldämpfer in runder, starrer Bauform für RLT-Anlagen, in 13 Nenngrößen. Einfügungsdämpfung gemessen nach EN ISO 7235. Gehäuse mit akustisch und thermisch wirksamer Auskleidung. Unterschiedliche Anschlussvarianten, passend für runde Luftleitungen nach EN 1506 oder EN 13180. Gehäuse-Leckluftstrom nach EN 15727, Klasse B.

BESONDERE MERKMALE
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 - 800 mm
-  Betriebsdruck: Maximal 1000 Pa
-  Betriebstemperatur: Maximal 100 °C

VARIANTE
Packungsdicke:  050
Nenngröße:  160
Nennlänge:  500
Gegenflansch:  Ohne
Anschlussvarianten:  Rohrstutzen mit Lippendichtung beidseitig

Liefern und betriebfertig montieren
Menge: 2,000 St

**01.02.85 Rohrschalldämpfer DN200x500**
Rohrschalldämpfer in runder, starrer Bauform für RLT-Anlagen, in 13 Nenngrößen. Einfügungsdämpfung gemessen nach EN ISO 7235. Gehäuse mit akustisch und thermisch wirksamer Auskleidung. Unterschiedliche Anschlussvarianten, passend für runde Luftleitungen nach EN 1506 oder EN 13180. Gehäuse-Leckluftstrom nach EN 15727, Klasse B.

BESONDERE MERKMALE
-  Einfügungsdämpfung gemessen nach EN ISO 7235
-  Absorptionsmaterial nicht brennbar
-  Packungsdicken 50 und 100 mm

MATERIALIEN UND OBERFLÄCHEN
-  Mantel und gelochtes Innenrohr aus verzinktem Stahlblech
-  Auskleidung aus Mineralwolle

MINERALWOLLE
-  Nach EN 13501, Baustoffklasse A1, nicht brennbar
-  RAL-Gütezeichen RAL-GZ 388
-  Gesundheitlich unbedenklich durch hohe Biolöslichkeit, nach TRGS 905 sowie EU-Richtlinie 97/69/EG
-  Durch Glasvlies vor Abrieb durch strömende Luft bis max. 20 m/s geschützt
-  Inert gegenüber Pilz- und Bakterienwachstum

TECHNISCHE DATEN
-  Nenngrößen: 100 - 800 mm
-  Betriebsdruck: Maximal 1000 Pa
-  Betriebstemperatur: Maximal 100 °C

VARIANTE
Packungsdicke:  050
Nenngröße:  200
Nennlänge:  500
Gegenflansch:  Ohne
Anschlussvarianten:  Rohrstutzen mit Lippendichtung beidseitig

Liefern und betriebfertig montieren
Menge: 2,000 St

**01.02.86 Inspektionsöffnung oval Stahl verz 300/100mm**
Inspektionsöffnung oval Stahl verz 300/100mm
Inspektions- und Wartungsöffnung als Deckel mit Einbaurahmen und Dichtung, oval, aus verzinktem Stahl, Maße 300/100 mm, für Einbau in rundeLuftleitung, mit Schraubverschluss und Rändelmutter

Liefern und betriebfertig montieren
Menge: 5,000 St

**01.02.87 Inspektionsöffnung oval Stahl verz 300/200mm**
Inspektionsöffnung oval Stahl verz 300/200mm
Inspektions- und Wartungsöffnung als Deckel mit Einbaurahmen und Dichtung, oval, aus verzinktem Stahl, Maße 300/100 mm, für Einbau in runde Luftleitung, mit Schraubverschluss und Rändelmutter

Liefern und betriebfertig montieren
Menge: 2,000 St

**01.02.88 Steildachhaube 200 einteilig, für Zu- u. Abluft**
Steildachhaube 200 einteilig, für Zu- u. Abluft
Zum Anschluss an Lüftungsleitungen DN200
Einsetzbar für Fort- und Außenluft.
Anschluß flexibel mit Neigungsfächer.
Dachdurchdringung wärmegedämmt,
minimaler Druckverlust, Kondensatablauf
über Dach.
Bestehend aus:
Dachhaubenkopf mit Neigungsfächer,
Grundelement mit absolut dichter
Universalpfanne, mit
Garantiehinterlegung beim ZVDH, zur
Dachlattenbefestigung. EPDM-
Dichtmanschette zur Abdichtung der
Unterspannbahn und als
Winddrucksicherung.

Material:
Stahlblech verzinkt, Dachhaubenkopf
zusätzlich pulverbeschichtet,
korrossionsbeständig, UV-beständig,
brandbeständig und schlagregensicher.
Befestigung ausschließlich vom Dach.
Länge Anschlussleitung 600 mm,
Lüftungsanschluss Formteilmaß DN 160,
Dachneigungseinstellung 6-60°.
Farbe: naturrot

Liefern und betriebsfertig montieren,
inkl. Abdichtung des Daches sowie
prüfung auf Dichtheit.
Menge: 2,000 St

#### Bereich 01.03 Brandschutztechnik

**01.03.1 Brandschutzklappe DN 100**
Brandschutzklappen in runder Bauform zum Absperren von Luftleitungen zwischen zwei Brandabschnitten. Brandschutztechnisch geprüft nach EN 1366-2 mit CE-Kennzeichnung und Leistungserklärung nach Bauproduktenverordnung. Die funktionsfähige Einheit enthält ein feuerbeständiges Klappenblatt und eine Auslöseeinrichtung. Geeignet zum Nass- und Trockeneinbau in massiven Wänden und -Decken, in Leichtbauwände, Brandwände, Sicherheitstrennwände und Strahlenschutzwände mit Metallständer sowie Holzständerwände und Holzfachwerkwände mit beidseitiger Beplankung sowie in Leichtbauwände mit einseitiger Beplankung (Schachtwände) mit oder ohne Metallständer. Zum Trockeneinbau direkt an und entfernt von massiven Wänden und Decken sowie entfernt von Leichtbauwänden. Einbau mit gleitendem Deckenanschluss in Leichtbauwänden mit Metallständer sowie Brandwänden und geeignet zum Trockeneinbau mit Weichschott in massiven Wänden und Decken, Leichtbauwände, Sicherheitstrennwände und Strahlenschutzwände mit Metallständer sowie Holzständerwände und Holzfachwerkwände mit beidseitiger Beplankung. Geeignet zum Nasseinbau in Kombination mit Holzbalkendecken und Moduldecken (System Cadolto), in nichttragenden Massivwänden mit gleitendem Deckenanschluss sowie auf massiven Decken. Gehäuselänge 400 mm zum direkten Anschluss an Luftleitungen aus nicht brennbaren oder brennbaren Baustoffen. Thermische oder thermoelektrische Auslösung für 72 °C oder 95 °C (Warmluftheizungen) Auslösetemperatur. Ausführungen mit Federrücklaufantrieb zum Öffnen und Schließen der Brandschutzklappe, auch bei laufender Lüftungsanlage, unabhängig von der Nenngröße, beispielsweise zur Funktionsprüfung. Explosionsgeschützte Ausführungen für die Zonen 1, 2, 21 und 22 mit Federrücklaufantrieb. Ausführung als Überströmungsverschluss in Verbindung mit der allgemeinen bauaufsichtlichen Zulassung Z- 19.18-2128 und beidseitigen Schutzgittern. Ausführung zum einfachen Trockeneinbau mit Einbausätzen: ER, TQ, GL, WA, WE

BESONDERE MERKMALE
-  Leistungserklärung nach Bauproduktenverordnung
-  Klassifizierung nach EN 1350-3, bis EI 120 (ve, ho, i harr; o) S
-  Zulassung Z-56.4212-991 für das Brandverhalten
-  Entspricht der europäischen Produktnorm EN 15650
-  Brandschutztechnisch geprüft nach EN 1366-2
-  Hygienische Anforderung nach VDI 6022 Blatt 1 (07/2011),  VDI 3803 (02/2010), DIN 1946 Teil 4 (12/2008) und EN 13779 (09/ 2007) nachgewiesen
-  Korrosionsschutz nach EN 15650 in Verbindung mit EN 60068-2-52 nachgewiesen
-  Leckluftstrom bei geschlossenem Klappenblatt nach EN 1751, Klasse 3
-  Gehäuse-Leckluftstrom nach EN 1751, Klasse C
-  Geringe Druckdifferenzen und Schallleistungspegel
-  Beliebige Luftrichtung
-  Integration in die Gebäudeleittechnik mit TROXNETCOM

MATERIALIEN UND OBERFLÄCHEN
.

GEHÄUSE:
-  Verzinktes Stahlblech
-  Verzinktes Stahlblech mit Pulverbeschichtung RAL 7001
-  Edelstahl 1.4301

KLAPPENBLATT:
-  Spezial-Isolierstoff
-  Spezial-Isolierstoff mit Beschichtung

WEITERE BAUTEILE:
-  Klappenachse aus Edelstahl
-  Gleitlager aus Kunststoff
-  Dichtungen aus Elastomere

VARIANTE:
Gehäuse:  Grundausführung
Klappenvariante: ohne
Ausführungsvariante: Auslösetemperatur 72°C
Land:  DE
Durchmesser:  100
Zubehör 1:  ohne
Zubehör 2:  ohne
Anbauteile:  Schmelzlot (Z00)

Grundausführung

Hersteller: '..........'
Typ: '..........'

Liefern und betriebfertig montieren.
Menge: 6,000 St

**01.03.2 Brandschutzklappe DN125**
Brandschutzklappe DN125 wie zuvor beschrieben.

Liefern und betriebfertig montieren.
Menge: 3,000 St

**01.03.3 Brandschutzklappe DN160**
Brandschutzklappe DN160 wie zuvor beschrieben.

Liefern und betriebfertig montieren.
Menge: 1,000 St

**01.03.4 Verpressen BSK DN100**
Verpressen von runden Brandschutzklappen in Decken und Wändendurch zertifiziertes Personal inkl Beschilderung
gem. DIN. DN100
Einschl. Fotodokumentation

Liefern und betriebsfertig montieren
Menge: 6,000 St

**01.03.5 Verpressen BSK DN125**
Verpressen von runden Brandschutzklappen in Decken und Wändendurch zertifiziertes Personal inkl Beschilderung
gem. DIN. DN125
Einschl. Fotodokumentation

Liefern und betriebsfertig montieren
Menge: 3,000 St

**01.03.6 Verpressen BSK DN160**
Verpressen von runden Brandschutzklappen in Decken und Wändendurch zertifiziertes Personal inkl Beschilderung
gem. DIN. DN160
Einschl. Fotodokumentation

Liefern und betriebsfertig montieren
Menge: 1,000 St

#### Bereich 01.04 Tellerventile

*Hinweis: Tellerventil Zuluft*
Tellerventile in runder Ausführung, als Zuluftdurchlass vorzugsweise für kleine Räume. Zum Einbau in Wände und abgehängte Decken aller Art.
Einbaufertige Komponente, bestehend aus dem Ventilgehäuse mit Traverse, Ventilteller mit Gewindespindel sowie einem Einbaurahmen.
Ventilteller zum Volumenstromabgleich drehbar. Einstellung mit Kontermutter gesichert.
Anschlussstutzen, passend für Luftleitungen nach EN 1506 oder EN 13180.
Schallleistungspegel des Strömungsgeräusches gemessen nach EN ISO 5135.
Besondere Merkmale
- Stufenloser Volumenstromabgleich durch Drehen des Ventiltellers
- Einfacher Einbau

Materialien und Oberflächen
- Ventilgehäuse und Ventilteller aus verzinktem Stahlblech
- Einbaurahmen, Traverse, Gewindespindel und Kontermutter aus verzinktem Stahl
- Dichtung aus Schaumstoff
- Ventilgehäuse und Ventilteller pulverbeschichtet, RAL 9010, reinweiß

Technische Daten
- Nenngrößen: 100, 125 mm
- Minimaler Volumenstrom : 10 - 30 l/s oder 36 - 108 m³/h

- Nenngrößen: 160, 200 mm
- Maximaler Volumenstrom: 25 - 90 l/s oder 90 - 324 m³/h

Liefern und betriebsfertig montieren.

**01.04.1 Tellerventil Zuluft DN100**
Tellerventil Zuluft DN100
wie soeben in vollem Wortlaut beschrieben

Liefern und betriebsfertig montieren
Menge: 1,000 St

**01.04.2 Tellerventil Zuluft DN125**
Tellerventil Zuluft DN125
wie soeben in vollem Wortlaut beschrieben

Liefern und betriebsfertig montieren
Menge: 2,000 St

**01.04.3 Tellerventil Zuluft DN160**
Tellerventil Zuluft DN160
wie soeben in vollem Wortlaut beschrieben

Liefern und betriebsfertig montieren
Menge: 1,000 St

*Hinweis: Tellerventil Abluft*
Tellerventile in runder Ausführung, als Abluftdurchlass vorzugsweise für kleine Räume. Zum Einbau in Wände und abgehängte Decken.
Einbaufertige Komponente, bestehend aus dem Ventilgehäuse mit Traverse, dem Ventilteller mit Gewindespindel sowie einem Einbaurahmen.
Ventilteller zum Volumenstromabgleich drehbar. Einstellung mit Kontermutter gesichert.
Anschlussstutzen, passend für Luftleitungen nach EN 1506 oder EN 13180.
Schallleistungspegel des Strömungsgeräusches gemessen nach EN ISO 5135.
Besondere Merkmale
- Stufenloser Volumenstromabgleich durch Drehen des Ventiltellers
- Einfacher Einbau

Materialien und Oberflächen
- Ventilgehäuse und Ventilteller aus verzinktem Stahlblech
- Einbaurahmen, Traverse, Gewindespindel und Kontermutter aus verzinktem Stahl
- Dichtung aus Schaumstoff
- Ventilgehäuse und Ventilteller pulverbeschichtet, RAL 9010, reinweiß

Technische Daten
- Nenngrößen: 100, 125, 160, 200 mm
- Minimaler Volumenstrom : 10 - 25 l/s oder 36 - 90 m³/h
- Maximaler Volumenstrom: 25 - 50 l/s oder 90 - 180 m³/h

Liefern und betriebsfertig montieren.

**01.04.4 Tellerventil Abluft DN100**
Tellerventil Abluft DN100
wie soeben in vollem Wortlaut beschrieben

Liefern und betriebsfertig montieren
Menge: 5,000 St

**01.04.5 Tellerventil Abluft DN125**
Tellerventil Abluft DN125
wie soeben in vollem Wortlaut beschrieben

Liefern und betriebsfertig montieren
Menge: 1,000 St

#### Bereich 01.05 Sonstiges

**01.05.1 Dichtigkeitsprüfung**
*** Pauschalposition
Dichtigkeitsprüfung
des kompletten Kanalsystems, innerhalb und außerhalb des Gebäudes, in 10 Stck
Teilabschnitten/Einzelmessungen nach Wahl des AG. Die Messungen sind zu protokollieren. Messprotokolle sind dem AG zu übergeben.
Menge: 1,000 psch

**01.05.2 Montageset zur Herstellung von Rohrbrücken mit 2 Auflagefüßen**
Montageset zur Herstellung von Rohrbrücken mit einer
oder zwei
Quertraversen, auf Flachdächern, zur Montage von Luftkanälen, Rohrleitungen
und Kabeltrassen geeignet, Set bestehend
aus:

-2 St. Füße aus Kunststoff, 305 x 305 mm
-2 St. Dämpfungsmatten am Fuß angeklebt
-2 St. C-Profiladapter
-4 St. Winkel
-8 St. Schrauben M10
-8 St. Schiebemuttern

Liefern und betriebsfertig montieren
Menge: 10,000 St

**01.05.3 Bezeichnungsschilder**
Bezeichnungsschilder gemäß DIN-Vorschrift für sämtliche Anlagenteile, wie Absperrventile, Gruppenleitungen,
Pumpen, Strangabsperrungen, usw.
Abmessungen 100/60 mm, einschl. Befestigungsmaterial, Befestigung einzeln oder auf Leiste, auf gleich großer abgefeilter Rückwand aus entspr. Blech oder Bandeisen mit Messingschrauben einschl. Muttern mit vernickeltem Halbrundknopf gehalten, Schriftfarbe und Schild nach Wunsch des Bauherrn. Ein- bis dreizeilig.
Schriftbänder aus Resopal mit farbig eingefärbten Buchstaben.

Liefern und betriebsfertig montieren.
Menge: 10,000 St

**01.05.4 Luftkanalkennzeichnungen**
Luftkanalkennzeichnungen,
selbstklebend aus Kunststoff, mit Beschriftung nach DIN 2403, mit Richtungspfeil und Farbe gem. Medium

Liefern und betriebsfertig montieren.
Menge: 5,000 St

#### Bereich 01.06 Wartung

*Hinweis: Wartung*
Wartung
--------------------------------------------------------
Der Bauherr beabsichtigt die Wartung in einem separaten Vertrag zu beauftragen.
Die Wartungssumme ist zuschlagsrelevant und geht in die Wertungssumme mit ein.
Wartung aller relevanten Anlagen 1.Gegenstand des Vertrages Gegenstand des Vertrages sind Inspektion und Wartung
-nachstehend als Wartung bezeichnet-, sowie kleine Instandsetzungsarbeiten an den technischen Anlagen und Einrichtungen .2. Leistungen des Auftragnehmers Ausführung gemäß VDMA Einheitsblatt VDMA 24186,

Teil 3 Ausgabe 2002 Für die Wartung sind Leistungkataloge (Arbeitskarte) je Anlage detailliert zu erstellen.
Die Leistungskataloge sind vor Vertragsabschluß mit dem Auftraggeber abzustimmen.
Weiterhin sind die Leistungskataloge und Arbeitskarten auf CD gebrannt zu Übergeben. Die Leistungskataloge enthalten eine Auflistung üblicher Inspektions- und Wartungsarbeiten.
Aus ihnen ist durch Auswahl der für die jeweilige Anlage erforderlichen Einzelleistungen, nötigenfalls durch Änderung oder Ergänzungen, eine Arbeitskarte zu entwickeln. Die Arbeitskarten sind vor Vertragsabschluß mit dem Auftraggeber abzustimmen. Soweit dies wegen der Eigenart der Anlage notwendig ist, kann das Ermitteln des Leistungsumfanges durch Auswahl aus dem Leistungskatalog oder der Arbeitskarte- nötigenfalls durch Änderungen oder Ergänzungen - den Bietern überlassen werden.
Soweit der Leistungskatalog mehrere mögliche Fristen vorsieht, ist die Frist nach den Erfordernissen der Anlage in der Arbeitskarte zu bestimmen. Soweit es wegen der Eigenart der Anlage notwendig ist, kann den Bietern die Bestimmung der Frist überlassen werden . In die Arbeitskarte sind auch die Stoffe und Teile aufzunehmen, die für die Wartungsleitung benötigt werden und nicht Hilfsmittel im Sinn der Nr . 3.2 sind.
Mehrausfertigungen der endgültigen Arbeitskarte(n), die Bestandteil des Vertrages werden, sind vor Ort als Checkliste zu verwenden und gem. Nr. 4.1 mit Erledigungsvermerken zu versehen.
Die Leistungskataloge sind auch geeignet für die Durchführung der Arbeiten mit eigenem Personal. 2.2 Der Auftragnehmer ist verpflichtet, im Zusammenhang mit der Wartung diejenigen Instandsetzungsarbeiten auszuführen, die zur Wiederherstellung des Sollzustandes unerläßlich sind, nicht ohnehin in der Arbeitskarte erfaßt sind und den normalerweise zu erwartenden Zeitaufwand für die Wartung nicht wesentlich erhöhen. 2.3 Andere Instandsetzungsarbeiten hat der Auforderung in angemessener Frist auszuführen. Hierfür ist ein gesonderter Vertrag zu schließen. Auf Übertragung dieser Leistungen besteht kein Rechtsanspruch. 2.4 Der Auftragnehmer ist auch außerhalb der regelmäßigenWartungstermine verpflichtet, Störungen, die die Sicherheit oder den Betrieb der Anlage gefährden oder ausschließen, nach Aufforderung zu beseitigen. Er hat die Arbeiten unverzüglich, innerhalb der betriebsüblichen Arbeitszeit, auszuführen. 3. Pflichten des Auftragnehmers 3.1 Die Leistungen sind so auszuführen, daß Betriebsbereitschaft und Sicherheiten der Anlagen erhalten bleiben. Die allgemein anerkannten Regeln der Technik, die gesetzlichen Bestimmungen und Schutzvorschriften, insbesondere die Unfallverhütungsvorschriften, sind zu beachten. Der Auftragnehmer hat die Leistung mit seinem Betrieb zu erbringen.
Er darf Teile der Leistung mit Zustimmung des Auftraggebers an Nachunternehmer übertragen. Er ist verpflichtet, qualifizierte Fachkräfte einzusetzten. 3.2 Der Auftragnehmer ist verpflichtet, alle zur Erbringung der Leistungen benötigten Hilfsmittel (z.B. Meßgeräte und Werkzeuge) und Hilfsstoffe (z.B. Schmier- und Reinigungsmittel) zu liefern bzw . zu stellen. 3.3 Erkennt oder vermutet der Auftragnehmer Mängel oder Schäden, welche die Betriebsbereitschaft oder Sicherheit einer Anlage gefährden können, hat er sofort folgende Stelle (wird vereinbart), zu benachrichten und erforderlichenfalls die Außerbetriebnahme der Anlage zu veranlassen. Er hat fernmündliche oder mündliche Mitteilungen schriftlich zu bestätigen. Auf andere Mängel oder Schäden, die nicht unverzüglich beseitigt werden müssen und deren Beseitigung nicht zu den in den Nr .  2.1  und 2.2 beschriebenen Leistungen gehört, hat der Auftragnehmer den Auftraggeber unverzüglich schriftlich hinzuweisen. 3.4 Erkennt der Auftragnehmer, daß wegen Änderung der Nutzung oder Änderung der für die Wartung bestehenden Vorschriften andere Wartungsintervalle notwendig werden, hat er den Auftraggeber darauf hinzuweisen. 4. Ausführung der Leistung 4.1 Der Auftragnehmer hat nach jeder Wartung Art und Umfang der ausgeführten Leistungen einschließlich der eingebauten Teile in die Arbeitskarte einzutragen und die bei der Wartung getroffenen Feststellungen über den Zustand der Anlage, auch über etwaige in absehbarer Zeit notwendig werdende Instandsetzungsarbeiten, in einem Arbeitsbericht anzugeben. 4.2 Bei den besonders zu vergütenden Leistungen nach Nr. 2.4 sind außerdem Zeitaufwand, Namen und Lohn- bzw. Berufsgruppen (z.B. Monteur) des eingesetzten Personals sowie verwendete Hilfs-und Betriebsstoffe anzugeben. 4.3 Als Beauftragter des Auftraggebers ist die Durchführung der Arbeiten festzulegen. Die Bestätigung erstreckt sich nicht auf die fachgerechte Ausführung. 4.4 Der Zeitpunkt der Durchführung der Wartungsarbeiten ist mit dem Beauftragten des Auftraggebers rechtzeitig vor Beginn abzustimmen. 4.5 Die Wartung ist innerhalb der betriebsüblichen Arbeitszeit durchzuführen. 5. Vergütung 5.1 Jährliche Wartungspauschale ohne Mwst . Mit dieser Pauschale sind abgegolten: - die
Wartung nach Nr. 2.1, - die Instandsetzung nach Nr. 2.2, mit Lieferung von Ersatzteilen bis zum Listenpreis von insgesamt 25,- Euro je Wartung und Anlage, (wegen der Vergütung für teurere Ersatzteile siehe Nr . 5.4) - die Kosten für die Nr. 3.2 bezeichneten Hilfsmittel und -stoffe, - die nach der Arbeitskarte zu liefernden Materialien. Mit der Pauschale sind ferner alle Nebenkosten, z.B. Fahr- und Transportkosten, Auslösungen, Tage- und Übernachtungsgelder, Schmutz- und Erschwerniszulagen, Überstunden- sowie Sonn- und Feiertagszuschläge abgegolten. 5.2 Die Vergütung nach 5.1 wird nach Vereinbarung gezahlt. 5.3 Die Jahrespauschale nach Nr. 5.1 ist ausschließlich der Umsatzsteuer für die Dauer von 5 Jahren von dem für die Angebotsabgabe festgesetzten Termin Festpreis. Ändert sich nach Ablauf dieser Frist der maßgebende Lohn, so kann auf Verlangen jedes Vertragspartner die Jahrespauschale angepaßt werden. Die Anpassung erfolgt mit Wirkung vom 1. des dem Verlangen folgenden Monats. 5.4 Für die Lieferung von bei der Wartung benötigten Ersatzteilen, die nicht durch die Pauschale in Nr . 5.1 abgegolten sind, sowie für Leistungen zur Beseitigung von Störungen nach Nr. 2.4, werden die Preise vergütet, die der Auftragnehmer nachweislich allgemein und stetig verrechnet. Dies gilt auch für tarifliche Überstunden sowie Sonn- und Feiertagszuschläge. 5.5 Soweit der Auftragnehmer aus der Errichtung der Anlage(n) Gewähr zu leisten hat, wird für Leistungen zur Erfüllung der Gewährleistungspflicht keine Vergütung gewährt. 6. Beauftragung / Vertragspartner Die Wartungsarbeiten werden nach Abnahme der Leistungen beauftragt .7. Wertung der Wartungsangebote.
Die Wartung ist zwingend anzubieten.

**01.06.1 Gewährleistung 1. und 2. Jahr**
*** Pauschalposition
Gewährleistung 1. und 2. Jahr mit Wartung
aller relevanten Anlagen nach VDMA innerhalb der 2-jährigen Gewährleistung.
Menge: 1,000 psch

**01.06.2 Ausdehnung Gewährleistung 3. und 4. Jahr**
*** Pauschalposition
Ausdehnung Gewährleistung 3. und 4. Jahr mit Wartung aller relevanten Anlagen nach VOB/B.
Menge: 1,000 psch

### Titel 02 Heizungstechnik

#### Bereich 02.01 Wärmeerzeugungsanlagen

**02.01.1 Wärmepumpe 2er-Kaskade**
Wärmepumpe 2er-Kaskade

Technische Daten Kaskade:
Heizleistung (EN14511): 46,0 kW (A2/W35)

Lieferumfang Kaskaden-Set:
2x Wärmepumpenaußengerät
2x Wärmepumpen Hydromodul
1x Master-Platine
+ SD-Karte (2GB) je Hydromodul
Das Hydromodul besteht aus:
- Wärmepumpenregler
- Plattenwärmeübertrager, groß
(Verflüssiger)
- Hocheffizienzpumpe für Heizung und
Warmwasser
- Volumenstromsensor, automatischer
Entlüfter, Sicherheitsventil, Manometer,
Schmutzfänger
- sowie eine 2GB SD-Karte im
Lieferumfang enthalten.
Leistungsregelung über Inverter-
Drehzahlregelung.
Durch die Invertertechnologie wird die
Leistungsabgabe des Außengerätes ständig
dem erforderlichen Wärmebedarf des
Gebäudes angepasst. Somit wird eine
stetige Leistungsabgabe erreicht, die
dem tatsächlichen Bedarf des Gebäudes
gerecht wird. Da Die Anlage überwiegend
im Teillastbetrieb arbeitet, wird ein
sehr Energieeffizienter Betrieb
sichergestellt.

Kompressor
Sauggasgekühlter, DC Scrollverdichter,
drehzahlgeregelt über Inverter. Durch
den Einsatz von Neodymium-Magneten wurde
eine Drehmomenterhöhung erreicht und
Reibungsverluste konnten minimiert
werden. Steigerung der Leistungszahl um
bis zu 70% gegenüber einem
konventionellen nicht invertergeregelten
Verdichter. Mit Flash Injection
Einspritzung zur Erhöhung der
Nutzkälteleistung und Vermeidung von
Leistungsverlusten im Heizbetrieb bei
tiefen Außentemperaturen Puls-Weiten-
Modulation für eine optimale Sinus
Charakteristik. Vibrationsarm auf
Schwingungsdämpfern montiert und leise
laufend, mit hohem Wirkungsgrad,
Motorschutz gegen Überströme und
thermische Überlastung, standardmäßig
mit Schalldämmung ausgestattet.
Kurbelwannenheizung für leichten Anlauf
und zur Vermeidung der Ansammlung
flüssigen Kältemittels im
Kältemaschinenöl. Saugseitig durch einen
großzügig bemessenen
Flüssigkeitsabscheider vor
Flüssigkeitsschlägen geschützt.

Kältekreislauf
Kältekreislauf mit
HIC Flash Injection Zwischeneinspritzung
für konstante Heizleistung bis -15GradC
Außentemperatur und verkürzte
Abtauzeiten. mit Filter, Ölabscheider,
Sammler, 4- Wege-Umschaltventil
Kühlen/Heizen  und Service-
/Füllanschlüssen mit
absperrbaren Ventilen. Elektronische
Expansionsventile zur Druck und
Geräuschminderung im Außengerät
eingebaut. Bördelanschlüsse. Der
Kältekreislauf ist druckgeprüft,
leckgetestet, getrocknet, evakuiert und
mit einer Kältemaschinenölfüllung
versehen, mit Sicherheitskältemittel
vorgefüllt.

Kaskaden-Steuerung
Komplett nach den gängigen Vorschriften
verdrahtet und mit einer Klemmleiste für
Netzeinspeisung und den nötigten Klemmen
für die steuerseitige Verbindung zum
Innenteil. Leistungsorgane für den
Verdichter- und Verflüssigermotor.
Inverter mit Puls- Weiten Modulierung.
Sicherheitskette bestehend aus einem
Hochdruck- und Niederdruckschalter,
Überhitzungsschutz und Überstromschutz.
Alle Funktionen werden über einen
Mikroprozessor überwacht und gesteuert.
Optimierte Abtauung im Heizbetrieb,
durch eine spezielle Regelung werden die
Abtauintervalle erheblich vergrößert.
Das Ablesen des aktuellen
Betriebszustandes und die Fehlerdiagnoe
kann über eine optionale LED-Anzeige
erfolgen. 40 Ablesemöglichkeiten wie z.
B. Verdampferoberflächentemperatur,
Heißgastemperatur,
Verdampfungstemperatur, Raumtemperatur
sowie Informationsmöglichkeiten über
Stromaufnahme, Kompressortemperatur,
Verdichterlaufzeiten, Anzahl der
Verdichterstarts usw.
Witterungs- oder raumtemperaturgeführter
Reglung
Wärmepumpenregler. Der
Wärmepumpenregler beinhaltet:
- beleuchtetes Klartext-Grafikdisplay
- separate Einstellung der Heizkurven
für gemischten und ungemischten
Heizkreis
- Sollwertvorgabe für
Kaltwassererzeugung
- Einbindung zusätzlicher Wärmeerzeuger
(Öl-/Gaskessel) über potenzialfreien
Kontakt
- Anlagenüberwachung, -auswertung und
-konfiguration über SD-Karte
- Kaskadenfunktion für bis zu 6 Ecodan
Luft/Wasser Wärmepumpensysteme
- Frostschutzfunktion
- flexibel einstellbares
Estrichaufheizprogramm
- Legionellenschutzfunktion
- Laufzeitoptimierung der Außengeräte
- Automatische Redundanzfunktion bei
Störung von Außengeräte
- COPtimisation Funktion für hohe
Jahresarbeitszahlen

Technische Daten Hydromodul:
Steuerleitung 3 x 1,5 mm2
Vorlauftemperatur Heizbetrieb:
25GradC - 60GradC
Tiefe: 360 mm
Breite: 600 mm
Höhe: 950 mm
Gewicht: 60 kg

Technische Daten Außengerät:
Nenn - Heizleistung: 23,0 kW
Modulationsbereich: 7,22 - 32,06 kW
Heizleistung bei -15GradC: 23,0 kW
Einsatzbereich Außenlufttemperatur:
-28GradC - +35GradC (Heizbetrieb)
COP / Heizleistung (EN14511):
2,85 / 23,0 kW (A-7/W35)
3,11 / 18,4 kW (A2/W35)
4,37 / 18,4 kW (A7/W35)
COP / Heizleistung (ECO Mode):
3,45 / 13,2 kW (A2/W35) inkl. Abtauung
Nennvolumenstrom Heizkreis: 65,9 l/min
(3,954 m3/h)
Schalldruckpegel in 1m Abstand max.:
59dB(A)
Spannung/Frequenz: 380-415V/3Ph/50Hz
Kältemittel: R410A 7,1 kg
max. Rohrleitungslänge: 80m
max Höhenunterschied: 30m
Kältetechnische Anschlüsse: 3/8"/1"
(Bördelverschraubung)

Klasse für die jahreszeitbedingte
Raumheizungs-Energieeffizienz bei:
55GradC: A++
35GradC: A++

Geräteabmessungen:
Tiefe: 330mm
Breite: 1050mm
Höhe: 1338mm
Gewicht: 148kg

Fabrikat: Mitsubishi Electric ECODAN 2er-Kaskade
Typ: 2xPUHZ-SHW230/2xERSE-MEE/1xPAC-IF081B-E

oder gleichwertig

Fabrikat:.......................
Typ:..............................

Liefern und betriebsfertig montieren
inkl. heranführen, abmanteln sowie
anschließen der bauseits verlegten Kabel.
Die Kran- Hebekosten (ca. 3,8m über GOK)
sind in den Einheitspreis einzukalkulieren.
Menge: 1,000 St

**02.01.2 Kältemittel**
Kältemittel R 410a
Kältemittelnachfüllmenge errechnet über Leitungslänge Kupferrohre

Liefern und betriebsfertig montieren.
Menge: 8,000 kg

**02.01.3 Kältemittelleitung 25,4/12,7 mm**
Kältemittelleitung 25,4/12,7 mm
Kältemittelleitungen
Kältemittelleitung aus Cu-Rohr gem. EN12735/1
in Kühlschrankqualität
inkl. Isolierung mit Armaflex als Versorgungsleitungen
zu den Innengeräten
Flüssigkeitsleitung: 12,7 mm
Saugleitung:  25,4 mm

Liefern und betriebsfertig montieren.
Menge: 60,000 m

**02.01.4 Brandmanschette**
Brandmanschette
Brandschutz-Rohrabschottung gemäß DIN 4102 T11, R90 mit Zulassungsbescheid allg. bauaufsichtliches Prüfzeugnis, geeignet für nichtbrennbare Rohre aus Stahl, Kupfer, Edelstahl oder Guss.
Geeignet für durchgehende Dämmung bestehend aus:
- Synthese-Kautschuk mind. BK B2 nach DIN 4102
- Mineralfaser wie vor
- Polyurethan wie vor
- Schaumglas mind. Baustoffklasse A nach DIN 4102
Rohraußendurchmesser = < 32 mm
Dämmdicke 6 - 100 mm
Einbau in Massivwänden und Decken > 150 mm
Abstand untereinander 0 mm

Einschl. Verschließen der Zwischenräume.

Liefern und betriebsfertig montieren.
Menge: 8,000 St

**02.01.5 WiFi-Adapter**
WiFi-Adapter

Zur Bedienung und Steuerung der Klimageräten via Smartphonesund Tablets und PCs.
Der WiFi-Adapter ermöglicht die Nutzung der Cloud Home.

Funktionen Cloud Home:
- Bedienung und Steuerung von Klima-, Heiz- und -Lüftungstechnik
- Timereinstellungen
- Fehlermeldungen per Mail
- Programmeinstellungen

Der WiFi-Adapter ist zur Nachrüstung geeignet.

Bauseits zu stellen: Ein W-Lan Router mit Internetanbindung.

Technische Daten

Eingangsspannung (vom Innengerät): 12,7 V DC

Leistungsaufnahme: max. 2 W

Abmessungen
Breite: 73,5 mm
Höhe: 41,5 mm
Tiefe: 18,5 mm

Gewicht (einschließlich Kabel): 87 g
Funkkanal: 1ch ~ 13ch (2412~2472 MHz)
Funkprotokoll: IEEE 802.11b/g/n (20)
Verschlüsselung: AES
Authentifizierung: WPA2-PSK

Kabellänge: 2,04 Meter

Fabrikat: Mitsubishi Electric
Typ: MAC-597IF-E

oder gleichwertig

Fabrikat:.......................
Typ:..............................

Liefern und betriebsfertig montieren
inkl. heranführen, abmanteln sowie
anschließen der bauseits verlegten Kabel.
Menge: 1,000 St

**02.01.6 Anlegefühler**
Anlegefühler

Anlegefühler Puffer/Heizkreis THW 6-9 für die regelungstechnische Einbindung von Puffer-/Entkopplungsspeicher oder 2. Heizkreis in die Wärmepumpenregelung FTC (Generation 4, 5, 6 & 7).

Merkmale/Ausstattung
Fühlerzuordnung:
- Fühlerpaar THW6/7 für Pufferspeicher oder Heizkreis 1 (HK1)
- Fühlerpaar THW8/9 für Heizkreis 2 (HK2)

Lieferumfang:
- 1x Anlegefühler Heizkreisvorlauf
- 1x Anlegefühler Heizkreisrücklauf
- Verbindungskabel 2-adrig 5 m
- Montageanleitung

Fabrikat: Mitsubishi Electric
Typ: PAC-TH011-E

oder gleichwertig

Fabrikat:.......................
Typ:..............................

Liefern und betriebsfertig montieren
inkl. heranführen, abmanteln sowie
anschließen der bauseits verlegten Kabel.
Menge: 2,000 St

**02.01.7 Dämpfungssockel**
Dämpfungssockel

Beschreibung
Dämpfungssockel-Set zur Körperschallentkopplung von Wärmepumpenaußengeräten. Bausatz inkl. Schraubensatz für schnelle und einfache Montage. Eingelassene Aluminiumschienen (40 mm x 20 mm), zur einfachen Befestigung des Geräte. Robuster Recyclingkautschuk reduziert die Körperschwingungen und verbessert die Stabilität.

Merkmale/Ausstattung
UV-stabilisiertes, langlebiges recyceltes Gummi, eingebaute Erschütterungsdämpfung, korrosionsbeständiges Aluminiumprofil kompatibel mit Industrienorm-Komponenten.

Technische Daten
Höhe 95 mm
Breite 180 mm
Länge 600 mm
Max. Belastung 300 kg

Lieferumfang
2x Dämpfungssockel
2x Schraubensatz für Dämpfungssockel

Liefern und betriebsfertig montieren.
Menge: 2,000 St

**02.01.8 Sensor**
Sensor

Für die regelungstechnische Einbindung eines zweiten Wärmeerzeugers (z.B. Öl-/Gaskessel) oder Pufferspeichers in die Wärmepumpenregelung FTC6. Für bivalent-alternativen Heizbetrieb. Umschaltung wahlweise nach Außentemperatur, CO2-Emissionen oder Betriebskosten.

Merkmale / Ausstattung
Hochtemperaturfühler

Lieferumfang
Bestehend aus 1x Anlegefühler (Hochtemperatur) und Verbindungskabel, 2-adrig 5 m

Fabrikat: Mitsubishi Electric
Typ: PAC-TH012HT-E Sensor

oder gleichwertig

Fabrikat:.......................
Typ:..............................

Liefern und betriebsfertig montieren
inkl. heranführen, abmanteln sowie
anschließen der bauseits verlegten Kabel.
Menge: 1,000 St

**02.01.9 Luftabscheider DN 32. Mit ECO/MAX-Modus. Der**
Luftabscheider DN 32. Mit ECO/MAX-Modus. Der Luftabscheider ist um 360 Grad drehbar. Der Luftabscheider wird mit einer hochwertigen EPP-Isolierung geliefert.

Min./Max. Betriebsüberdruck: 0,2/10 bar
Min./Max. Betriebstemperatur: -10 °C/120 °C
Min./Max. Strömungsgeschwindigkeit: 0,2/3 m/s
Material: EPP-Isolierung. λ: 0,036 W/m
Mittlere Dicke Isolierung: 20 mm
Anschluss: G 1 1/4" F
Kv [m3*/h] (ECO): 38,5
Kv [m3*/h] (MAX): 10,6
Gewicht: 1,3 kg
Einbaulänge: 110 mm

Liefern und betriebsfertig montieren
Menge: 1,000 St

**02.01.10 Schlammabscheider DN 32. Mit ECO/MAX-Modus. Der**
Schlammabscheider DN 32. Mit ECO/MAX-Modus. Der Schlammabscheider ist um 360 Grad drehbar. Der Schlammabscheider wird mit einer hochwertigen EPP-Isolierung geliefert.

Min./Max. Betriebsüberdruck: 0,2/10 bar
Min./Max. Betriebstemperatur: -10°C/120°C
Min./Max. Strömungsgeschwindigkeit: 0,2/3 m/s
Material: EPP-Isolierung. λ: 0,036 W/m
Mittlere Dicke Isolierung: 20 mm
Anschluss: G 1 1/4"" F
Kv [m3*/h] (ECO): 38,5
Kv [m3*/h] (MAX): 10,6
Gewicht: 1,7 kg
Einbaulänge: 110 mm

Liefern und betriebsfertig montieren
Menge: 1,000 St

**02.01.11 Regler**
Regler

Beschreibung
Der Smart Control Kommunikationsadapter für Wärmepumpen und Wärmepumpenkaskaden ermöglicht die Fernsteuerung durch eine übergeordnete Regelung (z.B. Gebäudeleittechnik: analoge/digitale Sollwertvorgabe/KNX-Integration mittels zusätzlicher KNX-Komponenten). Der Kommunikationsadapter wird mit dem jeweiligen Ecodan Innengerät verbunden und dient als externe Kommunikationsschnittstelle. Die wichtigsten Funktionen der Wärmepumpe können somit sehr einfach in Systeme eingebunden, gesteuert und überwacht werden (Hauptfunktionen: Fern Ein/Aus, Fern-Umschaltung Heizen/Kühlen*1, Sollwertvorgabe Raum*2 oder Vorlauf, Betriebsmeldung, Störmeldung, Meldung Heizbetrieb, Meldung Kühlbetrieb).

*1- nur mit reversibler Wärmepumpe
*2- nur in Verbindung mit Raumthermostat

Merkmale/Ausstattung
Spannungsversorgung: über Speichermodul oder Hydromodul
Sollwertvorgabe über 1 -10 V und weitere Signaleingänge
Kabellänge: 1 m
Kombinierbar mit Speichermodul, Hydromodul und Master-Platine über Schnittstelle CN105

Lieferumfang
- Regler
- Installationsanleitung
- Installationsmaterial

Abmessungen H x B x T:
Höhe: 22 mm
Breite: 120 mm
Tiefe: 60 mm
Fabrikat: Mitsubishi Electric
Typ:Procon MelcoEcodan Smart Control

oder gleichwertig

Fabrikat:.......................
Typ:..............................

Liefern und betriebsfertig montieren
inkl. heranführen, abmanteln sowie
anschließen der bauseits verlegten Kabel.
Menge: 1,000 St

**02.01.12 Pufferspeicher**
Pufferspeicher

Allgemeine Produktbeschreibung Pufferspeicher
Der Speicher ist ein Hochleistungspufferspeicher, der für alle Warmwasser-Zentralheizungsanlagen geeignet ist. Der  Speicher ist ein Pufferspeicher, der speziell für die Speicherung von Heizungswasser entwickelt wurde. Er ist vielseitig einsetzbar und kann mit verschiedenen Wärmeerzeugern wie Festbrennstoff- oder ölgefeuerten Heizkesseln, Wärmepumpen, Solaranlagen, Gas- oder Elektrodurchlauferhitzern kombiniert werden

Technische Merkmale:
Betriebsdruck 4,5 bar bis 1.000 l
Schutzanstrich außen
Betriebstemperatur 95°C
aus Qualitätsstahl S235JR
-4x Regelmuffen 1/2" IG (Zur Positionierung von Fühlern im Speicher), zusätzlich mit Fühlerklemmleiste zur variablen Positionierung von Anlegefühlern am Speichermantel
-8x Anschlussmuffen 1 1/2" IG, Entlüftung oben 1 1/2" IG,
Betriebsdruck: Wärmetauscher 10 bar
Inhalt: 1268L
Höhe mit Isolierung: 2110mm
Durchmesser mit Isolierung: 1210mm
Höhe ohne Isolierung: 2010mm
Durchmesser ohne Isolierung: 950mm
Gewicht: 155kg
Kippmaß: 2070mm
Pufferspeicher Isolierung: 130mm

Fabrikat: Juratherm
Typ: JPSM1250

oder gleichwertig

Fabrikat:......................
Typ:.............................

Liefern und betriebsfertig montieren
Hebekosten sind in den Einheitspreis
einzukalkulieren.
Menge: 1,000 St

**02.01.13 Membran-Druckausdehnungsgefäß, weiß, 4/1.5 bar**
Membran-Druckausdehnungsgefäß, weiß, 4/1.5 bar
Membran-Druckausdehnungsgefäß für geschlossene Heiz- und Kühlwassersysteme. Gefäße sind konstruiert und gefertigt nach DIN EN 13831. Zulassung gemäß Richtlinie für Druckgeräte 2014/68/EU.
Langlebige Epoxidharzbeschichtung
Nicht tauschbare Halbmembran nach DIN EN 13831
Ab 35 Liter stehend
Für Frostschutzmittelzusatz mindestens 25 bis 50 %
Mit Gewindeanschlüssen
Max. zulässige Systemtemperatur 120 °C
Max. zulässige Betriebstemperatur 70 °C

Typ:  35
Farbe: weiß
Membranmaterial: SBR
Nennvolumen: 35 l
Max. Nutzvolumen: 31.5 l
Max. zul. Systemtemperatur: 120 °C
Min. zul. Betriebstemperatur (ft): -10 °C
Max. zul. Betriebstemperatur: 70 °C
Max. zul. Betriebsüberdruck: 4 bar
Gasvordruck werksseitig: 1.5 bar
Anschluss : R 3/4"
Durchmesser: 376 mm
Max. Höhe: 466 mm
Höhe Wasseranschluss: 130 mm
Kippmaß ca.: 599 mm
Gewicht: 5.60 kg

Liefern und betriebsfertig montieren
Menge: 3,000 St

**02.01.14 Membran-Druckausdehnungsgefäß 140L**
Membran-Druckausdehnungsgefäß für geschlossene Heizungs- und Kühlwasseranlagen, gebaut nach DIN EN 13831,
Zulassung gemäß Richtlinie für Druckgeräte 97/23/EG.

-Fußkonstruktion zur Befestigung ab N 35
-außen beschichtet
-Membran nicht austauschbar
Typ : H 140
Nennvolumen : 140 Liter
zul. Vorlauft. Vers.-Anlage: 120 °C
zul. Betriebst. Membrane : 70 °C
zul. Betriebsüberdruck : 6 bar
Gasvordruck werksseitig : 1,5 bar
Gasvordruck eingestellt : 1,0 bar
Durchmesser : 512 mm
Höhe : 890 mm
Leergewicht : 19,9 kg
Systemanschluss : R 1
Farbe : grau

Liefern und betriebfertig montieren
Menge: 1,000 St

**02.01.15 Membransicherheitsventil geschlossene Wasserheizungsanlage**
Membransicherheitsventil geschlossene Wasserheizungsanlage DN 32 Membransicherheitsventil, bauteilgeprüft, f ederbelastet, für geschlossene Wasserheizungsanlagen DIN EN 12828,
Heizleistung 226 kW, Ansprechüberdruck 6 bar, DN 32 / 40.

Liefern und betriebfertig montieren
Menge: 4,000 St

**02.01.16 Schnellkupplung**
Schnellkupplung, für Membran-Druckausdehnungsgefäße in geschlossenen Heizungs- und Kühlwasseranlagen. Mit einer gegen unbeabsichtigtes Schließen gesicherten Absperrung u.
einer Entleerung, gemäß DIN EN 12828, TÜV-geprüft.
Typ :  SU R 1 x 1
Anschluss: R 1 x R 1
zul. Betriebsdruck :  PN 10
zul. Betriebstemperatur: 120 °C

Liefern und betriebfertig montieren
Menge: 4,000 St

**02.01.17 Gas-Brennwertgerät**
Gas-Brennwertheizgerät für Erd- und
Flüssiggas zur Raumbeheizung und
Trinkwassererwärmung in Verbindung mit
separatem Speicher-Wassererwärmer
Zertifiziert für den Betrieb mit Erdgas
mit einem Wasserstoffanteil von bis zu
20 %
Gas-Brennwertkessel nach EN 15502 als
Wandgerät für raumluftunabhängigen
Betrieb oder für raumluftabhängigen
Betrieb nach TRGI, CE-zertifiziert und
bauartgeprüft. Für geschlossene
Heizungsanlagen nach EN 12828.
- Geringe Takthäufigkeit auch bei
geringer Wärmeabnahme durch
Pausenzeitenoptimierung
- Langlebig und effizient durch
Inox-Radial-Wärmetauscher aus
Edelstahl
- MatriX-Plus-Brenner mit Lambda Pro
Plus Verbrennungsregelung für
dauerhaft hohen Wirkungsgrad und
niedrige Emissionswerte
- Stromsparende
Hocheffizienz-Umwälzpumpe
- Bedienung 7-Zoll-Farb-Touchdisplay mit
Klartext- und Grafikanzeige,
Inbetriebnahme-Assistenten, Anzeigen
für Energieverbräuche sowie alternativ
Bedienung über mobiles Endgerät
- Reduzierung von Energieverbrauch und
Strömungsgeräuschen durch
selbsttätige/automatische Anpassung
der Pumpenleistung
(Restförderhöhenregelung)
- Internetfähig durch integrierte
WLAN-Schnittstelle für Bedienung und
Service über Apps
- Lokaler Zugriff für Service und
Inbetriebnahme über App
- Einzelraumregelung über ViCare App für
bis zu 20 Räume in Kombination mit
ViCare Smart Climate Zubehör
Lieferumfang/Ausstattung:
- Modulierender MatriX-Plus-Brenner mit
drehzahlgeregeltem Gebläse,
Gaskombiregler und elektronischer
Verbrennungsregelung Lambda Pro Plus
- Regelung mit 7-Zoll-Farb-Touchdisplay
für witterungsgeführten Betrieb und
integrierter WLAN-Schnittstelle
- Außentemperatursensor
(leitungsgebunden)
- Sicherheitsarmaturen eingebaut
- Drehzahlgeregelte Hocheffizienz
Umwälzpumpe und 3-Wege-Ventil (für
Anschluss eines
Speicher-Wassererwärmers)
- Ausdehnungsgefäß (10 Liter)
- Anschlussfertig verrohrt und
verdrahtet
- Kesselanschluss-Stück
- Farbe: Vitopearlwhite
Vorbereitet für die CAN-Kommunikation in
Verbindung mit One Base Vitocal
Wärmepumpen als Gas-Hybrid Anlage.
Mit witterungsgeführter, digitaler
Kessel- und Heizkreisregelung für den
Betrieb mit gleitend abgesenkter
Kesselwassertemperatur. Für
Heizungsanlagen mit einem direkt
angeschlossenen Heizkreis ohne Mischer
und/oder in Verbindung mit je einem
Erweiterungssatz für 1,2 oder 3
Heizkreis(e) mit Mischer (Paketumfang
oder Zubehör). Für den Heizkreis (ohne
Mischer) mit hydraulischer Weiche und
Heizkreispumpe ist eine Erweiterung
(Zubehör) erforderlich. Mit 2
Pumpenausgängen für 1 Umwälzpumpe zur
Speicherbeheizung, 1 sekundäre
Heizkreispumpe oder 1
Trinkwasserzirkulationspumpe (abhängig
vom Hydraulikschema).
Zeiträume für die Heizkreise,
Trinkwassererwärmung und Zirkulation des
Trinkwassers getrennt einstellbar.
Zyklischer Taktbetrieb für
Trinkwasserzirkulation einstellbar. Mit
Speichertemperaturregelung. Erhöhte
Trinkwasserhygiene durch Aufheizen auf
einen erhöhten
Trinkwassertemperatur-Sollwert möglich.
Mit automatischer
Sommer-/Winterzeitumstellung,
integriertem Diagnosesystem,
Wartungsmeldung und kontrollierter
Estrichtrocknung mit Wirkung auf alle
Heizkreise. Einstellungen für
Betriebsarten, Länger-Warm-Betrieb,
Ferienprogramm,
Ferien-zu-Hause-Programm,
Schornsteinfegerprüfung,
bedarfsabhängige Heizkreispumpen und
Brennerabschaltung, sowie
Sommersparbetrieb und variable
Heizgrenze. Möglichkeit zur Einstellung
der Raumtemperatur (3
Raumtemperatur-Niveaus) und der
Trinkwassertemperatur und zur Abfrage
von Temperaturen.
Integrierter Wasserdrucksensor zur
Messung des Anlagendrucks mit
einstellbarem
Anlagenvorlauftemperatur-Sollwert und
Diagnose.
Einfache Bedienung über
7-Zoll-Farb-Touchdisplay mit
Klartextunterstützung, großer Schrift
und kontrastreicher Darstellung sowie
kontextbezogener Hilfe.
Kommunikationsfähig über CAN-BUS,
PlusBus, WLAN und Low-Power-Funk.
Kommunikationsmodul integriert in das
Gerät. Fernbedienung und Überwachung des
Geräts über Smartphone mit der ViCare
App in Verbindung mit integrierter
Internetschnittstelle und bauseitigem
Internetzugang über WLAN möglich.
Anschluss externes Betriebsprogramm mit
Wirkung auf alle Heizkreise oder
externes Sperren über Erweiterung als
Zubehör über PlusBus möglich. Externe
Vorgabe Temperatur-Sollwert (variabel)
über 0 bis 10 V-Schnittstelle (Zubehör)
sowie Verriegelung externer Abluftgeräte
möglich. Über die CAN-Datenschnittstelle ist der Anschluss
des WAGO Gateways (Zubehör) möglich.
Über das WAGO Gateway ist ein
Datenaustausch zwischen dem Gerät und
einem externen Leitsystem über eine der
folgenden Datenschnittstellen möglich:
KNX/TP, Modbus RTU, Modbus TCP oder
BACnet/IP. Für den witterungsgeführten
Betrieb Anschluss leitungsgebundener
Fernbedienung Vitotrol 200-E oder
Fernbedienung Vitotrol 300-E und
Anschluss von Erweiterungen mit PlusBus
Kommunikation möglich. Gerät enthält
Anlagenschalter, elektronischer
Maximaltemperaturbegrenzer,
Temperaturwächter und
Temperaturbegrenzer, Betriebs- und
Störungsanzeige.
Solare Trinkwassererwärmung ist in
Verbindung mit der Erweiterung EM-S1
(Zubehör) für Wandmontage möglich. Ein
Kollektortemperatursensor und ein
Speichertemperatursensor gehören zum
Lieferumfang der Erweiterung EM-S1.
Oder in Verbindung mit dem Zubehör
Erweiterung SM1A, integriert in die
Solar-Divicon oder in Speicher-Wassererwärmer, ist solare
Trinkwassererwärmung, solare
Heizungsunterstützung mit 2.
Differenztemperaturregler, solare
Vorerwärmung von Trinkwasser oder die
Thermostatfunktion möglich.
Nenn-Wärmeleistung bei Betrieb mit
Erdgas:
- Nenn-Wärmeleistung 50/30 Grad C:
1,9 - 25 kW
- Nenn-Wärmeleistung 80/60 Grad C:
1,7 - 23 kW
- Trinkwasserleistung: 23.0 kW
Nenn-Wärmeleistung bei Betrieb mit
Flüssiggas:
- Heizbetrieb 50/30 Grad C: 2,5 - 25 kW
- Heizbetrieb 80/60 Grad C: 2,2 - 23 kW
- Trinkwasserleistung: 23 kW
Abmessungen:
- Länge: 360 mm
- Breite: 450 mm
- Höhe: 700 mm
- Gewicht: 38 kg
Zul. Betriebsdruck: 3 bar
Abgasanschluss: 60 mm
Zuluftanschluss: 100 mm
Energieeffizienzindex EEI (Umwälzpumpe):
= 0,2
Inhalt Ausdehnungsgefäß: 10 l
Norm-Nutzungsgrad Hs: bis 98 %
Technische Daten zur Bestimmung der
Energieeffizienzklasse (ErP-Label):
Heizkessel:
- Jahreszeitbedingte
Raumheizungs-Energieeffizienzklasse:
A
- Nenn-Wärmeleistung: 23 kW
- Jahreszeitbedingte
Raumheizungs-Energieeffizienz: 94 %
- Jährlicher Energieverbrauch: 10558 kWh
- Schall-Leistungspegel: 42 dB
Temperaturregler:
- Temperaturregler Klasse: II
- Beitrag Raumheizungs-Energieeffizienz:
2 %
Energieeffizienz Verbund (Heizung): 96 %
Energieeffizienzklasse Verbund
(Heizung): A
Bestell-Nr.: Z029325

Liefern und betriebsfertig montieren.
inkl. abmanteln, heranführen und anschließen
der bauseits verlegten Kabel
Menge: 1,000 St

**02.01.18 Hydraulische Weiche**
Hydraulische Weiche
Heizwasser-Volumenstrom bis 8 m³/h.
Anschluss-Stutzen R 2 AG, Rp 1/2 Muffen für Entlüftung, Entleerung und Tauchhülse für Temperatursensor. Mit Entlüfter, Tauchhülse und EPP- Dämmung nach EnEV.

Liefern und betriebsfertig montieren
Menge: 1,000 St

**02.01.19 Wandkonsole hydraulische Weiche**
Wandkonsole hydraulische Weiche
Mit Befestigungsmaterial.
Für zuvor beschriebene Weiche

Liefern und betriebsfertig montieren
Menge: 1,000 St

**02.01.20 Programmierte Systemregelung im Wandgehäuse**
Programmierte Systemregelung im Wandgehäuse
Das Gerät ist eine von fertig programmierte Systemregelung mit 16 Sensoreingängen und 16 Schaltausgängen. Abgestimmte Regelaufgaben rund um das Puffermanagement gehören zum Haupteinsatzbereich dieser Regelung.
ACHTUNG: Diese Regelung kann nur unter Berücksichtigung von vorgegebenen Dokumentationsunterlagen wie Klemmenbelegungsplan, Regelschema, Hydraulikschema, verwendet und betrieben werden.
Das Gerät besitzt folgende Eigenschaften:

- 16 Sensoreingänge für KTY10 oder PT1000 Sensoren (zwei davon auch als Impuls- und zwei als Analogeingang 0-10V verwendbar)
- 11 Relaisausgänge (max. Schaltleistung 3A)
- 5 Steuerausgänge wahlweise 0-10 V oder PWM
- 12V/24V DC Spannungsversorgung für externe Geräte
- Bedienung über 4,3 Zoll Touch-Display
- CAN- Bus zur Kommunikation mit weiteren CAN-Bus Geräten und Erweiterungsmodulen
- SD-Karte für Datenlogging und Datensicherung
- Schutzart: IP40
- Zulässige Umgebungstemperatur: +5 bis +45°C
- Abmessungen B x H x T in mm: 250 x 202 x 85

inkl.  Fühler- und Tauchhülsenpaket

Liefern und betriebsfertig montieren.inkl. Heranführen, Einführen, Abmanteln und Auflegen der bauseits verlegten Kabel.
Menge: 1,000 St

**02.01.21 Systeminbetriebnahme mit 1 Pufferspeicher und Regelung**
*** Pauschalposition
Systeminbetriebnahme mit 1 Pufferspeicher und Regelung
Die Inbetriebnahme wird durch den Werkskundendienst durchgeführt. Die hydraulische und elektrische Installation muss vor Beginn der Inbetriebnahme bereits vollständig von den ausführenden Fachfirmen fertiggestellt worden sein.
Leistungsbeschreibung:
- Fahrtkosten (An- und Abreise)
- Überprüfung der Installation und Einbindung (Elektrische, heizungsseitige und trinkwasserseitige Anschlüsse)
- Überprüfung der Zuordnung Temperaturfühler, Stellantriebe und Pumpens-teuerungen
- Optimierung und Anpassung der Regelparameter auf die Verbrauchsstruk-tur des Objekts
- Probebetrieb aller Systemkomponenten mit Überprüfung der Betriebsdaten und der elektrisch eingebundenen sicherheitstechnischen Einrichtungen
- Erstellen eines Inbetriebnahmeprotokolls
- Einweisungsgespräch mit Betreiber/Betreuer der Anlage
Menge: 1,000 psch

**02.01.22 Kompaktarmatur zur direkten Verbindung von Nachspeiseeinrichtungen**
Kompaktarmatur zur direkten Verbindung von Nachspeiseeinrichtungen für Heiz und Kühlwassersysteme mit Trinkwassernetzen.

Im Einzelnen bestehend aus:
-Armaturabsperrkugelhähnen
-Systemtrenner nach DIN 1988-100 bzw. DIN EN 1717 (BA), mit
 integriertem Schmutzfänger
Wasserzähler mit Impulsausgang
Typ : Compact
zul. Betriebsüberdruck : 10 bar
zul. Betriebstemperatur : 60 °C
Durchfluß-Kennwert kvs : 0,8 m3/h
Leergewicht  :  0,9 kg
Einbaulänge  :  175 mm
Anschluss  Eintritt:  G 1/2
Austritt:  G 1/2

Liefern und betriebfertig montieren
Menge: 1,000 St

**02.01.23 Wasserzähler elektronisch**
Wasserzähler, zur Überwachung von Enthärtungsanlagen
für die Heizungswasseraufbereitung der Steuern von Pumpen, Armaturen oder Anlagen beim Füllen
und Entleeren von Behältern usw..

Wasserzähler zur Erfassung von Gesamtwassermenge und Volumenstrom sowie Rückzählung einer programmierbaren Vorgabewassermenge mit Grenzwertsignalisierung über optisches und akustisches
Signal und potenzialfreien Kontakt.

Werteanzeige erfolgt über integriertes Display, Werteabfrage und Programmierung mittels Folientastatur.

Spannungsversorgung über steckerfertig montiertes, 1,5 m langes Anschlusskabel.

Anschluss Ein-/Austritt: Rp 1/2/ Rp 1/2
Spannungsversorgung : 230 V/ 50 Hz
Schutzart :  IP 54
potentialfreier Kontakt:  max. 24 V
zul. Betriebsüberdruck :  10 bar
zul. Betriebstemperatur: 65 °C
Liefern und betriebfertig montieren
Menge: 1,000 St

**02.01.24 Safecontrol**
Safecontrol
Motorkugelhahn als Umrüstsatz zur Wassernachspeisung.
Die Ansteuerung erfolgt direkt von der Steuereinheit. Der schmutzresistente Motorkugelhahn ist mittels Federkraft stromlos geschlossen.

Min. zul. Betriebstemperatur: 5 °C
Max. zul. Betriebstemperatur: 70 °C
Max. zul. Betriebsüberdruck: 10 bar
Anschluss : Rp 1/2"

Liefern und betriebfertig montieren
Menge: 1,000 St

**02.01.25 Enthärtungsarmatur**
kompakte Enthärtungsarmatur für die Aufbereitung von Füll- und Ergänzungswasser bzw. zum Schutz vor Steinbildung in Wärmeerzeugern u. Warmwasserheizungsanlagen gemäß VDI 2035 Blatt 1.

Die Weichwassererzeugung erfolgt im Ioneneaustauschverfahren mittels hochwertigem Kationentauscherharz.

Im Einzelnen bestehend aus:

- zwei zylindrischen Polypropylen Gehäusen mit Messinggewindeanschlüssen zur Aufnahme von zwei Enthärtungsharzpatronen
- zwei Enthärtungsharzpatronen
- Absperrkugelhahn mit Probeentnahmehahn

angeordnet als kompakte Armatur zum Einbau in die Füll- und Ergänzungswasserleitung.
Weichwasser-Kapazität : 12.000 l °dH
zul. Betriebsüberdruck : 8,0 bar
zul. Betriebstemperatur: 5-40 °C
max. Volumenstrom : 360 l/h
kvs : 0,4 m³/h
Anschluss Ein-/Ausgang :Rp 1/2/ Rp 1/2

Daten der angeschl. Versorgungsanlage

Härte Nachspeisewasser : 15,0 °dH
Härte erf.(VDI 2035/T1): 0,1 °dH
mögl. Nachspeisemenge : 806 l/Ptr.

Liefern und betriebfertig montieren
Menge: 1,000 St

**02.01.26 Mischer 3-Wege, Rp 2"**
3-Wege-Mischer aus Messing.
Anschluss:  2"
Kvs:  40 m³/h

Liefern und betriebsfertig montieren
inkl. auflegen der bauseits verlegten Kabel
inkl. Klein- und Klemmmaterial
Menge: 1,000 St

**02.01.27 Stellmotor**
Stellmotor
Kompakter Stellmotor zum Betrieb von
3-Wege-Mischer
Einschliesslich Anbausatz und
Anschlussleitung (2 m lang).

Steuerung durch 3-Punkt-Signal.
Manuelle Bedienung moeglich.
Schutzart:  IP 41
Schutzklasse:  2
Anzugsdrehmoment:  6 Nm
Nennspannung:  230 V/50 Hz
Laufzeit 90^:  120 s

Liefern und betriebsfertig montieren
inkl. auflegen der bauseits verlegten Kabel
inkl. Klein- und Klemmmaterial
Menge: 1,000 St

**02.01.28 Vorlauftemperatursensor NTC 10 kOhm**
Anlegetemperatursensor (NTC 10 kOhm)
Zur Erfassung einer Temperatur an einem
Rohr. Mit Anschlussleitung (5,8 m lang)
und Stecker.

Liefern und betriebsfertig montieren
inkl. auflegen der bauseits verlegten Kabel
inkl. Klein- und Klemmmaterial
Menge: 2,000 St

**02.01.29 Anlegetemperaturregler**
Anlegetemperaturregler
Als Temperaturwaechter
Maximaltemperaturbegrenzung fuer
Fussbodenheizung. Mit Anschlussleitung
mit Rast 5-System- stecker.
Einstellbereich: 30 bis 110 Grad C.

Liefern und betriebsfertig montieren
inkl. auflegen der bauseits verlegten Kabel
inkl. Klein- und Klemmmaterial
Menge: 2,000 St

**02.01.30 Vorlauftemperatursensor NTC 10 kOhm**
Anlegetemperatursensor (NTC 10 kOhm)
Zur Erfassung einer Temperatur an einem
Rohr. Mit Anschlussleitung (5,8 m lang)
und Stecker.

Liefern und betriebsfertig montieren
inkl. auflegen der bauseits verlegten Kabel
inkl. Klein- und Klemmmaterial
Menge: 1,000 St

**02.01.31 AZ Rohr D 60/100 1000mm, VA/PPs**
AZ Rohr D 60/100 1000mm, VA/PPs

Liefern und betriebfertig montieren
Menge: 6,000 St

**02.01.32 AZ Rohr D 60/100 500mm, VA/PPs**
AZ Rohr D 60/100 500mm, VA/PPs

Liefern und betriebfertig montieren
Menge: 4,000 St

**02.01.33 AZ Bogen D 60/100 45°, VA/PPs**
AZ Bogen D 60/100 45°, VA/PPs

Liefern und betriebfertig montieren
Menge: 4,000 St

**02.01.34 AZ Wandschelle D100, VA**
AZ Wandschelle D100, VA

Liefern und betriebfertig montieren
Menge: 10,000 St

**02.01.35 AZ Wandschelle Verlaengerung 150mm,VA**
AZ Wandschelle Verlaengerung 150mm,VA

Liefern und betriebfertig montieren
Menge: 10,000 St

**02.01.36 AZ Anschlussbogen 87°**
AZ Anschlussbogen 87° mit
Luftansaugung D 60/100, VA/PPs

Liefern und betriebfertig montieren
Menge: 1,000 St

**02.01.37 AZ Wandkonsole 50-150mm Abstand,**
AZ Wandkonsole 50-150mm Abstand,
VA

Liefern und betriebfertig montieren
Menge: 1,000 St

**02.01.38 AZ Revisionsrohr D 60/100, VA/PPs**
AZ Revisionsrohr D 60/100, VA/PPs

Liefern und betriebfertig montieren
Menge: 1,000 St

**02.01.39 AZ Mauerblende D100 200x200, VA**
AZ Mauerblende D100 200x200, VA

Liefern und betriebfertig montieren
Menge: 1,000 St

**02.01.40 AZ Mauerblende D100 2-teilig, VA**
AZ Mauerblende D100 2-teilig, VA

Liefern und betriebfertig montieren
Menge: 1,000 St

**02.01.41 Set Manschette EPDM 25-125mm,**
Set Manschette EPDM 25-125mm,
Gleitschuh und Schelle
WA optional

Liefern und betriebfertig montieren
Menge: 1,000 St

**02.01.42 AZ-Rohr 60/100 l=1000**
AZ-Rohr
1 m (ablaengbar)
Systemgroesse 60/100 mm
Werkstoff Kunststoff (PPs) /
Aluminiumblech epoxidharzbeschichtet,
weiss.

Liefern und betriebfertig montieren
Menge: 2,000 St

**02.01.43 AZ-Rohr 60/100 l=500**
AZ-Rohr 0,5 m
(ablaengbar)
Systemgroesse 60/100 mm
Werkstoff Kunststoff (PPs) /
Aluminiumblech epoxidharzbeschichtet,
weiss.

Liefern und betriebfertig montieren
Menge: 2,000 St

**02.01.44 AZ-Revisionsbogen 87° 60/100**
AZ-Revisionsbogen (87 Grad)
Fuer Abgas-/Zuluftsystem:
Systemgroesse 60/100 mm
Werkstoff Kunststoff (PPs) /
Aluminiumblech epoxidharzbeschichtet,
weiss.

Liefern und betriebfertig montieren
Menge: 1,000 St

**02.01.45 AZ-Revisionsstueck gerade 60/100**
AZ-Revisionsstueck
Gerade
Systemgroesse 60/100 mm
Werkstoff Kunststoff (PPs) /
Aluminiumblech epoxidharzbeschichtet,
weiss.

Liefern und betriebfertig montieren
Menge: 1,000 St

**02.01.46 Mauerblende 100**
Mauerblende, Durchmesser 100 mm

Liefern und betriebfertig montieren
Menge: 1,000 St

#### Bereich 02.02 Verteiler, Pumpen, Ventile

**02.02.1 Kompaktverteiler 120/80**
Kompaktverteiler 120/80
Kombinierter Vor- und Rücklaufverteiler, bestehend aus Vierkantrohr mit nebeneinander angeordneten, durch sinusförmige Trennwand geteilte Kammern aus
schwarzem Stahlblech S235.
Standardausführung mit einheitlichen Stutzenabständen. Anschlussstutzen als
Gewinde- oder Flanschstutzen PN 6 / PN 16 ausgeführt und auf Höhe der
Absperrarmaturen ausgerichtet. Wahlweise von oben, seitlich oder unten möglich.
Entleerungsmuffen für Vor- und Rücklaufkammer sind standardmäßig vorhanden.
Der Verteiler ist werkseitig 100% dichtigkeitsgeprüft und grundiert.

Typ: 120/80
Max. Leistung: 151.2 kW bei ?T = 20 K
Max. Volumenstrom: 6.5 m³/h bei 0.4 m/s
Ausgewählte Leistung: 93 kW bei 20 K Spreizung
Ausgewählter Volumenstrom: 4 m³/h bei 0.4 m/s
Max. Auslegungsdruck: 6 bar
Max. Auslegungstemperatur: 110 °C
Gewicht (ohne Dämmung) 60 kg

Stutzenabstand: einheitlich 250 mm
Ihre konfigurierte Gesamtlänge: 2500 mm
Länge des Grundkörpers: 2500 mm

6 x Flansch DN25/PN6, oben
2 x Flansch DN32/PN6, oben
2 x Flansch DN50/PN6, oben
2 x Rp 1/2", unten: Entleerung

1xDämmung
Wärmedämmung für Verteiler, bestehend aus ineinander fassenden Halbschalen mit
Endstücken. Individuelle und passgenaue Ausschnitte für alle Anschlussstutzen sind
werksseitig vorgesehen. Die Halbschalen werden mittels nichtrostender Spannbänder
und Schnellschraubverschlüsse montiert. Dieses ermöglicht eine einfache Montage
und auch Demontage für Revisionszwecke.
Die Dämmschichtstärke entspricht der GEG (Gebäudeenergiegesetz).
Typ: PUR-Schaum im verzinkten Stahlblech Mantel
Gesamtlänge: 2590
Für Grundkörper: 120/80
Dicke der Dämmung: 45 mm

2x Standkonsole kurz
Galvanisch verzinkte Standkonsole inkl. Schalldämmung. Bestehend aus einer Bodenplatte mit Standrohr und Kopfplatte mit Führungsrohr. Die Verbindungsschrauben sind inklusive. Die Standkonsole ist stufenlos höhenverstellbar und ermöglicht so auch den Ausgleich von Bodenunebenheiten.
Gewährleistet einen sicheren und festen Stand der Verteiler.
Typ: Standkonsole kurz
Höhenverstellbar von: höhenverstellbar von 270-340 mm.
Maße der Fußplatte: 150x150 mm

5x Bezeichnungsschild rot
Bezeichnungsschild zur Kennzeichnung der Heizkreise, aus verzinktem
Stahlblech für dreizeilige Beschriftung. Das Bezeichnungsschild ist zum
Anschrauben an die Fertigdämmung geeignet. Das Beschriftungsfeld ist
mit einer Klarsichtabdeckung gegen Fremdeinwirkungen und Verschmutzung
geschützt.
Größe: 100 x 50 mm Farben: Rot für Vorlauf

5xBezeichnungsschild blau
Bezeichnungsschild zur Kennzeichnung der Heizkreise, aus verzinktem
Stahlblech für dreizeilige Beschriftung. Das Bezeichnungsschild ist zum
Anschrauben an die Fertigdämmung geeignet. Das Beschriftungsfeld ist
mit einer Klarsichtabdeckung gegen Fremdeinwirkungen und
Verschmutzung geschützt.
Größe: 100 x 50 mm Farben: Blau für Rücklauf

1xEntleerungsrinne
Entleerungsrinne zum sicheren und sauberen Sammeln und Auffangen des zu entleerendem Anlagenwassers aus den jeweiligen Heiz- oder Kühlkreisen. Bestehend aus verzinktem Stahlblech als U-Profil gekantet. Die Länge der Rinne orientiert sich am dazugehörigen Verteiler und wird werksseitig passgenau vorgefertigt. Zur Vermeidung von Spritzwasser ist eine Spritzwasserumkantung von 30 mm vorgesehen. Ein Ablaufsieb in verchromter Ausführung mit 2"-Außengewinde ist
enthalten.

 Abmessung der Entleerungsrinne: 125 x 100 mm
Länge der Entleerungsrinne: 2500 mm

2x Standkonsole für Entleerungsrinne
Standkonsole für vorgenannte Entleerungsrinne in verzinkter Ausführung zur sicheren Aufstellung der Rinne hinter, oder vor dem Verteiler. Die Höhe ist durch bauseitiges einkürzen des Standrohrs anpassbar.

Max. Höhe: 400 mm
Maße der Fußplatte: 180 x 150 mm

Liefern und betriebsfertig montieren
Menge: 1,000 St

**02.02.2 Hocheffizienzpumpe Volumenstrom: 1,80 m3/h ǀ Förderhöhe: 6,00 m**
Hocheffizienzpumpe,
elektronisch geregelt

Nassläufer-Umwälzpumpe mit Verschraubungsanschluss,
blockierstromfester Synchronmotor nach ECM-Technologie
(bis zu 90% Energieeinsparung im Vergleich zu einer
ungeregelten Pumpe) und integrierter elektronischer
Leistungsregelung zur stufenlosen
Differenzdruckregelung.
Einsetzbar für alle Heizungs- und Klimaanwendungen (-
10 °C bis +110 °C).
Regelmodus gemäß der Anwendung Radiatoren-
/Fußbodenheizung wählbar.

Regelungsarten:
- Permanente, automatische Leistungsanpassung an den
Anlagenbedarf ohne Sollwertvorgabe Wilo-Dynamic Adapt
plus (Werkseinstellung)
- Einstellungsassistent für Anzahl Heizkörper oder
Fläche Fußbodenheizung
- Variabler Differenzdruck (Ùp-v)
- Konstanter Differenzdruck (Ùp-c)
- Konstante Drehzahl (n-const.)

Funktionen:
- Automatische Nachtabsenkung
- Stör-/Warnmeldungsanzeige inklusive Beschreibung und
Fehlercode in Klartext
- Entlüftungsroutine zur automatischen Entlüftung des
Rotorraumes
- Manuelle Neustart-Funktion zur zusätzlichen
Deblockierung der Pumpe bei Bedarf
- Tastensperre
- Funktion zum Rücksetzen des Stromzählers oder der
Einstellungen auf die Werkseinstellungen
- Trockenlauferkennung
- Automatische Deblockierfunktion und integrierter
Motorschutz
- Unterstützt den hydraulischen Abgleich mit der Wilo-
Assistent App

Anzeige:
- Regelungsart
- Sollwert
- Volumenstrom
- Förderhöhe
- Drehzahl
- Leistungsaufnahme
- Elektrischer Verbrauch
- Aktive Einflüsse (z.B. Nachtabsenkung, Entlüftung)

Ausführung:
- Graphisches Farb-Display mit Bedienung über Ein-
Knopf-Handbedienebene
- Steckplatz für Communication-Module als
Schnittstelle für z.B. Bluetooth
- Auslesen und Einstellen von Betriebsdaten sowie z.B.
Erstellen eines Inbetriebnahmeprotokolls über
Bluetooth-Schnittstelle (als Zubehör) mittels Wilo-
Assistent App
- Minimalverbrauch nur 3 W
- Wärmedämmschale serienmäßig
- 5 Jahre Gewährleistung

Optionales Zubehör:
- Connect Modul BT für die Bluetooth-
Verbindung zu mobilen Endgeräten mittels
Assistent App
- module BMS zur
Schnittstellenerweiterung für Gebäudemanagementsysteme
(BMS)
- module Modbus RTU zur
Schnittstellenerweiterung für Gebäudemanagementsysteme

Betriebsdaten
Fördermedium: Wasser 100 %
Medientemperatur: 60,00 °C
Angefragter Volumenstrom: 1,80 m3/h
Angefragte Förderhöhe: 6,00 m
Min. Medientemperatur: -10 °C
Max. Medientemperatur: 110 °C
Min. Umgebungstemperatur: -10 °C
Max. Umgebungstemperatur: 40 °C
Maximaler Betriebsdruck: 10 bar
Mindestzulaufhöhe bei 50°C: 0,5 m
Mindestzulaufhöhe bei 95°C: 3 m
Mindestzulaufhöhe bei 110°C: 10 m

Motordaten
Energieeffizienzindex (EEI): ¾ 0.23
Netzanschluss: 1~230 V +-10 %%, 50 Hz
Strom (min): 0,7 A
Strom (max): 0,7 A
Motornennleistung: 0,058 kW
Drehzahl min.: 500 1/min
Drehzahl max.: 4.800 1/min
Leistungsaufnahme: 0,075 kW
Leistungsaufnahme: 75 W
Störaussendung: EN 61000-6-3
Störfestigkeit: EN 61000-6-2
Elektromagnetische Verträglichkeit: EN 61800-3
Isolationsklasse: F
Schutzart: IPX4D
Kabelverschraubung: 1 x PG11
Schalldruckpegel:

Werkstoffe
Pumpengehäuse: EN-GJL-200
Laufrad: PP-GF40
Welle: 1.4122
Lager: Kohle, metallimprägniert

Einbaumaße
Pumpenanschluss: G 1½, PN 10
Pumpenanschluss (alternative Bezeichnung): G 1½, PN 10
Baulänge: 180 mm

Liefern und betriebsfertig montieren
inkl. auflegen der bauseits verlegten Kabel
inkl. Klein- und Klemmmaterial
inkl. Gegenflanschen in Edelstahl, Verschaubungen und Dichtungen
Menge: 1,000 St

**02.02.3 Hocheffizienzpumpe Volumenstrom: 0,70 m3/h ǀ Förderhöhe: 4,00 m**
Hocheffizienzpumpe,
elektronisch geregelt

Nassläufer-Umwälzpumpe mit Verschraubungsanschluss,
blockierstromfester Synchronmotor nach ECM-Technologie
(bis zu 90% Energieeinsparung im Vergleich zu einer
ungeregelten Pumpe) und integrierter elektronischer
Leistungsregelung zur stufenlosen
Differenzdruckregelung.
Einsetzbar für alle Heizungs- und Klimaanwendungen (-
10 °C bis +110 °C).
Regelmodus gemäß der Anwendung Radiatoren-
/Fußbodenheizung wählbar.

Regelungsarten:
- Permanente, automatische Leistungsanpassung an den
Anlagenbedarf ohne Sollwertvorgabe  (Werkseinstellung)
- Einstellungsassistent für Anzahl Heizkörper oder
Fläche Fußbodenheizung
- Variabler Differenzdruck (Ùp-v)
- Konstanter Differenzdruck (Ùp-c)
- Konstante Drehzahl (n-const.)

Funktionen:
- Automatische Nachtabsenkung
- Stör-/Warnmeldungsanzeige inklusive Beschreibung und
Fehlercode in Klartext
- Entlüftungsroutine zur automatischen Entlüftung des
Rotorraumes
- Manuelle Neustart-Funktion zur zusätzlichen
Deblockierung der Pumpe bei Bedarf
- Tastensperre
- Funktion zum Rücksetzen des Stromzählers oder der
Einstellungen auf die Werkseinstellungen
- Trockenlauferkennung
- Automatische Deblockierfunktion und integrierter
Motorschutz
- Unterstützt den hydraulischen Abgleich mit der

Anzeige:
- Regelungsart
- Sollwert
- Volumenstrom
- Förderhöhe
- Drehzahl
- Leistungsaufnahme
- Elektrischer Verbrauch
- Aktive Einflüsse (z.B. Nachtabsenkung, Entlüftung)

Ausführung:
- Graphisches Farb-Display mit Bedienung über Ein-
Knopf-Handbedienebene
- Steckplatz für Communication-Module als
Schnittstelle für z.B. Bluetooth
- Auslesen und Einstellen von Betriebsdaten sowie z.B.
Erstellen eines Inbetriebnahmeprotokolls über
Bluetooth-Schnittstelle (als Zubehör) mittels Wilo-
Assistent App
- Minimalverbrauch nur 3 W
- Wärmedämmschale serienmäßig
- 5 Jahre Gewährleistung

Optionales Zubehör:
- Connect Modul BT für die Bluetooth-
Verbindung zu mobilen Endgeräten mittels App
- Connect module BMS zur
Schnittstellenerweiterung für Gebäudemanagementsysteme
(BMS)
- Connect module Modbus RTU zur
Schnittstellenerweiterung für Gebäudemanagementsysteme

Betriebsdaten
Fördermedium: Wasser 100 %
Medientemperatur: 65,00 °C
Angefragter Volumenstrom: 0,70 m3/h
Angefragte Förderhöhe: 4,00 m
Min. Medientemperatur: -10 °C
Max. Medientemperatur: 110 °C
Min. Umgebungstemperatur: -10 °C
Max. Umgebungstemperatur: 40 °C
Maximaler Betriebsdruck: 10 bar
Mindestzulaufhöhe bei 50°C: 0,5 m
Mindestzulaufhöhe bei 95°C: 3 m
Mindestzulaufhöhe bei 110°C: 10 m

Motordaten
Energieeffizienzindex (EEI): ¾ 0.18
Netzanschluss: 1~230 V +-10 %%, 50 Hz
Strom (min): 0,44 A
Strom (max): 0,44 A
Motornennleistung: 0,03 kW
Drehzahl min.: 700 1/min
Drehzahl max.: 4.200 1/min
Leistungsaufnahme: 0,04 kW
Leistungsaufnahme: 40 W
Störaussendung: EN 61000-6-3
Störfestigkeit: EN 61000-6-2
Elektromagnetische Verträglichkeit: EN 61800-3
Isolationsklasse: F
Schutzart: IPX4D
Kabelverschraubung: 1 x PG11
Schalldruckpegel:

Werkstoffe
Pumpengehäuse: EN-GJL-200
Laufrad: PP-GF40
Welle: 1.4122
Lager: Kohle, metallimprägniert

Einbaumaße
Pumpenanschluss: G 2, PN 10
Pumpenanschluss (alternative Bezeichnung): G 2, PN 10
Baulänge: 180 mm

Liefern und betriebsfertig montieren
inkl. auflegen der bauseits verlegten Kabel
inkl. Klein- und Klemmmaterial
inkl. Gegenflanschen in Edelstahl, Verschaubungen und Dichtungen
Menge: 2,000 St

**02.02.4 Großentlüfter**
Automatischer Schnell-/Großentlüfter für Heiz- und Kühlwassersysteme bzw. geschlossene, flüssigkeitsgefüllte
Anlagensysteme.

Armatur für die permanente Ableitung von Gasblasen aus entsprechend hierfür im Hydraulik-/Rohrleitungssystem vorgesehenen Hochpunkten oder Sammelstellen. Typ : 1/2
Gehäusewerkstoff : Messing
Systemanschluss :  Rp 1/2
max. Betriebsüberdruck : 10 bar
max. Betriebstemperatur: 110 °C
Höhe:  112 mm
Durchmesser:  65 mm

Liefern und betriebfertig montieren
Menge: 5,000 St

**02.02.5 Vertikal Schmutzabscheider mit Flansch, DN50**
Vertikal Schmutz- und Schlammabscheider für Heiz- und Kühlwassersysteme bzw. geschlossene flüssigkeitsgefüllte Anlagensysteme.

Für die Montage mit Normeinbaulänge F1 (DIN 3202-1) nach DIN EN 558:2017-05.

Geeignet für die Medien Wasser und Wasser/Glykolgemisch bis zu einem Mischungsverhältnis von 50/50%.

Armatur für die Entfernung von Partikeln bis zu einer Größe von 5 Mikrometern aus dem Flüssigkeitsstrom mit speziell hierfür gestaltetem Abscheideelement Flowpac.

Die Reinigung und Entleerung des Schmutzsammelraums ist über einen eigenen Entschlammungskugelhahn ohne Betriebsunterbrechung möglich.

Inkl.  Magneteinsatz Exferro zur Separierung ferromagnetischen Partikel aus dem Fluidstrom.

Farbe: grau
Gehäusewerkstoff: Stahl lackiert
Einbauvariante: vertikal
Max. zul. Betriebstemperatur: 110 °C
Max. zul. Betriebsüberdruck: 6 bar
Anschluss : DN50/PN6
Reinigungsanschluss: IG 1"

Liefern und betriebfertig montieren
Menge: 1,000 St
Produkt:
  Artikel:
    Artikelnummer: 8259551
    Artikelkurztext: Vertikal Schmutzabscheider mit Flansch, DN50

**02.02.6 Zeigerthermometer**
Zeigerthermometer
Meßelement Bimetall, Tauchrohr axial, aus Messing, Unterteil m. Einschraubstutzen, festem Sechskant, Gewindeanschluß 1/2", m. Schweißmuffe, Tauchrohr, Einbaulänge 65 mm, Gehäuse aus Stahl, lackiert, Übersteckring aus
Messing, poliert, Anzeigebereich von 0 bis 120 ¦C, Meßgenauigkeit 1 % vom Skalenendwert, Gehäusedurchmesser 80 mm.

Liefern und betriebsfertig montieren.
Menge: 5,000 St

**02.02.7 Tauchhülse, DN 15**
Tauchhülse aus Messing vernickelt für Tauchtemperatur- und Kabeltemperaturfühler mit einem Innendurchmesser von 8 mm.

Druckfestigkeit:  16 bar
Einschraubgewinde:  R 1/2"
Bezeichnung:  DN15

Liefern und betriebsfertig montieren.
Menge: 2,000 St

**02.02.8 Tauchhülse, DN 25**
Tauchhülse aus Messing vernickelt für Tauchtemperatur- und Kabeltemperaturfühler mit einem Innendurchmesser von 8 mm.

Druckfestigkeit:  16 bar
Einschraubgewinde:  R 1/2"
Bezeichnung:  DN25

Liefern und betriebsfertig montieren.
Menge: 2,000 St

**02.02.9 Tauchhülse, DN 32**
Tauchhülse aus Messing vernickelt für Tauchtemperatur- und Kabeltemperaturfühler mit einem Innendurchmesser von 8 mm.

Druckfestigkeit:  16 bar
Einschraubgewinde:  R 1/2"
Bezeichnung:  DN32

Liefern und betriebsfertig montieren.
Menge: 2,000 St

**02.02.10 Tauchhülse DN 40**
Tauchhülse aus Messing vernickelt für Tauchtemperatur- und Kabeltemperaturfühler mit einem Innendurchmesser von 8 mm.

Druckfestigkeit:  16 bar
Einschraubgewinde:  R 1/2"
Bezeichnung:  DN40

Liefern und betriebsfertig montieren.
Menge: 5,000 St

**02.02.11 Tauchhülse, DN 50**
Tauchhülse aus Messing vernickelt für Tauchtemperatur- und Kabeltemperaturfühler mit einem Innendurchmesser von 8 mm.

Druckfestigkeit:  16 bar
Einschraubgewinde:  R 1/2"
Bezeichnung:  DN 50

Liefern und betriebsfertig montieren.
Menge: 2,000 St

**02.02.12 Motor-Dreiwegeventil PN6 / DN25**
Motor-Dreiwegeventil PN6 / DN25
----------------------------------------
kvs-Werte: 10/8,0
Schließdruck: 6,0 bar
Ventilkörper aus GG25, nach PN6, Flanschen nach EN 1092-2 Typ 21, wartungsfreie Spezialpackung, Spindel aus CrMo-Stahl,
antimagnetisch, Ventilkegel aus Messing, gleichprozentige Kennlinie, dichtschließend.
Max. Betriebstemperatur: 150°C
Multi-Stellantrieb für Ansteuerung
0/2 -- 10V oder 0/4 -- 20mA,
24V AC-Versorgung, mit kraftabhängiger Endschaltung, Handnotbetätigung, Stellungsanzeige, umstellbare Stellzeit: 70/125s Schutzart IP54

Liefern und betriebsfertig montieren.inkl. Heranführen, Einführen, Abmanteln und Auflegen der bauseits verlegten Kabel.
Menge: 2,000 St

**02.02.13 Motor-Dreiwegeventil PN6 / DN32**
kvs-Werte: 16/12,5
Schließdruck: 4,0 bar Ventilkörper aus GG25, nach PN6, Flanschen nach EN 1092-2 Typ 21, wartungsfreie Spezialpackung, Spindel aus CrMo-Stahl, antimagnetisch, Ventilkegel aus Messing, gleichprozentige Kennlinie, dichtschließend.
Max. Betriebstemperatur: 150°C
Multi-Stellantrieb für Ansteuerung 0/2 -- 10V oder 0/4 -- 20mA, 24V AC-Versorgung, mit kraftabhängiger Endschaltung, Handnotbetätigung, Stellungsanzeige, umstellbare Stellzeit: 70/125s Schutzart IP54

Liefern und betriebsfertig montieren.inkl. Heranführen, Einführen, Abmanteln und Auflegen der bauseits verlegten Kabel.
Menge: 1,000 St

**02.02.14 Motor-Dreiwegeventil PN6 / DN40**
kvs-Werte: 25/20
Schließdruck: 2,5 bar Ventilkörper aus GG25, nach PN6, Flanschen nach EN 1092-2 Typ 21, wartungsfreie Spezialpackung, Spindel aus CrMo-Stahl, antimagnetisch, Ventilkegel aus Messing, gleichprozentige Kennlinie, dichtschließend.
Max. Betriebstemperatur: 150°C
Multi-Stellantrieb für Ansteuerung
0/2 -- 10V oder 0/4 -- 20mA, 24V AC-Versorgung, mit kraftabhängiger Endschaltung, Handnotbetätigung, Stellungsanzeige, umstellbare Stellzeit: 70/125s
Schutzart IP54

Liefern und betriebsfertig montieren.inkl. Heranführen, Einführen, Abmanteln und Auflegen der bauseits verlegten Kabel.
Menge: 1,000 St

*Hinweis: Flanschenabsperrventil mit Handrad*
Flanschenabsperrventil mit Handrad, nicht steigend, Durchgangsform, in Geradsitzausführung und Schrägsitzhydraulik mit Drosselkegel und Stellungsanzeige außerhalb der Isolierung, Gehäuse aus Gußeisen
GG-25, ohne Deckelflansch, kurze Baulänge DIN 3204/F4,Innengarnitur, Spindel 1.4021, prägepoliert, mit geschütztem außenliegenden Spindelgewinde, Kompaktkegel voll EPDM-ummantelt, mit weichdichtender, elastischer Haupt- und Rückdichtung, Spindelabdichtung mit wartungsfreier elastischer Doppeldichtung, einschl. integrierter Taupunktsperre, einschl. Gegenflanschen, Schrauben und Dichtungen.

Liefern und betriebsfertig montieren.

**02.02.15 Flanschenabsperrventil Schrägsitzhydraulik, PN 6, DN 25**
Flanschenabsperrventil Schrägsitzhydraulik, PN 6, DN 25

Liefern und betriebsfertig montieren
Menge: 8,000 St

**02.02.16 Flanschenabsperrventil Schrägsitzhydraulik, PN 6, DN 32**
Flanschenabsperrventil Schrägsitzhydraulik, PN 6, DN 32

Liefern und betriebsfertig montieren
Menge: 4,000 St

**02.02.17 Flanschenabsperrventil Schrägsitzhydraulik, PN 6, DN 40**
Flanschenabsperrventil Schrägsitzhydraulik, PN 6, DN 40

Liefern und betriebsfertig montieren
Menge: 4,000 St

**02.02.18 Flanschenabsperrventil, DN 50**
Flanschenabsperrventil Schrägsitzhydraulik, PN 6, DN 50

Liefern und betriebsfertig montieren
Menge: 4,000 St

*Hinweis: Einklemm-Rückschlagventil*
Einklemm-Rückschlagventil, Ventilteller aus nichtrostendem Stahl, Gehäuse aus Messing, mit Schließfeder PN 16, einschl. Zusatzdichtungen und Schrauben.

Liefern und betriebsfertig montieren.

**02.02.19 Einklemm-Rückschlagventil DN 25**
Einklemm-Rückschlagventil DN 25

Liefern und betriebsfertig montieren.
Menge: 2,000 St

**02.02.20 Einklemm-Rückschlagventil DN 32**
Einklemm-Rückschlagventil DN 32

Liefern und betriebsfertig montieren.
Menge: 1,000 St

**02.02.21 Einklemm-Rückschlagventil DN 40**
Einklemm-Rückschlagventil DN 40

Liefern und betriebsfertig montieren.
Menge: 1,000 St

**02.02.22 Einklemm-Rückschlagventil DN 50**
Einklemm-Rückschlagventil DN 50

Liefern und betriebsfertig montieren.
Menge: 1,000 St

**02.02.23 Kugelhahn,15**
Kugelhahn,
mit Pressanschlüssen,
mit SC-Contur,
Ventilgehäuse aus Siliziumbronze,
gemäß DIN 50930-6,
Betätigungshebel T-Form
inkl. Dämmhülse
zur Vermeidung von Tauwasser,
Betriebsdruck: 1,6 MPa (PN16),
Betriebstemperatur max.: 110 °C,

15 mm

Liefern und betriebsfertig montieren.
Menge: 4,000 St

**02.02.24 Kugelhahn,18**
Kugelhahn,
mit Pressanschlüssen,
mit SC-Contur,
Ventilgehäuse aus Siliziumbronze,
gemäß DIN 50930-6,
Betätigungshebel T-Form
inkl. Dämmhülse
zur Vermeidung von Tauwasser,
Betriebsdruck: 1,6 MPa (PN16),
Betriebstemperatur max.: 110 °C,

18 mm

Liefern und betriebsfertig montieren.
Menge: 4,000 St

**02.02.25 Kugelhahn,22**
Kugelhahn,
mit Pressanschlüssen,
mit SC-Contur,
Ventilgehäuse aus Siliziumbronze,
gemäß DIN 50930-6,
Betätigungshebel T-Form
inkl. Dämmhülse
zur Vermeidung von Tauwasser,
Betriebsdruck: 1,6 MPa (PN16),
Betriebstemperatur max.: 110 °C,

22 mm

Liefern und betriebsfertig montieren.
Menge: 4,000 St

**02.02.26 Kugelhahn,28**
Kugelhahn,
mit Pressanschlüssen,
mit SC-Contur,
Ventilgehäuse aus Siliziumbronze,
gemäß DIN 50930-6,
Betätigungshebel T-Form
inkl. Dämmhülse
zur Vermeidung von Tauwasser,
Betriebsdruck: 1,6 MPa (PN16),
Betriebstemperatur max.: 110 °C,

28 mm

Liefern und betriebsfertig montieren.
Menge: 10,000 St

**02.02.27 Kugelhahn,35**
Kugelhahn,
mit Pressanschlüssen,
mit SC-Contur,
Ventilgehäuse aus Siliziumbronze,
gemäß DIN 50930-6,
Betätigungshebel T-Form
inkl. Dämmhülse
zur Vermeidung von Tauwasser,
Betriebsdruck: 1,6 MPa (PN16),
Betriebstemperatur max.: 110 °C,

35 mm

Liefern und betriebsfertig montieren.
Menge: 4,000 St

**02.02.28 Kugelhahn,42**
Kugelhahn,
mit Pressanschlüssen,
mit SC-Contur,
Ventilgehäuse aus Siliziumbronze,
gemäß DIN 50930-6,
Betätigungshebel T-Form
inkl. Dämmhülse
zur Vermeidung von Tauwasser,
Betriebsdruck: 1,6 MPa (PN16),
Betriebstemperatur max.: 110 °C,

42 mm

Liefern und betriebsfertig montieren.
Menge: 8,000 St

**02.02.29 Kugelhahn,54**
Kugelhahn,
mit Pressanschlüssen,
mit SC-Contur,
Ventilgehäuse aus Siliziumbronze,
gemäß DIN 50930-6,
Betätigungshebel T-Form
inkl. Dämmhülse
zur Vermeidung von Tauwasser,
Betriebsdruck: 1,6 MPa (PN16),
Betriebstemperatur max.: 110 °C,

54 mm

Liefern und betriebsfertig montieren.
Menge: 2,000 St

**02.02.30 Dämmschale für Kugelhahn, DN 15**
Dämmschale für Kugelhahn, DN 15

Liefern und betriebsfertig montieren.
Menge: 4,000 St

**02.02.31 Dämmschale für Kugelhahn, DN 20**
Dämmschale für Kugelhahn, DN 20

Liefern und betriebsfertig montieren.
Menge: 4,000 St

**02.02.32 Dämmschale für Kugelhahn, DN 25**
Dämmschale für Kugelhahn, DN 25

Liefern und betriebsfertig montieren.
Menge: 10,000 St

**02.02.33 Dämmschale für Kugelhahn, DN 32**
Dämmschale für Kugelhahn, DN 32

Liefern und betriebsfertig montieren.
Menge: 4,000 St

**02.02.34 Dämmschale für Kugelhahn, DN 40**
Dämmschale für Kugelhahn, DN 40

Liefern und betriebsfertig montieren.
Menge: 8,000 St

**02.02.35 Dämmschale für Kugelhahn, DN 50**
Dämmschale für Kugelhahn, DN 50

Liefern und betriebsfertig montieren.
Menge: 2,000 St

**02.02.36 Kugelhahn mit Thermometer, Knebelgriff, beids. IG 3/4"**
Kugelhahn mit Thermometer, Knebelgriff, beids. IG 3/4"
Kugelhahn mit vollem Durchgang, Messing vernickelt Kugel Messing verchromt, Dichtschalen aus PTFE, O-Ring-Abdichtung, Nenndruck PN 20 für Kaltwasser. Knebelgriff aus Kunststoff, verlängert. Mit Thermometer.
beiderseits Innengewinde

Liefern und betriebsfertig montieren
Menge: 2,000 St
Produkt:
  Artikel:
    Artikelnummer: 1078006
    Artikelkurztext: Kugelhahn mit Thermometer, Knebelgriff, beids. IG 3/4"

**02.02.37 Kugelhahn mit Thermometer, Knebelgriff, beids. IG 1"**
Kugelhahn mit Thermometer, Knebelgriff, beids. IG 1" Kugelhahn mit vollem Durchgang, Messing vernickelt Kugel Messing verchromt, Dichtschalen aus
PTFE, O-Ring-Abdichtung, Nenndruck PN 20
für Kaltwasser. Knebelgriff aus Kunststoff, verlängert. Mit Thermometer.
beiderseits Innengewinde

Liefern und betriebsfertig montieren
Menge: 10,000 St
Produkt:
  Artikel:
    Artikelnummer: 1078008
    Artikelkurztext: Kugelhahn mit Thermometer, Knebelgriff, beids. IG 1"

**02.02.38 Kugelhahn mit Thermometer,Knebelgriff,beids.IG 1 1/4"**
Kugelhahn mit Thermometer,Knebelgriff,beids.IG 1 1/4"
Kugelhahn mit vollem Durchgang, Messing vernickelt Kugel Messing verchromt, Dichtschalen aus PTFE, O-Ring-Abdichtung, Nenndruck PN 20 für Kaltwasser. Knebelgriff aus Kunststoff, verlängert. Mit Thermometer.
beiderseits Innengewinde

Liefern und betriebsfertig montieren
Menge: 6,000 St
Produkt:
  Artikel:
    Artikelnummer: 1078010
    Artikelkurztext: Kugelhahn mit Thermometer,Knebelgriff,beids.IG 1 1/4"

**02.02.39 Kugelhahn mit Thermometer,Knebelgriff,beids.IG 1 1/2"**
Kugelhahn mit Thermometer,Knebelgriff,beids.IG 1 1/2" Kugelhahn mit vollem Durchgang, Messing vernickelt Kugel Messing verchromt, Dichtschalen aus PTFE, O-Ring-Abdichtung, Nenndruck PN 20 für Kaltwasser. Knebelgriff aus Kunststoff, verlängert. Mit Thermometer.
beiderseits Innengewinde
Liefern und betriebsfertig montieren
Menge: 4,000 St
Produkt:
  Artikel:
    Artikelnummer: 1078012
    Artikelkurztext: Kugelhahn mit Thermometer,Knebelgriff,beids.IG 1 1/2"

**02.02.40 KFE-Kugelhahn G1/2**
Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM. Einsatzbereich: Warmwasser-Heizungsanlagen: max. Druck 10 bar, max. Temperatur: 110 Grad C Dauertemperatur, 130 Grad C kurzzeitig.

Liefern und betriebsfertig montieren
Menge: 5,000 St

**02.02.41 Manometer mit Manometerhahn**
Manometer mit Manometerhahn als Röhrenfedermanometer,
Rohrfeder aus Kupferlegierung, Gehäuse aus Messing,
Übersteckring aus Messing, poliert, Meßgenauigkeit 1 % vom
Skalenendwert, Anschlußzapfen R 1/2", radial nach unten,
Anzeigebereich 0 bis 10 bar,
Gehäusedurchmesser 100 mm.

Inkl.: Manometerhahn aus Messing, für Temperaturen bis 110 °C, mit Stopfbuchse, für Anschluß R 1/2".

Liefern und betriebsfertig montieren.
Menge: 5,000 St

#### Bereich 02.03 Rohrleitungstechnik

*Hinweis: Rohrleitungen für PWWH- und Industrieanlagen*
Rohrleitungen für PWWH-, Druckluft und
Industrieanlagen, (nicht für
Trinkwasserinstallationen),
aus ferritisch nichtrostendem Chromstahl,
Werkstoff-Nr. 1.4520,
nach DIN EN 10088-2,

Verbindung mit Pressverbinder aus
Edelstahl 1.4301
mit DVGW zertifizierter Prüfsicherheit
bei unverpresstem Verbinder über den
gesamten Prüfbereich von
110 hPa (110 mbar) bis 0,3 MPa (3 bar) trocken,
0,1 MPa (1 bar) bis 0,65 MPa (6,5 bar) nass,
Pressverbindung bis DN 50 mit doppelter
Presskontur (vor und hinter dem Dichtelement),
EPDM-Dichtelement,
unlösbar,
Rohr und Verbinder im Systemverbund
inklusive Systemzulassung,

Brandschutz
Rohrleitungssystem-Abschottung
R 30 - R 90, mit möglichen Nullabständen:
- allgemeine Bauartgenehmigung
  (Mischinstallation, Metall im Strang
  und Kunststoff in der Etage),
- allgemeines Prüfzeugnis
  (Deckendurchführungen),
- allgemeines Prüfzeugnis
  (Wanddurchführungen)

Verlegen als Heizungs- oder Heizungsanschlussleitungen
unter Beachtung der DIN EN 12828 einschließlich Ablängen, Ausrichten und Befestigen, unter Berücksichtigung der temperaturabhängigen Längenänderung, Dichtheitsprüfung und Spülen.

Liefern und betriebsfertig montieren

**02.03.1 Rohr aus ferritisch nichtrostendem Stahl, 54 x 1,5**
Rohr 1.4520
aus ferritisch nichtrostendem Stahl,
jedoch in der Dimension 54 x 1,5mm

Liefern und betriebsfertig montieren
Menge: 10,000 m

**02.03.2 Rohr aus ferritisch nichtrostendem Stahl 42 x 1,5**
Rohr 1.4520
aus ferritisch nichtrostendem Stahl,
jedoch in der Dimension 42 x 1,5mm

Liefern und betriebsfertig montieren
Menge: 25,000 m

**02.03.3 Rohr aus ferritisch nichtrostendem Stahl, 35 x 1,5**
Rohr 1.4520
aus ferritisch nichtrostendem Stahl,
jedoch in der Dimension 35 x 1,5mm

Liefern und betriebsfertig montieren
Menge: 10,000 m

**02.03.4 Rohr aus ferritisch nichtrostendem Stahl, 28 x 1,2 mm**
Rohr 1.4520
aus ferritisch nichtrostendem Stahl,
jedoch in der Dimension 28 x 1,2mm

Liefern und betriebsfertig montieren
Menge: 50,000 m

**02.03.5 Rohr aus ferritisch nichtrostendem Stahl, 22 x 1,2 mm**
Rohr 1.4520
aus ferritisch nichtrostendem Stahl,
jedoch in der Dimension 22 x 1,2mm

Liefern und betriebsfertig montieren
Menge: 60,000 m

**02.03.6 Rohr aus ferritisch nichtrostendem Stahl, 18 x 1,0 mm**
Rohr 1.4520
aus ferritisch nichtrostendem Stahl,
jedoch in der Dimension 18 x 1,0 mm

Liefern und betriebsfertig montieren
Menge: 65,000 m

**02.03.7 Rohr aus ferritisch nichtrostendem Stahl, 15 x 1,0 mm**
Rohr 1.4520
aus ferritisch nichtrostendem Stahl,
jedoch in der Dimension 15 x 1,0 mm

Liefern und betriebsfertig montieren
Menge: 70,000 m

**02.03.8 Muffe mit Pressverbinder 54 mm**
Muffe mit Pressverbinder
mit DVGW zertifizierter Prüfsicherheit
bei unverpresstem Verbinder,
aus ferritisch nichtrostendem
Stahl,
54 mm

Liefern und betriebsfertig montieren
Menge: 5,000 St

**02.03.9 Muffe mit Pressverbinder 42 mm**
Muffe mit Pressverbinder
mit DVGW zertifizierter Prüfsicherheit
bei unverpresstem Verbinder,
aus ferritisch nichtrostendem
Stahl,
42 mm

Liefern und betriebsfertig montieren
Menge: 5,000 St

**02.03.10 Muffe mit Pressverbinder 35 mm**
Muffe mit Pressverbinder
mit DVGW zertifizierter Prüfsicherheit
bei unverpresstem Verbinder,
aus ferritisch nichtrostendem
Stahl,
35 mm

Liefern und betriebsfertig montieren
Menge: 5,000 St

**02.03.11 Muffe mit Pressverbinder 28 mm**
Muffe mit Pressverbinder
mit DVGW zertifizierter Prüfsicherheit
bei unverpresstem Verbinder,
aus ferritisch nichtrostendem
Stahl,
28 mm

Liefern und betriebsfertig montieren
Menge: 10,000 St

**02.03.12 Muffe mit Pressverbinder 22 mm**
Muffe mit Pressverbinder
mit DVGW zertifizierter Prüfsicherheit
bei unverpresstem Verbinder,
aus ferritisch nichtrostendem
Stahl,
22 mm

Liefern und betriebsfertig montieren
Menge: 10,000 St

**02.03.13 Muffe mit Pressverbinder 18 mm**
Muffe mit Pressverbinder
mit DVGW zertifizierter Prüfsicherheit
bei unverpresstem Verbinder,
aus ferritisch nichtrostendem
Stahl,
18 mm

Liefern und betriebsfertig montieren
Menge: 10,000 St

**02.03.14 Muffe mit Pressverbinder 15 mm**
Muffe mit Pressverbinder
mit DVGW zertifizierter Prüfsicherheit
bei unverpresstem Verbinder,
aus ferritisch nichtrostendem
Stahl,
15 mm

Liefern und betriebsfertig montieren
Menge: 10,000 St

**02.03.15 Reduzierung mit Pressverbinder 54 mm**
Reduzierung mit Pressverbinder
mit DVGW zertifizierter Prüfsicherheit
bei unverpresstem Verbinder,
aus ferritisch nichtrostendem
Stahl,
54 mm

Liefern und betriebsfertig montieren
Menge: 5,000 St

**02.03.16 Reduzierung mit Pressverbinder 42 mm**
Reduzierung mit Pressverbinder
mit DVGW zertifizierter Prüfsicherheit
bei unverpresstem Verbinder,
aus ferritisch nichtrostendem
Stahl,
42 mm

Liefern und betriebsfertig montieren
Menge: 5,000 St

**02.03.17 Reduzierung mit Pressverbinder 35 mm**
Reduzierung mit Pressverbinder
mit DVGW zertifizierter Prüfsicherheit
bei unverpresstem Verbinder,
aus ferritisch nichtrostendem
Stahl,
35 mm

Liefern und betriebsfertig montieren
Menge: 5,000 St

**02.03.18 Reduzierung mit Pressverbinder 28 mm**
Reduzierung mit Pressverbinder
mit DVGW zertifizierter Prüfsicherheit
bei unverpresstem Verbinder,
aus ferritisch nichtrostendem
Stahl,
28 mm

Liefern und betriebsfertig montieren
Menge: 5,000 St

**02.03.19 Reduzierung mit Pressverbinder 22 mm**
Reduzierung mit Pressverbinder
mit DVGW zertifizierter Prüfsicherheit
bei unverpresstem Verbinder,
aus ferritisch nichtrostendem
Stahl,
22 mm

Liefern und betriebsfertig montieren
Menge: 10,000 St

**02.03.20 Reduzierung mit Pressverbinder 18 mm**
Reduzierung mit Pressverbinder
mit DVGW zertifizierter Prüfsicherheit
bei unverpresstem Verbinder,
aus ferritisch nichtrostendem
Stahl,
18 mm

Liefern und betriebsfertig montieren
Menge: 10,000 St

**02.03.21 Bogen mit Pressverbinder 54 mm**
Bogen mit Pressverbinder
in den erforderlichen Winkelgraden,
mit DVGW zertifizierter Prüfsicherheit
bei unverpresstem Verbinder,
aus ferritisch nichtrostendem
Stahl,
54 mm

Liefern und betriebsfertig montieren
Menge: 6,000 St

**02.03.22 Bogen mit Pressverbinder 42 mm**
Bogen mit Pressverbinder
in den erforderlichen Winkelgraden,
mit DVGW zertifizierter Prüfsicherheit
bei unverpresstem Verbinder,
aus ferritisch nichtrostendem
Stahl,
42 mm

Liefern und betriebsfertig montieren
Menge: 20,000 St

**02.03.23 Bogen mit Pressverbinder 35 mm**
Bogen mit Pressverbinder
in den erforderlichen Winkelgraden,
mit DVGW zertifizierter Prüfsicherheit
bei unverpresstem Verbinder,
aus ferritisch nichtrostendem
Stahl,
35 mm

Liefern und betriebsfertig montieren
Menge: 10,000 St

**02.03.24 Bogen mit Pressverbinder 28 mm**
Bogen mit Pressverbinder
in den erforderlichen Winkelgraden,
mit DVGW zertifizierter Prüfsicherheit
bei unverpresstem Verbinder,
aus ferritisch nichtrostendem
Stahl,
28  mm

Liefern und betriebsfertig montieren
Menge: 50,000 St

**02.03.25 Bogen mit Pressverbinder 22 mm**
Bogen mit Pressverbinder
in den erforderlichen Winkelgraden,
mit DVGW zertifizierter Prüfsicherheit
bei unverpresstem Verbinder,
aus ferritisch nichtrostendem
Stahl,
22 mm

Liefern und betriebsfertig montieren
Menge: 50,000 St

**02.03.26 Bogen mit Pressverbinder 18 mm**
Bogen mit Pressverbinder
in den erforderlichen Winkelgraden,
mit DVGW zertifizierter Prüfsicherheit
bei unverpresstem Verbinder,
aus ferritisch nichtrostendem
Stahl,
18 mm

Liefern und betriebsfertig montieren
Menge: 80,000 St

**02.03.27 Bogen mit Pressverbinder 15 mm**
Bogen mit Pressverbinder
in den erforderlichen Winkelgraden,
mit DVGW zertifizierter Prüfsicherheit
bei unverpresstem Verbinder,
aus ferritisch nichtrostendem
Stahl,
15  mm

Liefern und betriebsfertig montieren
Menge: 80,000 St

**02.03.28 Überbogen 15 mm**
Überbogen
aus  ferritisch nichtrostendem
Stahl,
15 mm

Liefern und betriebsfertig montieren
Menge: 5,000 St

**02.03.29 Überbogen 18 mm**
Überbogen
aus ferritisch nichtrostendem
Stahl,
18 mm

Liefern und betriebsfertig montieren
Menge: 5,000 St

**02.03.30 Überbogen 22 mm**
Überbogen
aus ferritisch nichtrostendem
Stahl,
22 mm

Liefern und betriebsfertig montieren
Menge: 3,000 St

**02.03.31 T-Stück mit Pressverbinder 15 mm**
T-Stück mit Pressverbinder
mit den erforderlichen Reduzierungen,
mit DVGW zertifizierter Prüfsicherheit
bei unverpresstem Verbinder,
aus ferritisch nichtrostendem
Stahl,
15 mm

Liefern und betriebsfertig montieren
Menge: 25,000 St

**02.03.32 T-Stück mit Pressverbinder 18 mm**
T-Stück mit Pressverbinder
mit den erforderlichen Reduzierungen,
mit DVGW zertifizierter Prüfsicherheit
bei unverpresstem Verbinder,
aus ferritisch nichtrostendem
Stahl,
18 mm

Liefern und betriebsfertig montieren
Menge: 20,000 St

**02.03.33 T-Stück mit Pressverbinder 22 mm**
T-Stück mit Pressverbinder
mit den erforderlichen Reduzierungen,
mit DVGW zertifizierter Prüfsicherheit
bei unverpresstem Verbinder,
aus ferritisch nichtrostendem
Stahl,
22 mm

Liefern und betriebsfertig montieren
Menge: 15,000 St

**02.03.34 T-Stück mit Pressverbinder 28 mm**
T-Stück mit Pressverbinder
mit den erforderlichen Reduzierungen,
mit DVGW zertifizierter Prüfsicherheit
bei unverpresstem Verbinder,
aus ferritisch nichtrostendem
Stahl,
28 mm

Liefern und betriebsfertig montieren
Menge: 25,000 St

**02.03.35 T-Stück mit Pressverbinder 35 mm**
T-Stück mit Pressverbinder
mit den erforderlichen Reduzierungen,
mit DVGW zertifizierter Prüfsicherheit
bei unverpresstem Verbinder,
aus ferritisch nichtrostendem
Stahl,
35 mm

Liefern und betriebsfertig montieren
Menge: 5,000 St

**02.03.36 T-Stück mit Pressverbinder 42 mm**
T-Stück mit Pressverbinder
mit den erforderlichen Reduzierungen,
mit DVGW zertifizierter Prüfsicherheit
bei unverpresstem Verbinder,
aus ferritisch nichtrostendem
Stahl,
42 mm

Liefern und betriebsfertig montieren
Menge: 5,000 St

**02.03.37 T-Stück mit Pressverbinder 54 mm**
T-Stück mit Pressverbinder
mit den erforderlichen Reduzierungen,
mit DVGW zertifizierter Prüfsicherheit
bei unverpresstem Verbinder,
aus ferritisch nichtrostendem
Stahl,
54 mm

Liefern und betriebsfertig montieren
Menge: 2,000 St

**02.03.38 Sockelleisten-HK-Anschlussstück für VHK,**
Sockelleisten-HK-Anschluss,SC,vernickelt
15xG1/2x15

Liefern und betriebsfertig montieren
Menge: 10,000 St

**02.03.39 Sockelleisten-HK-Anschluss,SC,vernickelt**
Sockelleisten-HK-Anschluss,SC,vernickelt
18xG1/2x18

Liefern und betriebsfertig montieren
Menge: 10,000 St

**02.03.40 Langstopfen, 15 mm**
Langstopfen,
aus unlegiertem Stahl,
Werkstoff-Nummer 1.0308,
nach DIN EN 10305-3,
außen galvanisch verzinkt,
15

Liefern und betriebsfertig montieren
Menge: 2,000 St

**02.03.41 Übergangsstück mit Pressverbinder 54mm**
Übergangsstück mit Pressverbinder
mit DVGW zertifizierter Prüfsicherheit
bei unverpresstem Verbinder,
aus ferritisch nichtrostendem
Stahl,
54 mm

Liefern und betriebsfertig montieren
Menge: 10,000 St

**02.03.42 Übergangsstück mit Pressverbinder 42 mm**
Übergangsstück mit Pressverbinder
mit DVGW zertifizierter Prüfsicherheit
bei unverpresstem Verbinder,
aus ferritisch nichtrostendem
Stahl,
42 mm

Liefern und betriebsfertig montieren
Menge: 20,000 St

**02.03.43 Übergangsstück mit Pressverbinder 35mm**
Übergangsstück mit Pressverbinder
mit DVGW zertifizierter Prüfsicherheit
bei unverpresstem Verbinder,
aus ferritisch nichtrostendem
Stahl,
35mm

Liefern und betriebsfertig montieren
Menge: 10,000 St

**02.03.44 Übergangsstück mit Pressverbinder 28mm**
Übergangsstück mit Pressverbinder
mit DVGW zertifizierter Prüfsicherheit
bei unverpresstem Verbinder,
aus ferritisch nichtrostendem
Stahl,
28 mm

Liefern und betriebsfertig montieren
Menge: 15,000 St

**02.03.45 Übergangsstück mit Pressverbinder 22mm**
Übergangsstück mit Pressverbinder
mit DVGW zertifizierter Prüfsicherheit
bei unverpresstem Verbinder,
aus ferritisch nichtrostendem
Stahl,
22 mm

Liefern und betriebsfertig montieren
Menge: 35,000 St

**02.03.46 Übergangsstück mit Pressverbinder 18mm**
Übergangsstück mit Pressverbinder
mit DVGW zertifizierter Prüfsicherheit
bei unverpresstem Verbinder,
aus ferritisch nichtrostendem
Stahl,
18 mm

Liefern und betriebsfertig montieren
Menge: 25,000 St

**02.03.47 Übergangsstück mit Pressverbinder 15mm**
Übergangsstück mit Pressverbinder
mit DVGW zertifizierter Prüfsicherheit
bei unverpresstem Verbinder,
aus ferritisch nichtrostendem
Stahl,
15 mm

Liefern und betriebsfertig montieren
Menge: 25,000 St

**02.03.48 Flansch DN20**
Flansch
für Stahlrohe nach DIN EN 10255/10220,
aus unlegiertem Stahl mit
Zink-Nickel Beschichtung,
mit Pressanschluss,
im unverpressten Zustand undicht,
mit festem Flansch PN 6,
aus Stahl,
FKM-Dichtelement,
DN 20

einschließlich aller Schrauben, Muttern
und Unterlegscheiben,
mit Dichtung aus AFM 34 asbestfrei

liefern und betriebsfertig montieren
Menge: 2,000 St

**02.03.49 Flansch DN25**
Flansch
für Stahlrohe nach DIN EN 10255/10220,
aus unlegiertem Stahl mit
Zink-Nickel Beschichtung,
mit Pressanschluss,
im unverpressten Zustand undicht,
mit festem Flansch PN 6,
aus Stahl,
FKM-Dichtelement,
DN 25

einschließlich aller Schrauben, Muttern
und Unterlegscheiben,
mit Dichtung aus AFM 34 asbestfrei

liefern und betriebsfertig montieren
Menge: 8,000 St

**02.03.50 Flansch DN32**
Flansch
für Stahlrohe nach DIN EN 10255/10220,
aus unlegiertem Stahl mit
Zink-Nickel Beschichtung,
mit Pressanschluss,
im unverpressten Zustand undicht,
mit festem Flansch PN 6,
aus Stahl,
FKM-Dichtelement,
DN 32

einschließlich aller Schrauben, Muttern
und Unterlegscheiben,
mit Dichtung aus AFM 34 asbestfrei

liefern und betriebsfertig montieren
Menge: 2,000 St

**02.03.51 Flansch DN 40**
Flansch
für Stahlrohe nach DIN EN 10255/10220,
aus unlegiertem Stahl mit
Zink-Nickel Beschichtung,
mit Pressanschluss,
im unverpressten Zustand undicht,
mit festem Flansch PN 6,
aus Stahl,
FKM-Dichtelement,
DN 40

einschließlich aller Schrauben, Muttern
und Unterlegscheiben,
mit Dichtung aus AFM 34 asbestfrei

liefern und betriebsfertig montieren
Menge: 2,000 St

**02.03.52 Flansch DN 50**
Flansch
für Stahlrohe nach DIN EN 10255/10220,
aus unlegiertem Stahl mit
Zink-Nickel Beschichtung,
mit Pressanschluss,
im unverpressten Zustand undicht,
mit festem Flansch PN 6,
aus Stahl,
FKM-Dichtelement,
DN 50

einschließlich aller Schrauben, Muttern
und Unterlegscheiben,
mit Dichtung aus AFM 34 asbestfrei

liefern und betriebsfertig montieren
Menge: 2,000 St

#### Bereich 02.04 Heizkörper, Thermostatventile

**02.04.1 Konvektor-Heizkörper**
Konvektor-Heizkörper
Heizkörper als Konvektor in vollständig geschweißter Ausführung, mit 2 bis 5 hintereinander und 1 bis 4 übereinander angeordneten wasserführenden Profilrohren, 70 x 11 mm, bei Ausführung WVO mit integriertem Strahlungsschirm;

Ausführungen mit Abdeckgitter (gegen Mehrpreis) entsprechen den Richtlinien der Gesetzlichen Unfallversicherer (GUV).

Grundiert und pulverbeschichtet im Farbton RAL 9016.

Wärmeleistung nach EN 442; mit CE-Kennzeichnung.

Anschlüsse stirnseitig 4 x ½" Innengewinde für wechselseitigen Anschluss, Heizkörper verpackt in Karton und Folie, mit Kantenschutz.

Modell: Konvektor
Normwärmeleistung nach EN 442: 3006 W
VL/RL: 65°/ 45°
Bauhöhe: 280mm
Baulänge: 1900mm
Bautiefe: 257mm
Betriebsüberdruck: max. 6 bar
Betriebstemperatur: max. 110 °C

gleichseitiger Anschluss, stirnseitig, Vorlauf oben, Rücklauf unten

Fabrikat: Zehnder
Typ: ZRV

oder gleichwertig

Fabrikat:.....................
Typ:............................

Liefern und betriebsfertig montieren
- inkl. Thermostatventil und Thermostatkopf
- inkl. Rücklaufverschraubung
- inkl. Montagefüße
Menge: 2,000 St

**02.04.2 Heizkörper**
Heizkörper

Heizkörper als Mehrsäuler in Elementbauweise aus Stahl, Kopfstück aus Stahlblech, Rundrohre 25 mm,

Einzelelemente mit Baulänge 46 mm, ab 2200 mm Bauhöhe mit werkseitig eingeschweißter Stabilisierungsstrebe; mit komplett schweißabbrandlosen Verbindungstechnologien, gefertigt im Herstellverfahren LaZer made.

Grundiert und lackiert mit Pulverlackierung nach DIN 55900 im Farbton RAL 9016.

Wärmeleistung nach EN 442; mit CE- Kennzeichnung.

Heizkörper entspricht den Richtlinien der Gesetzlichen Unfallversicherer (GUV); ausgezeichnet für die Erfüllung hoher hygienischer Anforderungen und empfohlen für die Installation in Gesundheitseinrichtungen vom Institut für medizinische Mikrobiologie und Hygiene des Universitätsklinikums Tübingen.

Anschlüsse 4 x ½" Innengewinde stirnseitig, 1 Blindstopfen + 1 Entlüftungsventil je ½";

Heizkörper geeignet für gleich- oder wechselseitigen Anschluss;

Heizkörper anschlussfertig verpackt, in transportsicherer und umweltfreundlicher Vollverpackung mit Folie und Schutzkartonage.

Modell: Gliederheizkörper
Normwärmeleistung nach EN 442: 1225 W
VL/RL: 65°/ 45°
Bauhöhe: 900mm
Baulänge: 1058mm
Bautiefe: 100mm
Betriebsüberdruck: max. 10 bar
Betriebstemperatur: max. 110 °C

wechselseitiger Anschluss, stirnseitig, Vorlauf oben Rechts, Rücklauf unten Links

Liefern und betriebsfertig montieren
- inkl. Thermostatventil und Thermostatkopf
- inkl. Rücklaufverschraubung
- inkl. Montageset
Menge: 1,000 St

**02.04.3 Heizkörper**
Heizkörper

Heizkörper als Mehrsäuler in Elementbauweise aus Stahl, Kopfstück aus Stahlblech, Rundrohre 25 mm,

Einzelelemente mit Baulänge 46 mm, ab 2200 mm Bauhöhe mit werkseitig eingeschweißter Stabilisierungsstrebe; mit komplett schweißabbrandlosen Verbindungstechnologien, gefertigt im Herstellverfahren LaZer made.

Grundiert und lackiert mit Pulverlackierung nach DIN 55900 im Farbton RAL 9016.

Wärmeleistung nach EN 442; mit CE- Kennzeichnung.

Heizkörper entspricht den Richtlinien der Gesetzlichen Unfallversicherer (GUV); ausgezeichnet für die Erfüllung hoher hygienischer Anforderungen und empfohlen für die Installation in Gesundheitseinrichtungen vom Institut für medizinische Mikrobiologie und Hygiene des Universitätsklinikums Tübingen.

Anschlüsse 4 x ½" Innengewinde stirnseitig, 1 Blindstopfen + 1 Entlüftungsventil je ½";

Heizkörper geeignet für gleich- oder wechselseitigen Anschluss;

Heizkörper anschlussfertig verpackt, in transportsicherer und umweltfreundlicher Vollverpackung mit Folie und Schutzkartonage.

Modell: Gliederheizkörper
Normwärmeleistung nach EN 442: 1250 W
VL/RL: 65°/ 45°
Bauhöhe: 1800mm
Baulänge: 460mm
Bautiefe: 136mm
Betriebsüberdruck: max. 10 bar
Betriebstemperatur: max. 110 °C

gleichseitiger Anschluss, stirnseitig, Vorlauf oben rechts, Rücklauf unten rechts

Liefern und betriebsfertig montieren
- inkl. Thermostatventil und Thermostatkopf
- inkl. Rücklaufverschraubung
- inkl. Montageset
Menge: 1,000 St

**02.04.4 Heizkörper**
Heizkörper

Heizkörper als Mehrsäuler in Elementbauweise aus Stahl, Kopfstück aus Stahlblech, Rundrohre 25 mm,

Einzelelemente mit Baulänge 46 mm, ab 2200 mm Bauhöhe mit werkseitig eingeschweißter Stabilisierungsstrebe; mit komplett schweißabbrandlosen Verbindungstechnologien, gefertigt im Herstellverfahren LaZer made.

Grundiert und lackiert mit Pulverlackierung nach DIN 55900 im Farbton RAL 9016.

Wärmeleistung nach EN 442; mit CE- Kennzeichnung.

Heizkörper entspricht den Richtlinien der Gesetzlichen Unfallversicherer (GUV); ausgezeichnet für die Erfüllung hoher hygienischer Anforderungen und empfohlen für die Installation in Gesundheitseinrichtungen vom Institut für medizinische Mikrobiologie und Hygiene des Universitätsklinikums Tübingen.

Anschlüsse 4 x ½" Innengewinde stirnseitig, 1 Blindstopfen + 1 Entlüftungsventil je ½";

Heizkörper geeignet für gleich- oder wechselseitigen Anschluss;

Heizkörper anschlussfertig verpackt, in transportsicherer und umweltfreundlicher Vollverpackung mit Folie und Schutzkartonage.

Modell: Gliederheizkörper
Normwärmeleistung nach EN 442: 612 W
VL/RL: 65°/ 45°
Bauhöhe: 1100mm
Baulänge: 460mm
Bautiefe: 100mm
Betriebsüberdruck: max. 10 bar
Betriebstemperatur: max. 110 °C

gleichseitiger Anschluss, stirnseitig, Vorlauf oben rechts, Rücklauf unten rechts

Liefern und betriebsfertig montieren
- inkl. Thermostatventil und Thermostatkopf
- inkl. Rücklaufverschraubung
- inkl. Montageset
Menge: 1,000 St

**02.04.5 Heizkörper**
Heizkörper

Heizkörper als Mehrsäuler in Elementbauweise aus Stahl, Kopfstück aus Stahlblech, Rundrohre 25 mm,

Einzelelemente mit Baulänge 46 mm, ab 2200 mm Bauhöhe mit werkseitig eingeschweißter Stabilisierungsstrebe; mit komplett schweißabbrandlosen Verbindungstechnologien, gefertigt im Herstellverfahren LaZer made.

Grundiert und lackiert mit Pulverlackierung nach DIN 55900 im Farbton RAL 9016.

Wärmeleistung nach EN 442; mit CE- Kennzeichnung.

Heizkörper entspricht den Richtlinien der Gesetzlichen Unfallversicherer (GUV); ausgezeichnet für die Erfüllung hoher hygienischer Anforderungen und empfohlen für die Installation in Gesundheitseinrichtungen vom Institut für medizinische Mikrobiologie und Hygiene des Universitätsklinikums Tübingen.

Anschlüsse 4 x ½" Innengewinde stirnseitig, 1 Blindstopfen + 1 Entlüftungsventil je ½";

Heizkörper geeignet für gleich- oder wechselseitigen Anschluss;

Heizkörper anschlussfertig verpackt, in transportsicherer und umweltfreundlicher Vollverpackung mit Folie und Schutzkartonage.

Modell: Gliederheizkörper
Normwärmeleistung nach EN 442: 753 W
VL/RL: 65°/ 45°
Bauhöhe: 1000mm
Baulänge: 598mm
Bautiefe: 100mm
Betriebsüberdruck: max. 10 bar
Betriebstemperatur: max. 110 °C

gleichseitiger Anschluss, stirnseitig, Vorlauf oben rechts, Rücklauf unten rechts

Liefern und betriebsfertig montieren
- inkl. Thermostatventil und Thermostatkopf
- inkl. Rücklaufverschraubung
- inkl. Montageset
Menge: 1,000 St

**02.04.6 Heizkörper**
Heizkörper

Heizkörper als Mehrsäuler in Elementbauweise aus Stahl, Kopfstück aus Stahlblech, Rundrohre 25 mm,

Einzelelemente mit Baulänge 46 mm, ab 2200 mm Bauhöhe mit werkseitig eingeschweißter Stabilisierungsstrebe; mit komplett schweißabbrandlosen Verbindungstechnologien, gefertigt im Herstellverfahren LaZer made.

Grundiert und lackiert mit Pulverlackierung nach DIN 55900 im Farbton RAL 9016.

Wärmeleistung nach EN 442; mit CE- Kennzeichnung.

Heizkörper entspricht den Richtlinien der Gesetzlichen Unfallversicherer (GUV); ausgezeichnet für die Erfüllung hoher hygienischer Anforderungen und empfohlen für die Installation in Gesundheitseinrichtungen vom Institut für medizinische Mikrobiologie und Hygiene des Universitätsklinikums Tübingen.

Anschlüsse 4 x ½" Innengewinde stirnseitig, 1 Blindstopfen + 1 Entlüftungsventil je ½";

Heizkörper geeignet für gleich- oder wechselseitigen Anschluss;

Heizkörper anschlussfertig verpackt, in transportsicherer und umweltfreundlicher Vollverpackung mit Folie und Schutzkartonage.

Modell: Gliederheizkörper
Normwärmeleistung nach EN 442: 753 W
VL/RL: 65°/ 45°
Bauhöhe: 1000mm
Baulänge: 598mm
Bautiefe: 100mm
Betriebsüberdruck: max. 10 bar
Betriebstemperatur: max. 110 °C

wechselseitiger Anschluss, stirnseitig, Vorlauf oben rechts, Rücklauf unten links

Liefern und betriebsfertig montieren
- inkl. Thermostatventil und Thermostatkopf
- inkl. Rücklaufverschraubung
- inkl. Montageset
Menge: 1,000 St

**02.04.7 Heizkörper**
Heizkörper

Heizkörper als Mehrsäuler in Elementbauweise aus Stahl, Kopfstück aus Stahlblech, Rundrohre 25 mm,

Einzelelemente mit Baulänge 46 mm, ab 2200 mm Bauhöhe mit werkseitig eingeschweißter Stabilisierungsstrebe; mit komplett schweißabbrandlosen Verbindungstechnologien, gefertigt im Herstellverfahren LaZer made.

Grundiert und lackiert mit Pulverlackierung nach DIN 55900 im Farbton RAL 9016.

Wärmeleistung nach EN 442; mit CE- Kennzeichnung.

Heizkörper entspricht den Richtlinien der Gesetzlichen Unfallversicherer (GUV); ausgezeichnet für die Erfüllung hoher hygienischer Anforderungen und empfohlen für die Installation in Gesundheitseinrichtungen vom Institut für medizinische Mikrobiologie und Hygiene des Universitätsklinikums Tübingen.

Anschlüsse 4 x ½" Innengewinde stirnseitig, 1 Blindstopfen + 1 Entlüftungsventil je ½";

Heizkörper geeignet für gleich- oder wechselseitigen Anschluss;

Heizkörper anschlussfertig verpackt, in transportsicherer und umweltfreundlicher Vollverpackung mit Folie und Schutzkartonage.

Modell: Gliederheizkörper
Normwärmeleistung nach EN 442: 1220 W
VL/RL: 65°/ 45°
Bauhöhe: 2200mm
Baulänge: 552mm
Bautiefe: 100mm
Betriebsüberdruck: max. 10 bar
Betriebstemperatur: max. 110 °C

wechselseitiger Anschluss, stirnseitig, Vorlauf oben rechts, Rücklauf unten links

Liefern und betriebsfertig montieren
- inkl. Thermostatventil und Thermostatkopf
- inkl. Rücklaufverschraubung
- inkl. Montageset
Menge: 1,000 St

**02.04.8 Thermostatventil DN20**
Thermostatventil "AV 9" DN20, R 3/4", PN10, Eck
Thermostatventil AV 9für den manuellen Hydraulischen Abgleich Einsatz in Zweirohr-Zentralheizungsanlagen mit Zwangsumwälzung. Mit von außen ablesbarer, stufenloser Voreinstellung. Unter Anlagendruck veränderbare Voreinstellung durch Bedienungswerkzeug oder Maulschlüssel SW 13. Austausch des Ventileinsatzes ohne Entleerung der Anlage möglich. Messing-Armatur, mit vernickeltem Gehäuse, Spindel aus nichtrostendem Stahl. Anschluss für Gewinde- und Klemmverbindungen. Geprüft und zugelassen gemäß EN 215. Alle Thermostatventile AV 9 haben eine weiße Bauschutzkappe mit 3 stirnseitigen Stegen.
Thermostat-Gewindeanschluss: M 30 x 1,5

Liefern und betriebsfertig montieren
Menge: 10,000 St

**02.04.9 Rücklaufverschraubung DN20**
HK-Verschraubung "Combi 2" DN20, 3/4", PN10, Eck, Ms, vernickelt
Combi 2 Heizkörperverschraubung mit proportionaler Voreinstellung für den Einsatz in Warmwasser-Zentralheizungen und Kühlkreisläufen. Zum Voreinstellen und Absperren des Heizkörpers. Armatur aus Messing, Gehäuse vernickelt, Ventilkegel aus Messing mit EPDM, O-Ring-Abdichtung. Messing-Schutzkappe mit zusätzlicher Weichdichtung. Einbaumaße nach DIN 3842 mit Anschluss für Gewindeverbindungen.

Liefern und betriebsfertig montieren.
Menge: 10,000 St

**02.04.10 Thermostatkopf**
Thermostat "Uni L" 7-28 C, 0 * 1-5, Flüssig-Fühler, weiß

Thermostat Uni L mit eingebautem Flüssig-Fühler, auf individuellen Sollwert begrenz- und blockierbar sowie mit Memo-Scheibe, mit Frostschutzsicherung, geprüft und zugelassen gemäß EN 215. Sollwertbereich: 7 - 28 C Skalenkappe: 0 * 1 - 5, mit Nullstellung

Liefern und betriebsfertig montieren.
Menge: 10,000 St

#### Bereich 02.05 Dämmarbeiten, Brandschutz

*Hinweis: Hinweis Mineralwolle-Wärmedämmung*
Mineralwolle-Wärmedämmung an Rohrleitungen nach DIN
4140 mit Rohrschalen aus Mineralwolle auf Aluminiumgitterfolie kaschiert.
Wärmeleitfähigkeit bei einer Mitteltemperatur
von 100 Grad C von Lambda = 0,035 W/(mK);
Brandverhalten nach DIN 4102: nichtbrennbar, Baustoffklasse A; Dämmstoff für betriebstechnische Anlagen nach AGI Q 132, Dämmstoff-Kennziffer: 11.08.11.26.99.
güteüberwacht nach VDI 2055; AS-Qualität nach AGI Q 135; hydrophobiert gem. AGI Q 136.
Die Schalen werden fugendicht auf das Rohr montiert und mit Alu-Klebeband und verzinktem Draht gemäß DIN 4140 befestigt.
Rundnähte sind, einschließlich Endrosetten, mit Alu-Klebeband
abzukleben.

Liefern und betriebsfertig montieren

**02.05.1 Mineralwolldämmung,54/50mm**
Mineralwolldämmung,54/50mm wie zuvor in vollem Wortlaut beschrieben, jedoch:  mit Hart-PVC-Mantel (Isogenopak) schwer entflammbar, mit vorgefertigten Formteilen, an den Stößen mit Stecknieten befestigt.

Äußerer Rohrdurchmesser: 54 mm
Dämmschichtdicke: 50mm

Liefern und betriebfertig montieren
Menge: 10,000 m

**02.05.2 Mineralwolldämmung, 42/40mm**
Mineralwolldämmung,42/40mm wie zuvor in vollem Wortlaut beschrieben, jedoch:  mit Hart-PVC-Mantel (Isogenopak) schwer entflammbar, mit vorgefertigten Formteilen, an den Stößen mit Stecknieten befestigt.

Äußerer Rohrdurchmesser: 42 mm
Dämmschichtdicke: 40mm

Liefern und betriebfertig montieren
Menge: 50,000 m

**02.05.3 Mineralwolldämmung, 35/30mm**
Mineralwolldämmung, 35/30mm wie zuvor in vollem Wortlaut beschrieben, jedoch:  mit Hart-PVC-Mantel (Isogenopak) schwer entflammbar, mit vorgefertigten Formteilen, an den Stößen mit Stecknieten befestigt.

Äußerer Rohrdurchmesser: 35 mm
Dämmschichtdicke: 30mm

Liefern und betriebfertig montieren
Menge: 10,000 m

**02.05.4 Mineralwolldämmung, 28/25mm**
Mineralwolldämmung, 28/30mm wie zuvor in vollem Wortlaut beschrieben, jedoch: mit Hart-PVC-Mantel (Isogenopak) schwer entflammbar, mit vorgefertigten Formteilen, an den Stößen mit Stecknieten befestigt.

Äußerer Rohrdurchmesser: 28 mm
Dämmschichtdicke: 30mm

Liefern und betriebfertig montieren
Menge: 60,000 m

**02.05.5 Mineralwolldämmung, 22/20mm**
Mineralwolldämmung wie zuvor in vollem Wortlaut beschrieben, jedoch: mit Hart-PVC-Mantel (Isogenopak) schwer entflammbar, mit vorgefertigten Formteilen, an den Stößen mit Stecknieten befestigt.

Äußerer Rohrdurchmesser: 22 mm
Dämmschichtdicke: 20mm

Liefern und betriebfertig montieren
Menge: 70,000 m

**02.05.6 Mineralwolldämmung 18/20mm**
Mineralwolldämmung wie zuvor in vollem Wortlaut beschrieben,
jedoch: mit Hart-PVC-Mantel (Isogenopak) schwer entflammbar, mit vorgefertigten Formteilen, an den Stößen mit Stecknieten befestigt.
Äußerer Rohrdurchmesser: 18 mm
Dämmschichtdicke: 20mm

Liefern und betriebfertig montieren
Menge: 70,000 m

**02.05.7 Mineralwolldämmung 15/20mm**
Mineralwolldämmung wie zuvor in vollem Wortlaut beschrieben, jedoch: Äußerer Rohrdurchmesser: 15 mm
Dämmschichtdicke: 20mm

Liefern und betriebfertig montieren
Menge: 65,000 m

**02.05.8 Mineralwolldämmung 12/10mm**
Mineralwolldämmung wie zuvor in vollem Wortlaut beschrieben, jedoch: Äußerer Rohrdurchmesser: 12 mm
Dämmschichtdicke: 10mm

Liefern und betriebfertig montieren
Menge: 50,000 m

**02.05.9 Zulage Formteil DN50**
Zulage Formteil 54mm

Liefern und betriebfertig montieren
Menge: 10,000 St

**02.05.10 Zulage Formteil DN40**
Zulage Formteil DN40

Liefern und betriebfertig montieren
Menge: 35,000 St

**02.05.11 Zulage Formteil DN32**
Zulage Formteil DN32

Liefern und betriebfertig montieren
Menge: 10,000 St

**02.05.12 Zulage Formteil DN25**
Zulage Formteil DN25

Liefern und betriebfertig montieren
Menge: 60,000 St

**02.05.13 Zulage Formteil DN20**
Zulage Formteil DN20

Liefern und betriebfertig montieren
Menge: 45,000 St

**02.05.14 Zulage Formteil DN15**
Zulage Formteil DN15

Liefern und betriebfertig montieren
Menge: 110,000 St

**02.05.15 Zulage Formteil DN12**
Zulage Formteil DN12

Liefern und betriebfertig montieren
Menge: 110,000 St

*Hinweis: R90-Rohrabschottung*
R90-Rohrabschottung
zur Montage in
Wand/Decke/leichter Trennwand mit
entsprechender Feuerwidderstandsklasse.

Die Rohrabschottung verhindert für 90
Minuten einen Übertrag von Feuer und
Rauch. Hierzu ist die Schale in die Bauteilöffnung einzubauen und eine weiterführende Dämmung mit nichtbrennbaren
Mineralwolle-Dämmstoffen, die einen
Schmelzpunkt von > 1000 °C aufweisen,
auf 1 m Länge beidseitig der Wand- bzw.
Deckenkonstruktion anzubringen. Die
Schale ist formschlüssig in eine Kernbohrung einzupressen. Bei vorhandenen
Fugen werden diese bis zu einer Breite
von ca. 2 mm mit vollflächig auf die
Conlit Schale aufgebrachtem Conlit
Kleber abgedichtet. Größere Fugen werden
mit Mörtel (MG II, IIa, III) vollständig
verschlossen. Bei leichten Trennwänden
muss die verbleibende Öffnung mit Spachtelmasse vollständig verschlossen werden.
Alle Dämmstoffe sind mit verzinktem Bindedraht, 6 Wickelungen pro lfdm., auf dem
Rohr zu befestigen.

Die Ausführung muss gemäß ABP Nr. P-3725/
4130-MPA BS erfolgen. Die ordnungsgemäße
Ausführung ist vom Unternehmer nach Ab-
schluss der Arbeiten durch eine Übereinstimmungserklärung zu bescheinigen.
Die Abschottung ist abzustimmen auf das
Leitungssystem.

Baustoffklasse: nicht brennbar nach
  DIN 4102-1
Schmelzpunkt:  > 1000°C nach DIN 4102-17
Rohdichte:  > 150 kg/mn
Dämmdicke: 100% gem. gültiger EnEV

Hersteller: '..........'
Typ: '..........'
Liefern und montieren.

**02.05.16 Rohrabschottung DN12 x 500mm**
Rohrabschottung DN12 x 500mm
Wie zuvor in vollem Wortlaut beschrieben, jedoch:
Rohrdurchmesser:  DN12
Länge:  500 mm

Liefern und betriebsfertig montieren
Menge: 14,000 St

**02.05.17 Rohrabschottung DN15 x 500mm**
Rohrabschottung DN15 x 500mm
Wie zuvor in vollem Wortlaut beschrieben, jedoch:
Rohrdurchmesser:  DN15
Länge:  500 mm

Liefern und betriebsfertig montieren
Menge: 14,000 St

**02.05.18 Rohrabschottung DN20 x 500mm**
Rohrabschottung DN20 x 500mm
Wie zuvor in vollem Wortlaut beschrieben, jedoch:
Rohrdurchmesser:  DN20
Länge:  500 mm

Liefern und betriebsfertig montieren
Menge: 6,000 St

**02.05.19 Rohrabschottung DN25 x 500mm**
Rohrabschottung DN25 x 500mm
Wie zuvor in vollem Wortlaut beschrieben, jedoch:
Rohrdurchmesser:  DN25
Länge:  500 mm

Liefern und betriebsfertig montieren
Menge: 6,000 St

**02.05.20 Rohrabschottung DN32 x 500mm**
Rohrabschottung DN32 x 500mm
Wie zuvor in vollem Wortlaut beschrieben, jedoch:
Rohrdurchmesser:  DN32
Länge:  500 mm

Liefern und betriebsfertig montieren
Menge: 2,000 St

**02.05.21 Rohrabschottung DN40 x 500mm**
Rohrabschottung DN40 x 500mm
Wie zuvor in vollem Wortlaut beschrieben, jedoch:
Rohrdurchmesser:  DN40
Länge:  500 mm

Liefern und betriebsfertig montieren
Menge: 4,000 St

**02.05.22 Rohrabschottung DN50 x 500mm**
Rohrabschottung DN50 x 500mm
Wie zuvor in vollem Wortlaut beschrieben, jedoch:
Rohrdurchmesser:  DN50
Länge:  500 mm

Liefern und betriebsfertig montieren
Menge: 2,000 St

#### Bereich 02.06 Sonstiges

*Hinweis: Hinweistext Rohrschelle*
Hinweistext Rohrschelle
Rohrschelle, verzinkt, mit randschlüssigem Sicherheits-Fangverschluß und vollflächiger Verschweißung der Anschlußmutter, mit sickenverstärktem Schellenkörper, unverlierbare Verschlußschrauben mit Kombi-Kreuzschlitz, schalldämmend um 18 dB (A) durch abrollfähiges Walzenprofil zur Schubkraftableitung, mit grünem Erkennungsstreifen und Kantenumgriff zur Vermeidung von Schallbrücken.

Liefern und betriebsfertig montieren

Hersteller: '..........'
Typ: '..........'

**02.06.1 Rohrschelle DN 50**
Rohrschelle DN50
wie zuvor in vollem Wortlaut beschrieben, inkl, Stockschraube und Dübel Nennweite Rohr: DN50
Liefern und betriebsfertig montieren
Menge: 10,000 St

**02.06.2 Rohrschelle DN40**
Rohrschelle DN40
wie zuvor in vollem Wortlaut beschrieben, inkl, Stockschraube und Dübel Nennweite Rohr: DN40

Liefern und betriebsfertig montieren
Menge: 30,000 St

**02.06.3 Rohrschelle DN32**
Rohrschelle DN32
wie zuvor in vollem Wortlaut beschrieben, inkl, Stockschraube und Dübel Nennweite Rohr: DN32

Liefern und betriebsfertig montieren
Menge: 10,000 St

**02.06.4 Rohrschelle DN25**
Rohrschelle DN25
wie zuvor in vollem Wortlaut beschrieben, inkl, Stockschraube und Dübel Nennweite Rohr: DN25

Liefern und betriebsfertig montieren
Menge: 55,000 St

**02.06.5 Rohrschelle DN20**
Rohrschelle DN20
wie zuvor in vollem Wortlaut beschrieben, inkl, Stockschraube und Dübel Nennweite Rohr: DN20

Liefern und betriebsfertig montieren
Menge: 60,000 St

**02.06.6 Rohrschelle DN15**
Rohrschelle DN15
wie zuvor in vollem Wortlaut beschrieben, inkl, Stockschraube und Dübel Nennweite Rohr: DN15

Liefern und betriebsfertig montieren
Menge: 65,000 St

**02.06.7 Rohrschelle DN12**
Rohrschelle DN12
wie zuvor in vollem Wortlaut beschrieben, inkl, Stockschraube und Dübel Nennweite Rohr: DN12

Liefern und betriebsfertig montieren
Menge: 70,000 St

**02.06.8 Gewindestab m8**
Gewindestab m8 inkl Kontermuttern

Liefern und betriebsfertig montieren
Menge: 20,000 m

**02.06.9 Profilstahlkonstruktion für Stütz-, Trag-, Hänge-**
Profilstahlkonstruktion für Stütz-, Trag-, Hänge-
und Sonderbefestigungen, einschl. Befestigungsmaterial, mit Grundanstrich oder verz. Abrechnungmit den Einheitsgewichten der zutreffenden DIN-Normen.

Liefern und montieren.
Menge: 350,000 kg

#### Bereich 02.07 Wartung

*Hinweis: Wartung*
Wartung
--------------------------------------------------------
Der Bauherr beabsichtigt die Wartung in einem separaten Vertrag zu beauftragen.
Die Wartungssumme ist zuschlagsrelevant und geht in die Wertungssumme mit ein.
Wartung aller relevanten Anlagen 1.Gegenstand des Vertrages Gegenstand des Vertrages sind Inspektion und Wartung
-nachstehend als Wartung bezeichnet-, sowie kleine Instandsetzungsarbeiten an den technischen Anlagen und Einrichtungen .2. Leistungen des Auftragnehmers Ausführung gemäß VDMA Einheitsblatt VDMA 24186,

Teil 3 Ausgabe 2002 Für die Wartung sind Leistungkataloge (Arbeitskarte) je Anlage detailliert zu erstellen.
Die Leistungskataloge sind vor Vertragsabschluß mit dem Auftraggeber abzustimmen.
Weiterhin sind die Leistungskataloge und Arbeitskarten auf CD gebrannt zu Übergeben. Die Leistungskataloge enthalten eine Auflistung üblicher Inspektions- und Wartungsarbeiten.
Aus ihnen ist durch Auswahl der für die jeweilige Anlage erforderlichen Einzelleistungen, nötigenfalls durch Änderung oder Ergänzungen, eine Arbeitskarte zu entwickeln. Die Arbeitskarten sind vor Vertragsabschluß mit dem Auftraggeber abzustimmen. Soweit dies wegen der Eigenart der Anlage notwendig ist, kann das Ermitteln des Leistungsumfanges durch Auswahl aus dem Leistungskatalog oder der Arbeitskarte- nötigenfalls durch Änderungen oder Ergänzungen - den Bietern überlassen werden.
Soweit der Leistungskatalog mehrere mögliche Fristen vorsieht, ist die Frist nach den Erfordernissen der Anlage in der Arbeitskarte zu bestimmen. Soweit es wegen der Eigenart der Anlage notwendig ist, kann den Bietern die Bestimmung der Frist überlassen werden . In die Arbeitskarte sind auch die Stoffe und Teile aufzunehmen, die für die Wartungsleitung benötigt werden und nicht Hilfsmittel im Sinn der Nr . 3.2 sind.
Mehrausfertigungen der endgültigen Arbeitskarte(n), die Bestandteil des Vertrages werden, sind vor Ort als Checkliste zu verwenden und gem. Nr. 4.1 mit Erledigungsvermerken zu versehen.
Die Leistungskataloge sind auch geeignet für die Durchführung der Arbeiten mit eigenem Personal. 2.2 Der Auftragnehmer ist verpflichtet, im Zusammenhang mit der Wartung diejenigen Instandsetzungsarbeiten auszuführen, die zur Wiederherstellung des Sollzustandes unerläßlich sind, nicht ohnehin in der Arbeitskarte erfaßt sind und den normalerweise zu erwartenden Zeitaufwand für die Wartung nicht wesentlich erhöhen. 2.3 Andere Instandsetzungsarbeiten hat der Auforderung in angemessener Frist auszuführen. Hierfür ist ein gesonderter Vertrag zu schließen. Auf Übertragung dieser Leistungen besteht kein Rechtsanspruch. 2.4 Der Auftragnehmer ist auch außerhalb der regelmäßigenWartungstermine verpflichtet, Störungen, die die Sicherheit oder den Betrieb der Anlage gefährden oder ausschließen, nach Aufforderung zu beseitigen. Er hat die Arbeiten unverzüglich, innerhalb der betriebsüblichen Arbeitszeit, auszuführen. 3. Pflichten des Auftragnehmers 3.1 Die Leistungen sind so auszuführen, daß Betriebsbereitschaft und Sicherheiten der Anlagen erhalten bleiben. Die allgemein anerkannten Regeln der Technik, die gesetzlichen Bestimmungen und Schutzvorschriften, insbesondere die Unfallverhütungsvorschriften, sind zu beachten. Der Auftragnehmer hat die Leistung mit seinem Betrieb zu erbringen.
Er darf Teile der Leistung mit Zustimmung des Auftraggebers an Nachunternehmer übertragen. Er ist verpflichtet, qualifizierte Fachkräfte einzusetzten. 3.2 Der Auftragnehmer ist verpflichtet, alle zur Erbringung der Leistungen benötigten Hilfsmittel (z.B. Meßgeräte und Werkzeuge) und Hilfsstoffe (z.B. Schmier- und Reinigungsmittel) zu liefern bzw . zu stellen. 3.3 Erkennt oder vermutet der Auftragnehmer Mängel oder Schäden, welche die Betriebsbereitschaft oder Sicherheit einer Anlage gefährden können, hat er sofort folgende Stelle (wird vereinbart), zu benachrichten und erforderlichenfalls die Außerbetriebnahme der Anlage zu veranlassen. Er hat fernmündliche oder mündliche Mitteilungen schriftlich zu bestätigen. Auf andere Mängel oder Schäden, die nicht unverzüglich beseitigt werden müssen und deren Beseitigung nicht zu den in den Nr .  2.1  und 2.2 beschriebenen Leistungen gehört, hat der Auftragnehmer den Auftraggeber unverzüglich schriftlich hinzuweisen. 3.4 Erkennt der Auftragnehmer, daß wegen nderung der Nutzung oder Änderung der für die Wartung bestehenden Vorschriften andere Wartungsintervalle notwendig werden, hat er den Auftraggeber darauf hinzuweisen. 4. Ausführung der Leistung 4.1 Der Auftragnehmer hat nach jeder Wartung Art und Umfang der ausgeführten Leistungen einschließlich der eingebauten Teile in die Arbeitskarte einzutragen und die bei der Wartung getroffenen Feststellungen über den Zustand der Anlage, auch über etwaige in absehbarer Zeit notwendig werdende Instandsetzungsarbeiten, in einem Arbeitsbericht anzugeben. 4.2 Bei den besonders zu vergütenden Leistungen nach Nr. 2.4 sind außerdem Zeitaufwand, Namen und Lohn- bzw. Berufsgruppen (z.B. Monteur) des eingesetzten Personals sowie verwendete Hilfs-und Betriebsstoffe anzugeben. 4.3 Als Beauftragter des Auftraggebers ist die Durchführung der Arbeiten festzulegen. Die Bestätigung erstreckt sich nicht auf die fachgerechte Ausführung. 4.4 Der Zeitpunkt der Durchführung der Wartungsarbeiten ist mit dem Beauftragten des Auftraggebers rechtzeitig vor Beginn abzustimmen. 4.5 Die Wartung ist innerhalb der betriebsüblichen Arbeitszeit durchzuführen. 5. Vergütung 5.1 Jährliche Wartungspauschale ohne Mwst . Mit dieser Pauschale sind abgegolten: - die
Wartung nach Nr. 2.1, - die Instandsetzung nach Nr. 2.2, mit Lieferung von Ersatzteilen bis zum Listenpreis von insgesamt 25,- Euro je Wartung und Anlage, (wegen der Vergütung für teurere Ersatzteile siehe Nr . 5.4) - die Kosten für die Nr. 3.2 bezeichneten Hilfsmittel und -stoffe, - die nach der Arbeitskarte zu liefernden Materialien. Mit der Pauschale sind ferner alle Nebenkosten, z.B. Fahr- und Transportkosten, Auslösungen, Tage- und Übernachtungsgelder, Schmutz- und Erschwerniszulagen, Überstunden- sowie Sonn- und Feiertagszuschläge abgegolten. 5.2 Die Vergütung nach 5.1 wird nach Vereinbarung gezahlt. 5.3 Die Jahrespauschale nach Nr. 5.1 ist ausschließlich der Umsatzsteuer für die Dauer von 5 Jahren von dem für die Angebotsabgabe festgesetzten Termin Festpreis. Ändert sich nach Ablauf dieser Frist der maßgebende Lohn, so kann auf Verlangen jedes Vertragspartner die Jahrespauschale angepaßt werden. Die Anpassung erfolgt mit Wirkung vom 1. des dem Verlangen folgenden Monats. 5.4 Für die Lieferung von bei der Wartung benötigten Ersatzteilen, die nicht durch die Pauschale in Nr . 5.1 abgegolten sind, sowie für Leistungen zur Beseitigung von Störungen nach Nr. 2.4, werden die Preise vergütet, die der Auftragnehmer nachweislich allgemein und stetig verrechnet. Dies gilt auch für tarifliche Überstunden sowie Sonn- und Feiertagszuschläge. 5.5 Soweit der Auftragnehmer aus der Errichtung der Anlage(n) Gewähr zu leisten hat, wird für Leistungen zur Erfüllung der Gewährleistungspflicht keine Vergütung gewährt. 6. Beauftragung / Vertragspartner Die Wartungsarbeiten werden nach Abnahme der Leistungen beauftragt .7. Wertung der Wartungsangebote.
Die Wartung ist zwingend anzubieten.

**02.07.1 Gewährleistung 1. und 2. Jahr**
*** Pauschalposition
Gewährleistung 1. und 2. Jahr mit Wartung
aller relevanten Anlagen nach VDMA innerhalb der 2-jährigen Gewährleistung.
Menge: 1,000 psch

**02.07.2 Ausdehnung Gewährleistung 3. und 4. Jahr**
*** Pauschalposition
Ausdehnung Gewährleistung 3. und 4. Jahr mit Wartung aller relevanten Anlagen nach VOB/B.
Menge: 1,000 psch

### Titel 03 Sanitärtechnik

#### Bereich 03.01 Sanitäraustattung

**03.01.1 Wand-WC mit WC-Sitz, Tiefspüler,**
Wand-WC mit WC-Sitz, Tiefspüler,
Rimfree, T:54cm, weiß

Set Wand-WC Tiefspüler, Rimfree, mit WC-Sitz

Verwendungszwecke
- Für Druckspüler
- Für UP-Spülkästen

Eigenschaften
- Tiefspül-WC
- Wandhängend
- Original rimfree, komplett spülrandlos mit
 patentiertem Spülstromverteiler
- Typ 1, Vollmenge 6 / 5 l, nach EN 997
- Spült mit 4,5 l

Technische Eigenschaften
- Werkstoff: Sanitärkeramik
- Scharnierwerkstoff: Messing verchromt
- Farbe / Oberfläche: weiß
- Breite: 36 cm
- Höhe: 38,5 cm
- Tiefe: 54 cm
- Abgang: horizontal
- Spülform: Tiefspüler
- Spültechnik: Rimfree
- WC-Keramikdesign: offen
- Absenkautomatik: ja
- QuickRelease-Funktion: Ja, mit
 QuickRelease-Scharnieren
- Befestigung: von oben
- Nettogewicht: 22,230 kg
- WC-Keramik
- WC-Sitz

Liefern und betriebfertig montieren
- inkl. Schallschutzset
- Silikonfuge in RAL-Farbton
Menge: 3,000 St

**03.01.2 Wand-WC Tiefspüler mit WC-Sitz**
Wand-WC Tiefspüler, Rimfree, Ausld. 70cm, weiß, KeraTect
Wand-WC Tiefspüler, verlängerte Ausladung, barrierefrei, Rimfree

Verwendungszwecke
- Für Druckspüler
- Für UP-Spülkästen

Eigenschaften
- Original rimfree, komplett spülrandlos mit
 patentiertem Spülstromverteiler
- Tiefspül-WC
- Wandhängend
- Verlängerte Ausladung
- Barrierefrei
- Entspricht der DIN 18040
- Passende WC Sitz und Sitzringe sind mit max. 300
 kg belastbar und liegen weit über der Norm DIN 19516
- 10 Jahre Nachkaufgarantie
- Eingebrannte, dauerhafte Spezialglasur mit
 porenfreier hydrophiler Oberfläche, zur
 Flächendesinfektion geeignet

Technische Eigenschaften
- Werkstoff: Sanitärkeramik
- Farbe / Oberfläche: weiß / KeraTect
- Breite: 35,5 cm
- Höhe: 34 cm
- Tiefe: 70 cm
- Abgang: horizontal
- Spülform: Tiefspüler
- Spültechnik: Rimfree
- WC-Keramikdesign: offen
- Befestigung WC-Sitz: von oben oder von unten
- Nettogewicht: 21,500 kg
- Spülrohr verlängert
- WC-Sitz

Liefern und betriebfertig montieren
- inkl. Schallschutzset
- Silikonfuge in RAL-Farbton
Menge: 1,000 St

**03.01.3 WT eckig, barrierefrei, 65x55cm, m. Hl., m. Ül., weiß**
WT eckig, barrierefrei, 65x55cm, m. Hl., m. Ül., weiß
Waschtisch eckiges Design, barrierefrei

Verwendungszwecke
- Zur Nutzung durch Rollstuhlfahrer geeignet

Eigenschaften
- Ergonomisch geformte Vorderseite
- Innenbecken mit zwei Ebenen für Teilfüllung
- Ergonomisch geformte Armauflagen
- Eckiges Design
- Becken flach
- Integrierte Griffmulde
- Aufkantung für direkten Spiegelaufsatz
- Viel Kniefreiheit beim Sitzen
- Zwei Wasserebenen im Innenbecken ermöglichen bei
 halber Befüllung die Ablage von Accessoires im
 Frontbereich.
- 10 Jahre Nachkaufgarantie
- Entspricht der DIN 18040

Technische Eigenschaften
- Werkstoff: Sanitärkeramik
- Farbe / Oberfläche: weiß
- Breite: 65 cm
- Höhe: 15,5 cm
- Tiefe: 55 cm
- Hahnloch: mittig
- Überlauf: sichtbar, symmetrisch
- Überlaufkanal: Ja
- Nettogewicht: 16,200 kg

Liefern und betriebfertig montieren
- inkl. Schallschutzset
- Silikonfuge in RAL-Farbton
Menge: 1,000 St

**03.01.4 Handwaschbecken, 45x34cm weiß, KeraTect**
Handwaschbecken, 45x34cm weiß, KeraTect
Handwaschbecken

Verwendungszwecke
- Zum Einbau in kleinen Badezimmern und Gäste-WCs
 geeignet

Eigenschaften
- Unterbaufähig
- Gerade Wandanbindung erlaubt mehr Ablagefläche
- 10 Jahre Nachkaufgarantie
- Eingebrannte, dauerhafte Spezialglasur mit
 porenfreier hydrophiler Oberfläche, zur
 Flächendesinfektion geeignet

Technische Eigenschaften
- Werkstoff: Sanitärkeramik
- Farbe / Oberfläche: weiß / KeraTect
- Breite: 45 cm
- Höhe: 17 cm
- Tiefe: 34 cm
- Hahnloch: mittig
- Überlauf: sichtbar, symmetrisch
- Überlaufkanal: Ja
- Nettogewicht: 10,800 kg

Liefern und betriebfertig montieren
- inkl. Schallschutzset
- Silikonfuge in RAL-Farbton
Menge: 1,000 St

**03.01.5 Waschtisch, 55x44cm, weiß, KeraTect**
Waschtisch, 55x44cm, weiß, KeraTect
Waschtisch

Verwendungszwecke
- Zum Einbau in Sanitärräumen

Eigenschaften
- Unterbaufähig
- Reduzierte Randhöhe
- Gerade Wandanbindung erlaubt mehr Ablagefläche auf
 der Hahnlochbank
- Modernes eckiges Design setzt klare Akzente
- Eingebrannte, dauerhafte Spezialglasur mit
 porenfreier hydrophiler Oberfläche, zur
 Flächendesinfektion geeignet
- 10 Jahre Nachkaufgarantie
- Komplett geschlossener Überlaufkanal

Technische Eigenschaften
- Werkstoff: Sanitärkeramik
- Farbe / Oberfläche: weiß / KeraTect
- Breite: 55 cm
- Höhe: 18 cm
- Tiefe: 44 cm
- Hahnloch: mittig
- Überlauf: sichtbar, symmetrisch
- Überlaufkanal: Ja
- Nettogewicht: 16,500 kg

Liefern und betriebfertig montieren
- inkl. Schallschutzset
- Silikonfuge in RAL-Farbton
Menge: 3,000 St

**03.01.6 Urinal, Zulauf von hinten, Abgang nach hinten, weiß, KeraTect**
Urinal, Zulauf von hinten, Abgang nach hinten, weiß, KeraTect
Urinal Zulauf von hinten, Abgang nach hinten

Eigenschaften
- Wandhängend
- Mit Spülrand
- Verdeckte Befestigung
- Geruchsverschluss verdeckt
- Kerafix Befestigungssystem
- Zugelassen für Wassersparendes 0,5 Liter Spülvolumen
- Reinigungsfreundlich durch komplett geschlossene
 Seitenflächen
- 10 Jahre Nachkaufgarantie
- Eingebrannte, dauerhafte Spezialglasur mit
 porenfreier hydrophiler Oberfläche, zur
 Flächendesinfektion geeignet

Technische Eigenschaften
- Werkstoff: Sanitärkeramik
- Farbe / Oberfläche: weiß / KeraTect
- Breite: 32,5 cm
- Höhe: 58 cm
- Tiefe: 30 cm
- Abgang: nach hinten
- Zulauf: hinten, gesteckt
- Zielmarkierung: nein
- Kleine Spülmenge Einstellbereich: 1 l
- Nettogewicht: 17,100 kg
- Urinalkeramik
- Befestigungsmaterial für Urinal

Liefern und betriebfertig montieren
- inkl. Schallschutzset
- Silikonfuge in RAL-Farbton
- inkl. Montageset
Menge: 4,000 St

**03.01.7 Ausgussbecken weiß**
Ausgussbecken, wandhängend, aus Kunststoff, weiß mit hinterer 175mm hoher Rückwand, Werkstoff aus schlagfesten. temperatur- und witterungsbeständigen. sowie säurebeständigen Kunststoff. Materialstärke ca. 6mm. mit Stopfenab- und Überlaufgarnitur DN 40. inkl. Befestigungsmaterial. Beckenmaße: 477 x 160 x 306mm BxHxT Gesamtmaße: 495 x 335 x 340mm. BxHxT Technische Details: Maße BxTxH: 495x340x335 Farbe: weiß Material: Kunststoff

Liefern und betriebsfertig montieren
Menge: 1,000 St

**03.01.8 Klapprost, für Ausgussbecken, aus Kunststoff, anthrazit**
Klapprost, für Ausgussbecken, aus Kunststoff, anthrazit, Werkstoff aus schlagfesten, temperatur- und witterungsbeständigen, sowie säurebeständigen Kunststoff, zum befestigen an der Rückwand des Ausgussbeckens, kompl. mit Aufhängung, Technische Details: Maße BxTxH: Farbe: anthrazit Material: Kunststoff

Liefern und betriebsfertig montieren
Menge: 8,000 St

**03.01.9 Stahlplattenset zur Aufnahme von Stützklappgriffen A**
Stahlplattenset zur Aufnahme von Stützklappgriffen
bestehend aus zwei Stahlplatten
inklusive Befestigungsmaterial zur
Montage am WC-Gerontomodul.
Liefern und betriebsfertig montieren
Menge: 6,000 St

**03.01.10 Modul für Stützgriffe und Haltesysteme**
Modul für Stützgriffe und Haltesysteme
für den Einbau in eine UA-Profil Ständerwand oder als Vorwandelement.
Komplett vormontierte Einheit, bestehend aus:
- selbsttragendem Montagerahmen, pulverbeschichtet
- wasserfest, mehrfach verleimter Baufurnierholzplatte gemäß DIN 68705
- Befestigungsmaterial zur Befestigung in einer UA-Profilwand

Liefern und betriebsfertig montieren
Menge: 6,000 St

**03.01.11 Befestigungsplatte für Zusatzeinbauten 200 mm x 200 mm**
Befestigungsplatte für Zusatzeinbauten, 200 x 200 mm
Befestigungsplatte zur stabilen Befestigung von Zusatzeinbauten, z. B. Spiegelschränken in einem Tragwerk aus wasserfest verleimtem Baufurnierholz gemäß DIN 68705.

Liefern und betriebsfertig montieren
Menge: 2,000 St

**03.01.12 Befestigungsplatte für Stützgriffe und Haltesysteme**
Befestigungsplatte für Stützgriffe und Haltesysteme
zur stabilen Befestigung von Stützgriffen und Haltesystemen in einem TECEprofil Tragwerk oder einer UA-Profil Ständerwand.
Vormontierte Einheit, bestehend aus:
- Befestigungsplatte zum Verschrauben mit einem TECEprofil Universalmodul, aus wasserfest verleimtem Baufurnierholz
gemäß DIN 68705
- zwei Multiklemmen zur Befestigung am Tragwerk
Liefern und betriebsfertig montieren
Menge: 2,000 St

**03.01.13 WC-Betätigungsplatte für Zweimengentechnik**
WC-Betätigungsplatte für Zweimengentechnik
Betätigungsplatte für Spülkästen zur Betätigung von vorne oder von oben.
Kunststoffbetätigungsplatte inklusive Betätigungsstangen und
Befestigungsmaterial.
Kompatibel mit Einwurfschacht für Reinigungstabs.Abmessungen (B x H x T):
214 x 145 x 18 mm
Liefern und betriebsfertig montieren
Menge: 3,000 St

**03.01.14 WC-Elektronik mit IR-Sensor 230/12 V-Netz, Edelstahl gebürstet**
WC-Elektronik mit IR-Sensor,12 V-Netz
zur berührungslosen Spülauslösung von Spülkästen.
Passend für alle Spülkästen mit Betätigung von vorne und Betätigungshöhe von ca. 1 m.
Bestehend aus:
- Autofokus Infrarotsensor mit zwei Erkennungsbereichen zur Erkennung von stehenden oder sitzenden Personen
- Betätigungsplatte aus Edelstahl zur optionalen manuellen Spülauslösung
- Netzbetrieb über externen Trafo 230/12 V
- elektrische Hebevorrichtung mit Servomotor komplett montiert auf Betätigungsbock
- voreinstellbare Vollspülmenge 4,5/6/7,5 oder 9 Liter
- Betätigungsstange und Befestigungsmaterial
- Programmierschlüssel
- Hygienefunktion einstellbar
Farbe: Edelstahl gebürstet

Liefern und betriebsfertig montieren
Menge: 1,000 St

**03.01.15 WC-Fernauslösung kabelgebund. Elektrotaster 230/12 V-Netz**
WC-Fernauslösung für kabelgebundene Elektrotaster, 12 V-Netz für barrierefreies Bauen, zur
Fernauslösung von Spülkästen über kabelgebundene Elektrotaster im Stützgriff oder an der Wand.
Passend für alle Spülkästen mit Betätigung von vorne. Zusätzliche manuelle Einmengenspülauslösung über
Betätigungsplatte möglich.
Bestehend aus:
- nachrüstbare, batteriebetriebene Hebevorrichtung mit Servomotor, komplett montiert auf Betätigungsbock
- einstellbare Vollspülmenge 4,5/6/7,5 oder 9 Liter
- Stromversorgung über externen Trafo 230/12 V

Liefern und betriebsfertig montieren
Menge: 1,000 St

**03.01.16 Stützklappgriff L:700mm, Papierhalter**
Stützklappgriff (drehbar)
- zwei parallele, übereinander angeordnete, durch einen Verbindungsbogen zusammengefügte Stangen
- dient zum Festhalten und Abstützen
- belastbar bis 100 kg
- mit durchgehendem, korrosionsgeschütztem Stahlkern und Wandplatte aus Polyamid mit integriertem Stahlkern
- kann nach oben und gebremst nach unten geklappt und in hochgeklappter Stellung nach links oder rechts zur Wand gedreht werden
- Montage an der Wand mit wandspezifischem Befestigungsmaterial
- verdeckte Befestigung
- Ausladung 700 mm, 259 mm hoch und 78 mm breit, Stangendurchmesser 33 mm
- aus hochwertigem Polyamid

- Inkl. WC-Papierhalter - nach Bauherrenwunsch

- CE-Kennzeichnung: Medizinprodukte Klasse 1 nach
Richtlinie 93/42/ EWG
- erfüllt die Anforderungen nach ÖNORM B1600/1601 und
SIA 500

Liefern und betriebsfertig montieren
Menge: 1,000 St

**03.01.17 Stützklappgriff, L:700mm, Auslöser**
Stützklappgriff
- mit integrierten Spül-/Funktionstasten, E-Ausführung
- zwei parallele, übereinander angeordnete, durch einen Verbindungsbogen
  zusammengefügte Stangen
- dient zum Festhalten und Abstützen
- belastbar bis 100 kg
- mit durchgehendem, korrosionsgeschütztem Stahlkern und Wandplatte
  aus Polyamid mit integriertem Stahlkern
- kann nach oben und gebremst nach unten geklappt werden
- silbermetallische Taste mit blauem Ring dient zum Auslösen der
  WC-Spülung, silbermetallische Taste mit rotem Ring dient zum Auslösen
  einer frei definierbaren Funktion (Die Funktionstaste erfüllt nicht die
  Anforderungen an einen Notruf nach DIN VDE 0834-1)
- Spiralkabel mit freien Leitungsenden für Wandanschluss
- inkl. weißer Abdeckung für Unterputzdose
- Steuerspannung max. 30 V = SELV, PELV, Schaltstrom bis max. 2 A
- passend für alle gängigen UP-Spülkästen mit elektrischer Steuerung
- Montage an der Wand mit wandspezifischem  Befestigungsmaterial
- verdeckte Befestigung
- Ausladung 700 mm, 259 mm hoch und 78 mm breit, Stangendurchmesser 33 mm
- aus hochwertigem Polyamid nach
- WC-Papierhalter und Bodenstützen und nachrüstbar
- CE-Kennzeichnung: Medizinprodukte Klasse 1 nach Richtlinie 93/42/ EWG
- erfüllt die Anforderungen nach ÖNORM B1600/1601 und SIA 500

Liefern und betriebsfertig montieren
Menge: 1,000 St

**03.01.18 Röhrengeruchverschluss, für Ausguss- becken, 50x50**
Röhrengeruchverschluss,
für Urinal- und Ausgussbecken ohne
angeformten Geruchverschluss,
mit Lippendichtung,
mit waagerechtem Abgang,
güteüberwacht, nach DIN EN 274,

50 X 50

Liefern und betriebsfertig montieren
Menge: 5,000 St

**03.01.19 WT-Ablaufventil nicht verschließbar, G 11/4", chrom**
Waschtischablaufventil
Nichtverschließbares Ablaufventil G 1
1/4 AG universal. Für Waschtische.
Lieferumfang
- Ablaufventil mit Dichtungselemente
Technische Daten
- Werkstoff: Messing
- Oberfläche: chrom
- Anschluss: G 1 1/4 AG
- Ablaufleistung: 20 l/min

Liefern und betriebsfertig montieren
Menge: 5,000 St
Produkt:
  Artikel:
    Artikelnummer: 020020699
    Artikelkurztext: WT-Ablaufventil nicht verschließbar, G 11/4", chrom

**03.01.20 Einhebel-Waschtischmischer ohne Ablaufgarnitur**
Einhebel-Waschtischmischer  ohne Ablaufgarnitur

Produkteigenschaften:

- Ausladung: 107 mm
- Auslaufhöhe: 67 mm
- Griffvariante: Hebelgriff
- Strahlart: Normalstrahl
- maximale Durchflussmenge bei 3 bar: 5 l/min
- Keramikmischsystem
- Temperaturbegrenzung einstellbar
- für Durchlauferhitzer geeignet
- Anschlussart: G3/8 Anschlussschläuche
- Anschlussgröße: DN15

 Liefern und betriebsfertig montieren
Menge: 4,000 St

**03.01.21 Waschtischmischer mit extra langem Comfortgriff 12,1 cm ohne**
Waschtischmischer mit extra langem Comfortgriff 12,1 cm ohne
Einhebel-Waschtischmischer mit extra langem Comfortgriff 12,1 cm ohne Ablaufgarnitur

Produkteigenschaften:
- Ausladung: 119 mm
- Auslaufhöhe: 94 mm
- größere Bedruckung für eindeutige Lesbarkeit
- mit Comfortgriff
- Griffvariante: Hebelgriff
- Strahlart: Laminarstrahl
- maximale Durchflussmenge bei 3 bar: 5 l/min
- Keramikmischsystem
- Temperaturbegrenzung einstellbar
- für Durchlauferhitzer geeignet
- Anschlussart: G3/8 Anschlussschläuche
- Anschlussgröße: DN15
- Kaltwasser in Griff-Grundstellung

Liefern und betriebsfertig montieren
Menge: 1,000 St

**03.01.22 Aufputz-Duscharmatur Brausegarnitur, Handbrause 3-strahlig**
Aufputz-Duscharmatur mit
Brausegarnitur
Mischwasser, ThermoProtect-Thermostat
Manuelle Auf/Zu-Betätigung.
Lieferumfang
- Auf/Zu-Aufputz-Duscharmatur
- Betätigungsknopf Auf/Zu
- ThermoProtect-Thermostat nach EN
1111, entriegelbare/arretierbare
Temperatursperre 38 GradC,
Verbrühungsschutz bei Ausfall der
Kaltwasserversorgung
- IsoBody-Gehäuse
- Auf/Zu-Keramikkartusche
- 2 Rückflussverhinderer RV (EN 1717:
EB)
- Handbrause mit Antikalknoppen, 3-fach
verstellbar
- Brauseschlauch mit Verdrehschutz
- 2 S-Anschlüsse und Rosetten
(tiefeneinstellbar)
- Brausestange (Edelstahl)
- Befestigungsmaterial
Technische Daten
- Strahlarten: Soft, Vital, Power
- Max. Betriebstemperatur: 65 GradC
(für thermische Desinfektion 80 GradC
max. 10 min./Tag)
- Max. Auslauftemperatur: 38 - 43 GradC
einstellbar
- Werkstoff: Gehäuse Messing konform
TrinkwV
- Oberfläche: chrom, Edelstahl poliert
- Länge Brauseschlauch: 1500 mm
- Länge Brausestange: 900 mm
- Anschluss: 2x DN 15 G 1/2 AG
- Abgang: DN 15 G 1/2 AG (unten)

Liefern und betriebsfertig montieren
Menge: 2,000 St

**03.01.23 Eckventil regulierbar, 1/2"x1/2",d:12, chrom**
Eckventil mit Regulierfunktion
Mit COMFORT-Griff. Gemäß DIN 3227.
Lieferumfang
- Eckventil
- COMFORT-Griff
- Selbstdichtendes Anschlussgewinde
- Langer Schubschaft
- Zugfeste Messing-Konus-
Quetschverschraubung
- Schubrosette d: 54 mm
Technische Daten
- Werkstoff: Messing konform TrinkwV
- Oberfläche: chrom
- Anschluss: DN 15 G 1/2 AG mit ASAG
easy
- Abgang: d: 12 mm (DN 15 G 1/2 AG)
- Zertifikate: P-IX 212/IA, DIN-DVGW,
ACS, NF, WRAS
- Geräuschklasse: I
- Durchflussklasse: A

Liefern und betriebsfertig montieren
Menge: 14,000 St
Produkt:
  Artikel:
    Artikelnummer: 049150699
    Artikelkurztext: Eckventil regulierbar, 1/2"x1/2",d:12, chrom

**03.01.24 Kombi-Eckventil**
Kombi-Eckventil DN 15 angerauhtes
Gewinde zum vereinfachten Eindichten Wandanschluss
1/2 Abgang 3/8 mit Längenausgleich mit
Quetschverschraubung D: 10 mm Abgang 3/4 mit
Schlauchanschluss Fettkammer-Oberteil
Rückflussverhinderer langer Schubschaft ergonomischer
Griff Markierung neutral Schubrosette aus Metall D: 55
mm  StarLight Oberfläche
chrom

Liefern und betriebsfertig montieren
Menge: 2,000 St

**03.01.25 Plus-Sifon-Röhrengeruchverschluss**
Plus Sifon
Röhrengeruchverschluss

DIN EN 247

Material: Messing verchromt

Abmessung: (G 1 1/4) DN 32
Verstellrohr  120mm
Ablaufbogen  220mm

Liefern und betriebsfertig montieren
Menge: 7,000 St

#### Bereich 03.02 Sanitärwände

**03.02.1 WC-Modul Bauhöhe 1120 mm**
WC-Modul mit Spülkasten, Betätigung von vorne, Bauhöhe 1120 mm WC-Modul zur Befestigung an
Profilrohren oder für den Einbau in Metall- oder Holzständerwände und als Vorwand- oder Eckmodul auch für die Einzelblockmontage geeignet.
Für TECE-Betätigungsplatten und WC-Armatur.
Komplett vormontierte Einheit, bestehend aus:
TECE-UP-Spülkasten für Betätigung von vorne:
- Sicherheitstank aus schlagzähem Kunststoff
- Spülkasten komplett vormontiert und versiegelt
- Spülkastenanschluss mit 1/2" Innengewinde
- 10 Liter Tankvolumen 6 Liter voreingestellte Standardspülmenge
4,5/7,5/9 Liter Spülmenge jederzeit optional einstellbar 3 Liter
Teilmengenspülung bei Zweimengentechnik.
Restvolumen zur sofortigen Reinigungsspülung nutzbar.
- schwitzwasserisoliert
- Je nach Betätigungsplatte als Ein-oder
  Zweimengenspülkasten einsetzbar.
- nach DIN EN 14055 geprüft
- Armaturengruppe 1 nach DIN 4109
- geräuscharmes hydraulisches Füllventil Modul bestehend aus:
- selbsttragendem Montagerahmen, pulverbeschichtet
- zwei Haltebolzen und Muttern M 12
- WC-Ablaufbogen DN 90 mit Übergangsadapter DN 90/100
  aus PP
- Übergangsadapter auch für waagerechten Einbau geeignet
- WC-Anschlussgarnitur DN 90,einschließlich Bauschutzstopfen
  Einstellung einer erhöhten Keramikbefestigung für 48 cm
  Sitzhöhe, gemäß DIN 18040 möglich (DIN 18040:
  Barrierefreies Bauen - Teil 1:
  Öffentlich zugängige Gebäude und Arbeitsstätten)

Liefern und betriebsfertig montieren
Menge: 3,000 St

**03.02.2 WC-Gerontomodul BH 1120 mm gemäß DIN 18040-1**
WC-Gerontomodul im Baukastensystem, mit TECE-Spülkasten, Betätigung von vorne, Keramikbefestigung
für 48 cm Sitzhöhe gemäß DIN 18040-1, Bauhöhe 1120 mm
WC-Modul zur Befestigung an Profilrohren oder für den Einbau in UA-Profil-Wände oder vor einer massiven
Wand. Für barrierefreies Bauen mit erhöhter Keramikbefestigung. Modul mit seitlichen Stahlrahmen und Leerrohren zur Kabelführung, inkl. Befestigungsmaterial.
Stützklappgriffhöhe = 760 mm
Geeignet zur Aufnahme aller TECE-Betätigungsplatten, WC-Elektroniken und der WC-Armatur.
Teilmontierte Einheit, bestehend aus:
UP-Spülkasten für Betätigung von vorne:
- Sicherheitstank aus schlagzähem Kunststoff
- Spülkasten komplett vormontiert und versiegelt
- Spülkastenanschluss mit 1/2" Innengewinde
- 10 Liter Tankvolumen 6 Liter voreingestellte
  Standardspülmenge
4,5/7,5/9 Liter Spülmenge jederzeit optional einstellbar 3 Liter
Teilmengenspülung bei Zweimengentechnik.
Restvolumen zur sofortigen Reinigungsspülung nutzbar.
- schwitzwasserisoliert
- Je nach Betätigungsplatte als Einmengen- oder
  Zweimengenspülkasten einsetzbar.
- nach DIN EN 14055 geprüft
- Armaturengruppe 1 nach DIN 4109
- geräuscharmes hydraulisches Füllventil Modul bestehend aus:
- selbsttragendem Montagerahmen, pulverbeschichtet
- zwei verstellbaren Fußstützen für einen Fußbodenaufbau von
  0-200 mm
- zwei Haltebolzen und Muttern M 12
- acht tiefenverstellbaren Modulbefestigungen
- vier Multiklemmen zur Befestigung in einer TECEprofil Wand
- seitliche Stahlrahmen zur Aufnahme des Stahlplatten-Sets
- WC-Ablaufbogen DN 90 mit
  Übergangsadapter DN 90/100 aus PP
- Übergangsadapter auch für waagerechten Einbau geeignet
- WC-Anschlussgarnitur DN 90,einschließlich Bauschutzstopfen

Liefern und betriebsfertig montieren
Menge: 1,000 St

**03.02.3 Waschtischmodul BH 1120 mm**
Waschtischmodul, Bauhöhe 1120 mm
zur Befestigung an Profilrohren oder für den Einbau in Metall- oder Holzständerwände und als Vorwand- oder Eckmodul.
Komplett vormontierte Einheit, bestehend aus:
- selbsttragendem Montagerahmen,pulverbeschichtet
- zwei Haltebolzen M 10, höhen- und seitenverstellbares
  Abstandsmaß
- schallentkoppelte Armaturentraverse zur Befestigung von
  Wandscheiben
- Anschlussbogen DN 40/50 mit Gummimanschette NW 30/50
  (zugleich Dichtung), inkl. Bauschutzstopfen

Liefern und betriebsfertig montieren
Menge: 4,000 St

**03.02.4 Waschtischmodul BH 1120 mm für Ausgussbecken**
Waschtischmodul für Ausgussbecken, Bauhöhe 1120 mm zur Befestigung an Profilrohren oder für den Einbau in Metall- oder Holzständerwände und als Vorwand- oder Eckmodul.
Komplett vormontierte Einheit, bestehend aus:
- selbsttragendem Montagerahmen, pulverbeschichtet
- wasserfest verleimter
Befestigungsplatte aus Baufurnierholz gemäß DIN 68705
- Armaturentraverse zur Befestigung von AP-Armaturen
- HT-Anschlussbogen DN 50 einschließlich Bauschutzstopfen

Liefern und betriebsfertig montieren
Menge: 1,000 St

**03.02.5 Urinalmodul mit Spülergehäuse**
Urinalmodul mit Spülergehäuse
zur Aufnahme von manuellen und elektronischen Betätigungssystemen. Zur Befestigung an Profilrohren oder für den Einbau in Metall- oder Holzständerwände und als Vorwand- oder Eckmodul.
Komplett vormontierte Einheit, bestehend aus:
- TECE-Urinalspülergehäuse mit Vorabsperrung und
  Rohbauschutz
- Anschluss 1/2" IG
- zwei verstellbaren Fußstützen für einen Fußbodenaufbau von
  0-200 mm
- zwei Haltebolzen M 8
- stufenlos verstellbarer Befestigungsschiene
- stufenlos höhenverstellbarem Abwasseranschluss
- Anschlussbogen DN 50 einschließlich Bauschutzstopfen
- Befestigungsmaterial für Urinal
- Einlaufgarnitur 1/2"

Liefern und betriebsfertig montieren
Menge: 4,000 St

**03.02.6 Bad-/Duschmodul BH 1120 mm für UP- und AP-Armaturen**
Bad-/Duschmodul für UP- und
AP-Armaturen, Bauhöhe 1120 mm
zur Aufnahme von Aufputz- oder
Unterputzarmaturen.
Zur Befestigung an Profilrohren oder für den Einbau in
Metall- oder Holzständerwände und als
Vorwand- oder Eckmodul.
Komplett vormontierte Einheit, bestehend
aus:
- selbsttragendem Montagerahmen,
pulverbeschichtet
- zwei verstellbaren Fußstützen für
einen Fußbodenaufbau von
0-200 mm
- stufenlos verstellbarer Traverse zur
Aufnahme von UP-Armaturen oder
Wandscheiben

Liefern und betriebsfertig montieren
Menge: 1,000 St

#### Bereich 03.03 Durchlauferhitzer, Warmwasserspeicher

**03.03.1 Durchlauferhitzer DHE 27, 27kW/400V**
Durchlauferhitzer zur Einzel- und Gruppenversorgung. Druckfestes Gerät fürDruckarmaturen. AUSSTATTUNG: Elektronisch geregelt mit 4i Technologie. Immer gradgenaue Wunschtemperatur durch elektronische Durchflussmengenregelung. Temperaturwahlvon 20 - 60 GradC über Drehwähler, Temperaturverstellung in 0,5 GradC Schritten. Hinterleuchtetes Multifunktionsdisplay zur Anzeige von diversen Werten wie Soll-Temperatur, aktueller Leistungsaufnahme, Energieverbrauch, Durchflussmenge, Uhrzeit, Status- und Serviceanzeige. 2 Memorytasten, ECO-Taste, Wellnessprogramme, Wannenfüllautomatik. Verbrühgefahranzeige (> 43 GradC). Einstellbare Temperaturbegrenzung. Drehbare Gerätekappe und Bedieneinheit bei Untertischmontage. EFFIZIENZ: Spart bis zu 30 % Energie und Wasser durch vollelektronische Leistungsregelung. Maximale Energieeffizienz. Verbrauchsanzeige. ECO-Modus. Geeignet für vorerwärmtes Wasser bis 70 GradC. PROFI-RAPID INSTALLATION: Schnelle und einfache Montage. Einfacher Austausch mit allen gängigen Durchlauferhitzern. Universelle Wandmontageleiste. Wasseranschluss für Aufputz- & Unterputzinstallation mit 3-Wege-Absperrung. Schwenkbarer Kaltwassereinlauf. Kunststoffrohrtauglich. Variabler Elektroanschluss (oben/unten). Wählbare Leistung (18/21/24 KW). Strahlwasserschutz IP 25. SERVICE: Fehleranalyse durch auslesbaren Fehlerspeicher im Display und LED-Diagnoseampel. Innere Baugruppe entnehmbar. SICHERHEIT: Blankdraht-Heizsystem für kalkhaltige und kalkarme Wässer. Elektronisches Sicherheitskonzept mit Luftblasenerkennung. Dauerhafter Verbrühschutz aktivierbar auf max. 43, 50 oder 55 GradC. Technische Daten: Nennspannung: 400 V,Nennleistung: 27 kW,Nennstrom: 39 A,Absicherung: 40 A,Frequenz 2: 50/- Hz,Phasen: 3/PE,Max. Netzimpedanz bei 400V / 50Hz: 0,210 O,Spezifischer Widerstand rho.15 >=: 900O cm,Spezifische Leitfähigkeit sigma.15 <=: 1111 microS/cm,Wasseranschluss: G 1/2 A,Max. zulässiger Druck: 1 MPa,Max. Zulauftemperatur für Nacherwärmung: 55 GradC,Max. Zulauftemperatur (z.B. thermische Desinfektion): 70 GradC,Ein: >2,5 l/min,Volumenstrom bei 28 K: 13,8 bei 400V l/min,Volumenstrom bei 50 K: 7,7 bei 400V l/min,Druckverlust für Volumenstrom bei 50 K (ohne Durchflussbegrenzer): 0,13 MPa,Nenninhalt: 0,4 l,Anschlussleistung wählbar: false,Temperatureinstellung: Off, 20-60 GradC,Schutzklasse: 1,Isolierblock: Kunststoff,Heizsystem Wärmeerzeuger: Blankdraht,Energieeffizienzklasse: A,Kappe und Rückwand: Kunststoff,Höhe: 466 mm,Breite: 225 mm,Tiefe: 116 mm

Liefern und betriebsfertig montieren.inkl. Heranführen, Einführen, Abmanteln und Auflegen der bauseits verlegten Kabel.
Menge: 1,000 St
Produkt:
  Artikel:
    Artikelnummer: 202656
    Artikelkurztext: Durchlauferhitzer DHE 27, 27kW/400V

**03.03.2 Mini-Durchlauferhitzer**
Elektronisch geregelter Mini-Durchlauferhitzer mit Regelelektronik, Auslauftemperatursensorund variabler Begrenzung der Durchflussmenge. Gradgenaue Wunschtemperatur bis zur maximalen Leistung. Interne Temperaturbegrenzung von 30 - 50GradC. Verbrühschutz durch automatische Leistungsanpassung. Über- und Untertischmontage möglich. EFFIZIENZ: Elektronische Leistungsregelung für energie- und wassersparenden Betrieb. Maximale Energieeffizienz. Geeignet für vorerwärmtes Wasser. Schnelle und einfache Montage. Rückwand mit Bohrschablone für 2-Punkt-Befestigung. Gerätekappe und innere Baugruppe entnehmbar. Metall-Wasseranschlüsse. Beiliegende 1/2 Adapter. Netzanschlussleitung serienmäßig vorbereitet für Festanschluss. IP 25. SERVICE: Fehleranalyse durch LED-Diagnoseampel. SICHERHEIT: Blankdraht-Heizsystem für kalkhaltige und kalkarme Wässer. Sicherheitssystem mit Druckabschaltung und elektronischer Temperaturüberwachung. Technische Daten: Nennspannung: 230 V,Nennleistung: 3,53 kW,Nennstrom: 15,2 A,Absicherung: 16 A,Frequenz: 50/60 Hz,Frequenz 2: 50/60 Hz,Phasen: 1/N/PE,Spezifischer Widerstand rho.15 >= (bei theta.kalt <=25GradC): 1000 O cm,Spezifische Leitfähigkeit sigma.15 <= (bei theta.kalt <=25GradC): 1000 microS/cm,Max. Netzimpedanz bei 230V / 50Hz: 0,079 O,Wasseranschluss: G 3/8 A,Max. zulässiger Druck: 1 MPa,Max. Zulauftemperatur für Nacherwärmung: 50 GradC,Max. zulässige Zulauftemperatur: 55 GradC,Temperatureinstellbereich Warmwasser: 30-50 GradC,Ein: >1,5 l/min,Druckverlust bei Volumenstrom: 0,05 MPa,Volumenstrom für Druckverlust: 1,5 l/min,Volumenstrom-Begrenzung bei: 2,0 l/min,Warmwasserdarbietung: 2,0 l/min,delta.theta. bei Darbietung: 25 K,Nenninhalt: 0,1 l,Montageart Übertisch: X,Montageart Untertisch: X,Bauart offen: X,Bauart geschlossen: X,Schutzklasse: 1,Isolierblock: Kunststoff,Heizsystem Wärmeerzeuger: Blankdraht,Kappe und Rückwand: Kunststoff,Farbe: weiß,Schutzart (IP): IP25,Energieeffizienzklasse: A,Höhe: 143mm,Breite: 190 mm,Tiefe: 82 mm,Länge Anschlusskabel: 700 mm,Gewicht: 1,7 kg

Liefern und betriebsfertig montieren.inkl. Heranführen, Einführen, Abmanteln und Auflegen der bauseits verlegten Kabel.
Menge: 4,000 St
Produkt:
  Artikel:
    Artikelnummer: 231001
    Artikelkurztext: Mini-Durchlauferhitzer

**03.03.3 Offener WW-Speicher 5 l**
Speicher geeignet für die Warmwasserversorgung von einzelnen Zapfstellen, z. B. zur Versorgung eines Ausgussbecken oder einer Spüle oder einer einzelnen Dusche.Druckloses Gerät zur Versorgung einer Zapfstelle, Verwendung nur mit drucklosen Armaturen. Übertischmontage. AUSSTATTUNG UND KOMFORT:Temperaturreglermit im Wasser liegender Temperaturerfassung für genaue und schnelle Temperaturerfassung. StufenloseTemperaturwahl über Drehwähler von 35 - 85 Grad C. Temperaturbegrenzung bei 38, 45, 55 und 65 Grad C. Automatische Frostschutzstellung bei ausgeschaltetem Gerät. Aufheizanzeige durch Signallampe.Kunststoff-Innenbehälter aus Polypropylen mit EPS Wärmedämmung für geringste Energieverluste. Installationssystem für eine schnelle und einfache Montage. Einfacher Austausch durch Berücksichtigung marktüblicher Befestigungspunkte. Einfache Wandmontage durch universeller Montageleiste. Metall Wasser-Schraubanschlüsse. Anschlusskabelmit Schutzkontakt-Stecker. Praktisches Kabeldepot für Kabelüberlängen. Schutzart IP 24. SICHERHEIT UND QUALITÄT: Robuster Kupfer-Rohrheizkörpermit niedrieger Oberflächenbelastung.WiedereinschaltbareSicherheitstemperaturbegrenzer bei den 2kW-Geräten. Mechanische Temperaturbegrenzung wahlweise bei 38 oder 45 Grad C möglich. Technische Daten: Nenninhalt: 5 l,Mischwassermenge 40 GradC: 10 l,Nennspannung: 230 V,Nennstrom: 8,3 A,Absicherung: 10 A,Nennspannung 1: 220 V,Nennspannung 2: 230 V,Nennspannung 3: 240 V,Anschlussleistung von/bis: 2 kW,Nennleistung 1: 1,8 kW,Nennleistung 2: 2,0 kW,Nennleistung 3: 2,2 kW,Nennstrom 1: 8,3 A,Nennstrom 2: 8,7 A,Nennstrom 3: 9,1 A,Absicherung 1: 10 A,Absicherung 2: 10 A,Absicherung 3: 10 A,Phasen: 1/N/PE,Frequenz: 50/60 Hz,Netzanschluss: 1/N/PE,Temperatureinstellbereich: ca. 35- 82 GradC,Max. zulässiger Druck: 0 MPa,Max. Durchflussmenge: 5 l/min,Bereitschaftsenergieverbrauch/ 24 h bei 65 GradC: 0,2 kWh,Energieeffizienzklasse: A,Schutzart (IP): IP24 D,Montageart: Übertisch,Bauart: offen,Innenbehälter Werkstoff: Kupfer,Werkstoff Wärmedämmung: EPS,Gehäusematerial: PS,Wasseranschluss: G 1/2,Höhe: 421 mm,Breite: 263 mm,Tiefe: 230 mm,Länge Anschlusskabel: 600 mm,Gewicht: 3,0 kg,Farbe: weiß

Liefern und betriebsfertig montieren.inkl. Heranführen, Einführen, Abmanteln und Auflegen der bauseits verlegten Kabel.
Menge: 2,000 St
Produkt:
  Artikel:
    Artikelnummer: 221123
    Artikelkurztext: Offener WW-Speicher  5 l

**03.03.4 Einhand-Küchenrmatur für offene Warmwasserspeicher**
Einhebel-Küchenbatterie für offene Untertisch-Speicher mit schwenkbarem Auslauf verchromt, Anschlußrohre 16 x 1, 300 mm lang, Messing-Gehäuse Chrom-Oberfläche, Einsetzbar für Geräte:  Speicher Untertischmontage . Technische Daten: Anwendung: Küche,Bauart: offen,Montageart: Standbatterie,Oberfläche: verchromt,Max. Durchflussmenge: 18 l/min,Max. zulässiger Druck: 1 MPa,Ausladung: 185 mm

Liefern und betriebsfertig montieren.
Menge: 2,000 St
Produkt:
  Artikel:
    Artikelnummer: 232608
    Artikelkurztext: Einhand-Küchenrmatur für offene Warmwasserspeicher

**03.03.5 Einhand-Küchenwandarmatur für offene Warmwasserspeicher**
Einhebel-Küchenbatterie für offene Übertisch-Speicher zur Wandmontage, mit schwenkbarem Auslauf verchromt, Anschlußrohre 16 x 1, 300 mm lang, Messing-Gehäuse Chrom-Oberfläche, Einsetzbar für Geräte:  Speicher Übertischmontage . Technische Daten: Anwendung: Küche,Bauart: offen,Montageart: Wandbatterie,Oberfläche: verchromt,Max. Durchflussmenge: 18 l/min,Max. zulässiger Druck: 1 MPa,Ausladung: 185 mm

Liefern und betriebsfertig montieren.
Menge: 1,000 St
Produkt:
  Artikel:
    Artikelnummer: 232608
    Artikelkurztext: Einhand-Küchenwandarmatur für offene Warmwasserspeicher

#### Bereich 03.04 Rohrleitungstechnik Trinkwasser

*Hinweis: Rohrleitungen für Kalt- und Warmwasser aus Edelstahl*
Rohrleitungen für Kalt- und Warm-wasser in Trinkwasserinstallationen nach DIN 1988 / EN 806, aus hochlegiertem austenitischem nichtrostendem Cr-Ni-Mo Stahl gemäß DVGW AB GW541, mit handelsüblichen Biegegeräten bis 28 mm biegbar, Werkstoff-Nr. 1.4401, nach DIN EN 10088, PRE-Wert: mindestens 24 (Molybdänanteil min.2,2%),

Verbindung mit Pressverbinder aus Edelstahl (Molybdängehalt min. 2,2%), mit DVGW zertifizierter Prüfsicherheit bei unverpresstem Verbinder über den gesamten Prüfbereich von
110 hPa (110 mbar) bis 0,3 MPa (3 bar) trocken, 0,1 MPa (1 bar) bis 0,65 MPa (6,5 bar) nass, Pressverbindung bis DN 50 mit doppelter Presskontur (vor und hinter dem Dichtelement), EPDM-Dichtelement, unlösbar, Rohr und Verbinder im Systemverbund inklusive Systemzulassung, mit DVGW-Baumusterprüfzertifikat

Brandschutz
Rohrleitungssystem-Abschottung R 30 - R 90, mit Prüfzeugnis,
Nullabstand möglich

Liefern und betriebsfertig montieren

**03.04.1 Rohr 15 mm**
Rohr aus nichtrostendem Stahl,
PRE-Wert: 24 (Molybdänanteil min.2,2%),
15 x 1,0 mm

Liefern und betriebsfertig montieren
Menge: 60,000 m

**03.04.2 Rohr 18 mm**
Rohr aus nichtrostendem Stahl,
PRE-Wert: 24 (Molybdänanteil min.2,2%),
18 x 1,0 mm

Liefern und betriebsfertig montieren
Menge: 25,000 m

**03.04.3 Rohr 22 mm**
Rohr aus nichtrostendem Stahl,
PRE-Wert: 24 (Molybdänanteil min.2,2%),
22 x 1,2 mm

Liefern und betriebsfertig montieren
Menge: 20,000 m

**03.04.4 Rohr 28 mm**
Rohr aus nichtrostendem Stahl,
PRE-Wert: 24 (Molybdänanteil min.2,2%),
28 x 1,2 mm

Liefern und betriebsfertig montieren
Menge: 65,000 m

**03.04.5 Presswinkel 15mm**
Bogen mit Pressverbinder
in den erforderlichen Winkelgraden,
mit DVGW zertifizierter Prüfsicherheit
bei unverpresstem Verbinder,
aus Edelstahl (Molybdänanteil min. 2,2%),
15 mm

Liefern und betriebsfertig montieren.
Menge: 90,000 St

**03.04.6 Presswinkel 18mm**
Bogen mit Pressverbinder
in den erforderlichen Winkelgraden,
mit DVGW zertifizierter Prüfsicherheit
bei unverpresstem Verbinder,
aus Edelstahl (Molybdänanteil min. 2,2%),
18 mm

Liefern und betriebsfertig montieren.
Menge: 25,000 St

**03.04.7 Presswinkel 22mm**
Bogen mit Pressverbinder
in den erforderlichen Winkelgraden,
mit DVGW zertifizierter Prüfsicherheit
bei unverpresstem Verbinder,
aus Edelstahl (Molybdänanteil min. 2,2%),
22 mm

Liefern und betriebsfertig montieren.
Menge: 20,000 St

**03.04.8 Presswinkel 28mm**
Bogen mit Pressverbinder
in den erforderlichen Winkelgraden,
mit DVGW zertifizierter Prüfsicherheit
bei unverpresstem Verbinder,
aus Edelstahl (Molybdänanteil min. 2,2%),
28 mm

Liefern und betriebsfertig montieren.
Menge: 65,000 St

**03.04.9 Wandscheibe 12 mm**
Wandscheibe 12 mm
Wandscheibe
mit SC-Contur,
aus Rotguss oder Siliziumbronze
12 mm

Liefern und betriebsfertig montieren
Menge: 10,000 St

**03.04.10 Wandscheibe 15 mm**
Wandscheibe 15 mm
Wandscheibe
mit SC-Contur,
aus Rotguss oder Siliziumbronze
15 mm

Liefern und betriebsfertig montieren
Menge: 5,000 St

**03.04.11 Wandscheibe 18 mm**
Wandscheibe 18 mm
Wandscheibe
mit SC-Contur,
aus Rotguss oder Siliziumbronze
18 mm

Liefern und betriebsfertig montieren
Menge: 2,000 St

**03.04.12 Wandscheibe 22 mm**
Wandscheibe 22 mm
Wandscheibe
mit SC-Contur,
aus Rotguss oder Siliziumbronze
22 mm

Liefern und betriebsfertig montieren
Menge: 2,000 St

**03.04.13 Wandscheibenabdichtungsset Einzelwandscheibe**
Wandscheibenabdichtungsset Einzelwandscheibe
Wandscheibenabdichtungsset nach DIN 18534
für Einzelwandscheibe, bestehend aus:

Dämmschale für Wandscheiben
DN 12 / DN 15
mit Gewinde Rp 1/2,
geprüfte Wärmedämmung 50% nach GEG,

1 x Wandscheibenabdichtungsset,
zur Erstellung von Armaturenanschlüssen
gemäß DIN 18534.
Geeignet für Wandscheiben Rp 1/2
bestehend aus:
Baustopfen und Rohrdurchführung

1 x Abdichtungsmanschette,
zum Abdichten von Rohrdurchführungen
von 20-37 mm,
geprüfte Dichtheit in Verbindung mit
Wandscheibenabdichtung,
140 x 140 mm

Liefern und betriebsfertig montieren
Menge: 16,000 St

**03.04.14 Doppelwandscheibe 15 mm**
Doppelwandscheibe 15 mm
Sanpress-Doppelwandscheibe
mit SC-Contur,
aus Rotguss oder Siliziumbronze
15 mm

Liefern und betriebsfertig montieren
Menge: 10,000 St

**03.04.15 Doppelwandscheibe 18 mm**
Doppelwandscheibe 18 mm
Sanpress-Doppelwandscheibe
mit SC-Contur,
aus Rotguss oder Siliziumbronze
18 mm

Liefern und betriebsfertig montieren
Menge: 2,000 St

**03.04.16 Doppelwandscheibe 22 mm**
Doppelwandscheibe 22 mm
Sanpress-Doppelwandscheibe
mit SC-Contur,
aus Rotguss oder Siliziumbronze
22 mm

Liefern und betriebsfertig montieren
Menge: 2,000 St

**03.04.17 Wandscheibenabdichtungsset Doppelwandscheibe**
Wandscheibenabdichtungsset Doppelwandscheibe
Wandscheibenabdichtungsset nach DIN 18534
für Doppelwandscheibe, bestehend aus:

Dämmschale für Doppelwandscheiben
DN 12 / DN 15
mit Gewinde Rp 1/2,
geprüfte Wärmedämmung 50% nach GEG,

1 x Wandscheibenabdichtungsset,
zur Erstellung von Armaturenanschlüssen
gemäß DIN 18534.
Geeignet für Wandscheiben Rp 1/2
bestehend aus:
Baustopfen und Rohrdurchführung

1 x Abdichtungsmanschette,
zum Abdichten von Rohrdurchführungen
von 20-37 mm,
geprüfte Dichtheit in Verbindung mit
Wandscheibenabdichtung,
140 x 140 mm

Einheit : Stk
Menge: 16,000 St

**03.04.18 Press-T-Stück 15mm**
T-Stück mit Pressverbinder
mit DVGW zertifizierter Prüfsicherheit
bei unverpresstem Verbinder,
aus Edelstahl (Molybdänanteil min. 2,2%),
15 mm

Liefern und betriebsfertig montieren.
Menge: 10,000 St

**03.04.19 Press-T-Stück 18mm**
T-Stück mit Pressverbinder
mit den erforderlichen Reduzierungen,
mit DVGW zertifizierter Prüfsicherheit
bei unverpresstem Verbinder,
aus Edelstahl (Molybdänanteil min. 2,2%),
18 mm

Liefern und betriebsfertig montieren.
Menge: 5,000 St

**03.04.20 Press-T-Stück 22mm**
T-Stück mit Pressverbinder
mit den erforderlichen Reduzierungen,
mit DVGW zertifizierter Prüfsicherheit
bei unverpresstem Verbinder,
aus Edelstahl (Molybdänanteil min. 2,2%),
22 mm

Liefern und betriebsfertig montieren.
Menge: 6,000 St

**03.04.21 Press-T-Stück 28mm**
T-Stück mit Pressverbinder
mit den erforderlichen Reduzierungen,
mit DVGW zertifizierter Prüfsicherheit
bei unverpresstem Verbinder,
aus Edelstahl (Molybdänanteil min. 2,2%),
28 mm

Liefern und betriebsfertig montieren.
Menge: 15,000 St

**03.04.22 Muffe mit Pressverbinder 15 mm**
Muffe mit Pressverbinder mit DVGW zertifizierter Prüfsicherheit
bei unverpresstem Verbinder, aus Edelstahl (Molybdänanteil min. 2,2%), 15mm

Liefern und betriebsfertig montieren.
Menge: 5,000 St

**03.04.23 Muffe mit Pressverbinder 22 mm**
Muffe mit Pressverbinder mit DVGW zertifizierter Prüfsicherheit
bei unverpresstem Verbinder, aus Edelstahl (Molybdänanteil min. 2,2%), 22mm

Liefern und betriebsfertig montieren.
Menge: 2,000 St

**03.04.24 Muffe mit Pressverbinder 28 mm**
Muffe mit Pressverbinder mit DVGW zertifizierter Prüfsicherheit
bei unverpresstem Verbinder, aus Edelstahl (Molybdänanteil min. 2,2%), 28 mm

Liefern und betriebsfertig montieren.
Menge: 2,000 St

**03.04.25 Reduzierung mit Pressverbinder 18 mm**
Reduzierung mit Pressverbinder mit DVGW zertifizierter Prüfsicherheit bei unverpresstem Verbinder, aus Edelstahl (Molybdänanteil min. 2,2%), 18 mm

Liefern und betriebsfertig montieren.
Menge: 5,000 St

**03.04.26 Reduzierung mit Pressverbinder 22 mm**
Reduzierung mit Pressverbinder mit DVGW zertifizierter Prüfsicherheit bei unverpresstem Verbinder, aus Edelstahl (Molybdänanteil min. 2,2%), 22 mm

Liefern und betriebsfertig montieren.
Menge: 2,000 St

**03.04.27 Reduzierung mit Pressverbinder 28 mm**
Reduzierung mit Pressverbinder mit DVGW zertifizierter Prüfsicherheit bei unverpresstem Verbinder, aus Edelstahl (Molybdänanteil min. 2,2%), 28 mm

Liefern und betriebsfertig montieren.
Menge: 2,000 St

**03.04.28 Übergangsstück 15mm x 1/2"**
Übergangsstück mit Pressverbinder mit DVGW zertifizierter Prüfsicherheit bei unverpresstem Verbinder, aus Edelstahl (Molybdänanteil min. 2,2%), 15 mm

Liefern und betriebsfertig montieren.
Menge: 25,000 St

**03.04.29 Übergangsstück 15mmx3/4"**
Übergangsstück mit Pressverbinder mit DVGW zertifizierter Prüfsicherheit bei unverpresstem Verbinder, aus Edelstahl (Molybdänanteil min. 2,2%), 15 mm

Liefern und betriebsfertig montieren.
Menge: 2,000 St

**03.04.30 Übergangsstück 22mm x 3/4"**
Übergangsstück mit Pressverbinder mit DVGW zertifizierter Prüfsicherheit bei unverpresstem Verbinder, aus Edelstahl (Molybdänanteil min. 2,2%), 22 mm

Liefern und betriebsfertig montieren.
Menge: 8,000 St

**03.04.31 Übergangsstück 28mm x 3/4"**
Übergangsstück mit Pressverbinder mit DVGW zertifizierter Prüfsicherheit bei unverpresstem Verbinder, aus Edelstahl (Molybdänanteil min. 2,2%), 28 mm

Liefern und betriebsfertig montieren.
Menge: 2,000 St

**03.04.32 Übergangsstück 28mm x 1"**
Übergangsstück mit Pressverbinder mit DVGW zertifizierter Prüfsicherheit bei unverpresstem Verbinder, aus Edelstahl (Molybdänanteil min. 2,2%), 28 mm

Liefern und betriebsfertig montieren.
Menge: 15,000 St

**03.04.33 IG-Verschraubung RG mit ÜM flachdichtend DN15 Rp1/2 x G3/4i**
Innengewinde-Verschraubung aus Rotguss, flachdichtend, mediumberührte Metallteile aus entzinkungsfreiem und korrosionsbeständigem Rotguss, beständig gegen aggressives Wasser, mit Überwurfmutter für flachdichtendes Anschlussgewinde inkl. EPDM-Dichtung,
nach UBA-Bewertungsgrundlage, DIN EN 1213, ÜA-Reg.-Nr. R-15.2.3-21-17048,
DN15 Rp1/2 x G3/4i

Liefern und betriebsfertig montieren
Menge: 5,000 St
Produkt:
  Artikel:
    Artikelnummer: 4760601500
    Artikelkurztext: IG-Verschraubung RG mit ÜM flachdichtend DN15 Rp1/2 x G3/4i

**03.04.34 IG-Verschraubung RG mit ÜM flachdichtend DN20 Rp3/4 x G1i**
Innengewinde-Verschraubung aus Rotguss, flachdichtend, mediumberührte Metallteile aus entzinkungsfreiem und korrosionsbeständigem Rotguss, beständig gegen aggressives Wasser, mit Überwurfmutter für flachdichtendes
Anschlussgewinde inkl. EPDM-Dichtung, nach UBA-Bewertungsgrundlage, DIN EN 1213, ÜA-Reg.-Nr. R-15.2.3-21-17048,

DN20 Rp3/4 x G1i

Liefern und betriebsfertig montieren
Menge: 5,000 St
Produkt:
  Artikel:
    Artikelnummer: 4760602000
    Artikelkurztext: IG-Verschraubung RG mit ÜM flachdichtend DN20 Rp3/4 x G1i

**03.04.35 RG-Pressverschraubung flachdichtend DN15/15mm G3/4i**
Pressverschraubung für das vorbeschriebene Edelstahlrohr, mediumberührte Metallteile aus entzinkungsfreiem und korrosionsbeständigem Rotguss, beständig gegen aggressives Wasser, mit Überwurfmutter für flachdichtendes Anschlussgewinde inkl. EPDM-Dichtung,

Pressanschluss für Kupfer- und Edelstahlrohr, nach UBA-Bewertungsgrundlage, DIN EN 1213
DN15/15mm G3/4i

Liefern und betriebsfertig montieren
Menge: 10,000 St
Produkt:
  Artikel:
    Artikelnummer: 4762201500
    Artikelkurztext: RG-Pressverschraubung  flachdichtend DN15/15mm G3/4i

**03.04.36 RG-Pressverschraubung flachdichtend DN15/18mm G3/4i**
Pressverschraubung für das vorbeschriebene Edelstahlrohr, mediumberührte Metallteile aus entzinkungsfreiem und korrosionsbeständigem Rotguss, beständig gegen aggressives Wasser, mit Überwurfmutter für flachdichtendes Anschlussgewinde inkl. EPDM-Dichtung,

Pressanschluss für Kupfer- und Edelstahlrohr, nach UBA-Bewertungsgrundlage, DIN EN 1213

DN15/18mm G3/4i

Liefern und betriebsfertig montieren
Menge: 5,000 St
Produkt:
  Artikel:
    Artikelnummer: 4762201800
    Artikelkurztext: RG-Pressverschraubung  flachdichtend DN15/18mm G3/4i

**03.04.37 RG-Pressverschraubung flachdichtend DN20/22mm G1i**
Pressverschraubung für das vorbeschriebene Edelstahlrohr, mediumberührte Metallteile aus entzinkungsfreiem und korrosionsbeständigem Rotguss, beständig gegen aggressives Wasser, mit Überwurfmutter für flachdichtendes Anschlussgewinde inkl. EPDM-Dichtung,

Pressanschluss für Kupfer- und Edelstahlrohr, nach UBA-Bewertungsgrundlage, DIN EN 1213

DN20/22mm G1i

Liefern und betriebsfertig montieren
Menge: 2,000 St
Produkt:
  Artikel:
    Artikelnummer: 4762202000
    Artikelkurztext: RG-Pressverschraubung flachdichtend DN20/22mm G1i

**03.04.38 RG-Pressverschraubung flachdichtend DN25/28mm G1 1/4i**
Pressverschraubung für das vorbeschriebene Edelstahlrohr, mediumberührte Metallteile aus entzinkungsfreiem und korrosionsbeständigem Rotguss, beständig gegen aggressives Wasser, mit Überwurfmutter für flachdichtendes Anschlussgewinde inkl. EPDM-Dichtung,

Pressanschluss für Kupfer- und Edelstahlrohr, nach UBA-Bewertungsgrundlage, DIN EN 1213

DN25/28mm G1 1/4i

Liefern und betriebsfertig montieren
Menge: 2,000 St
Produkt:
  Artikel:
    Artikelnummer: 4762202500
    Artikelkurztext: RG-Pressverschraubung flachdichtend DN25/28mm G1 1/4i

#### Bereich 03.05 Armaturen u. Absperrvorrichtungen

*Hinweis: Freistrom-Absperrventil, mit Entleerstopfen, IG*
Freistrom-Absperrventil, mit Entleerstopfen, IG, mediumberührte Metallteile aus entzinkungsfreiem und korrosionsbeständigem Rotguss, beständig gegen aggressives Wasser, 10 Jahre Gewährleistung, EPDM-Sitzdichtung, wartungsfreie Spindelabdichtung mit selbstfettender EPDM-Lippendichtung, unter Druck austauschbar, Kegel drehbar gelagert, gegen Druckschläge gesichert, Innengewinde, mit Entleerstopfen, mit Möglichkeit zur Aufnahme für Temperaturfühler Pt 1000 oder Thermometer mittels optional erhältlicher Tauchhülse, Spindelgewinde außerhalb des Mediums, verschleißfester Ventilsitz aus Edelstahl, mit rotem Handrad, totraumfrei, DVGW-Zulassung, ÖVGW-Zulassung, WRAS-Zulassung, KIWA-Zulassung, Kunststoffteile mit KTW- und W270-Zulassung, bis DN 32 Schallschutzzulassung nach DIN EN ISO 3822 Klasse 1, DIN EN 1213, Druckstufe PN 16, max. Betriebstemperatur 110 °C

Inkl der dazugehörigen Dämmschale gem. GEG

Liefern und betriebsfertig montieren

**03.05.1 Freistrom-Absperrventil, DN 15**
Freistrom-Absperrventil, mit Entleerstopfen, IG oder AG
mit Entleerstopfen,
Innengewinde oder Außengewinde, DN 15
Menge: 3,000 St

**03.05.2 Freistrom-Absperrventil, DN 20**
Freistrom-Absperrventil, mit Entleerstopfen, IG oder AG
mit Entleerstopfen,
Innengewinde oder Außengewinde, DN 20
Menge: 1,000 St

**03.05.3 Verlängerung aus Rotguss 35 mm für Entleerventile AG G1/4 DN 8**
Verlängerung für Entleerventile DN 8, passend für alle Armaturen und Verschraubungen mit Entleerungsbohrung, aus Rotguss, Länge 35 mm, nach UBA-Bewertungsgrundlage, ÜA-Reg.-Nr. R-15.2.3-21-17048, WIEN-ZERT
Menge: 2,000 St
Produkt:
  Artikel:
    Artikelnummer: J61094730000600
    Artikelkurztext: Verlängerung aus Rotguss 35 mm für Entleerventile AG G1/4 DN 8

**03.05.4 Entleerventil, RG AG, G1/4, DN8**
Entleerventil aus Rotguss/Kunststoff,
passend für alle Armaturen und Verschraubungen mit Entleerungsbohrung, mit drehbarem seitlichen Schlauchanschluss G 3/4 und Abdeckkappe mit Befestigungsband, mediumberührte Metallteile aus entzinkungsfreiem und korrosionsbeständigem Rotguss, beständig gegen aggressives Wasser, EPDM-Sitzdichtung, Abdeckkappe dreh- und steckbar, nach UBA-Bewertungsgrundlage, ÜA-Reg.-Nr. R-15.2.3-21-17048,
WIEN-ZERT, max. Betriebstemperatur 110 °C
Menge: 2,000 St
Produkt:
  Artikel:
    Artikelnummer: J71091730000600
    Artikelkurztext: Entleerventil, RG AG, G1/4, DN8

**03.05.5 Kombi-Rückflussverhinderer RG mit Entleerstopfen G1/4, AG DN15**
Freistrom-Kombi-Rückflussverhinderer, mit Entleerstopfen, AG,
besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung,
DVGW-Zulassung, SVGW-Zulassung, KIWA-Zulassung, BELGAQUA-Zulassung, VA-Zulassung, Kunststoffteile mit KTW- und W 270-Zulassung, nach UBA-Bewertungsgrundlage, bis DN 32 Schallschutzzulassung nach DIN EN ISO 3822 Klasse 1, DIN EN 13959, ÜA-Reg.-Nr. R-15.2.3-21-17048, WIEN-ZERT, Druckstufe PN 10, max. Betriebstemperatur 65 °C, kurzfristige Spitzentemperatur 90 °C
Hersteller: '..........'
Typ: '..........'

Liefern und betriebsfertig montieren
Menge: 2,000 St
Produkt:
  Artikel:
    Artikelnummer: 1452G01500
    Artikelkurztext: Kombi-Rückflussverhinderer RG mit Entleerstopfen G1/4, AG DN15

**03.05.6 Kombi-Rückflussverhinderer RG mit Entleerstopfen G1/4, AG DN20**
Freistrom-Kombi-Rückflussverhinderer, mit Entleerstopfen, AG,
besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, DVGW-Zulassung, SVGW-Zulassung, KIWA-Zulassung, BELGAQUA-Zulassung, VA-Zulassung, Kunststoffteile mit KTW- und W 270-Zulassung, nach UBA-Bewertungsgrundlage, bis DN 32 Schallschutzzulassung nach DIN EN ISO 3822 Klasse 1, DIN EN 13959, ÜA-Reg.-Nr. R-15.2.3-21-17048, WIEN-ZERT, Druckstufe PN 10, max. Betriebstemperatur 65 °C,
kurzfristige Spitzentemperatur 90 °C
Hersteller: '..........'
Typ: '..........'

Liefern und betriebsfertig montieren
Menge: 2,000 St
Produkt:
  Artikel:
    Artikelnummer: 1452G05000
    Artikelkurztext: Kombi-Rückflussverhinderer RG mit Entleerstopfen G1/4, AG DN20

**03.05.7 Kombi-Rückflussverhinderer RG mit Entleerstopfen G1/4, AG DN25**
Freistrom-Kombi-Rückflussverhinderer, mit Entleerstopfen, AG,
besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, DVGW-Zulassung, SVGW-Zulassung, KIWA-Zulassung, BELGAQUA-Zulassung, VA-Zulassung, Kunststoffteile mit KTW- und W 270-Zulassung, nach UBA-Bewertungsgrundlage, bis DN 32 Schallschutzzulassung nach DIN EN ISO 3822 Klasse 1, DIN EN 13959, ÜA-Reg.-Nr. R-15.2.3-21-17048, WIEN-ZERT, Druckstufe PN 10, max. Betriebstemperatur 65 °C,
kurzfristige Spitzentemperatur 90 °C
Hersteller: '..........'
Typ: '..........'

Liefern und betriebsfertig montieren
Menge: 4,000 St

*Hinweis: Probenahmeventil*
Probenahmeventil,  zur Probenahme von Trinkwasser, Bestimmung mikrobiologischer und chemischer Parameter nach TrinkwV, mediumberührte Metallteile aus Edelstahl, abflammbarer und drehbarer Edelstahl‑Auslaufbogen, Ventilkörper 360° drehbar, passend für alle Armaturen und Verschraubungen mit Entleerungsbohrung, absperrbar mit Innensechskantschlüssel SW 5, totraumfrei, für waagerechten und senkrechten Einbau geeignet, DVGW-Zulassung, Kunststoffteile mit KTW- und W270-Zulassung, Druckstufe PN 16, max. Betriebstemperatur 90 °C

Liefern und betriebsfertig montieren

**03.05.8 Edelstahl-Probenahmeventil, DN 10**
Probenahmeventil
passend für alle Armaturen und Verschraubungen mit Entleerungsbohrung, DN 10DN 65-150
Menge: 4,000 St

*Hinweis: Probenahmeventil für Eckventil*
Probenahmeventil für Eckventil am Waschtisch, zur Probenahme von Trinkwasser, Bestimmung mikrobiologischer und chemischer Parameter nach TrinkwV, zum einfachen Nachrüsten am Ausgang des Eckventils, passend für Eckventile mit abgehender Anschlussleitung 10 mm in Richtung Entnahmearmatur, abflammbarer und drehbarer Edelstahl Auslaufbogen, Ventil komplett verchromt, PTFE-Sitzdichtung, Eingang 10 x 1,25 Rohr, Ausgang G 3/8 AG mit zugfester Messing-Konus-Quetschverschraubung mit Längenausgleich, absperrbar mit Innensechskantschlüssel SW 5, aus Messing, Oberfläche verchromt, totraumfrei, DVGW-Zulassung, Kunststoffteile mit KTW- und W270-Zulassung, DIN 50930-6, Druckstufe PN 10, max. Betriebstemperatur 90 °C

Liefern und betriebsfertig montieren

**03.05.9 Probenahmeventil für Eckventil**
Probenahmeventil für Eckventil am Waschtisch
Eingang 10 x 1,25 Rohr, Ausgang G 3/8 AG mit zugfester Messing-Konus-Quetschverschraubung mit Längenausgleich
Menge: 2,000 St

*Hinweis: Hygienespülung PRO mit Durchflusssensor, mit einem Anschluss*
Hygienespülung PRO mit Durchflusssensor, mit einem Anschluss, Figur 689 03 007, besonders geeignet für hygienerelevante Gebäude, für automatisch auslösende Wasserwechsel zur Sicherstellung des bestimmungsgemäßen Betriebs, ermöglicht turbulenten Wasserwechsel in Trinkwasserleitungen bis DN 50, mit einem Anschluss (Wasserwechselgruppe) für Trinkwasser kalt (PWC), mediumberührte Metallteile aus entzinkungsfreiem und korrosionsbeständigem Rotguss, beständig gegen aggressives Wasser, Edelstahl und trinkwasserzugelassenen Kunststoffen, zum Einbau für alle Einbausituationen (Auf- und Unterputz), zum Einbau im Nassbau oder in Vorwandsystemen, kleines Einbaumaß, schnelle Montage mittelst Bohrschablone, Einbaurahmen (inkl. Tiefenausgleich) und Befestigungsmaterial, Wechseldeckel (inkl. Deckelsicherung) mit Push-to-open Magnetschnapper Funktion, großzügige Revisionsöffnung, Außengewinde für flachdichtende Verschraubungen, mit Absperrfunktion zur Wartung, Magnetventil mit integriertem Feinsieb, Durchfluss- und Temperaturmessamatur (Pt1000) zur Erfassung von Spülmengen, Durchfluss 10l/min (5l/min oder 15l/min mit optionalem Zubehör), werkseitig montiertes Spül-Set für Inbetriebnahme, alle funktionellen Bauteile werkzeugfrei wartbar, integrierte Überlaufüberwachung, integrierter Siphon (> 45 l/min) mit entnehmbarer Geruchsverschlusskappe, Freier Ablauf nach DIN EN 1717, Sperrwasserhöhe 50mm nach DIN 1986-100, Abflussnennweite (DN 40 und DN 50), Steuereinheit PRO, Bedienung über WLAN (abschaltbar) mittels moderner Access-Point-Technologie, Sieben Timer für individuelle Spülstrategie, intervall-, zeit- und volumengesteuerte Spülmaßnahmen, temperatur- und nutzungsgesteuerte Spülmaßnahmen (nur mit zusätzlicher Temperaturmessarmatur Pt1000 möglich), digitaler Inbetriebnahme- und Wartungsassistent, Auslesen von Analysen und Protokollen über WLAN und USB, visualisierte Spülhistorie, Anschluss an die KHS Mini-Systemsteuerung möglich, Vernetzungen von bis zu 60 Hygienespülungen möglich, bis zu 100.000 Ereigniseinträge zum Nachweis des bestimmungsgemäßen Betriebes, potentialfreier Störmeldekontakt, Einbindung in GLT (BACnet & Modbus) über KEMPER Hygienesystem KHS, Anbindung an GLT über Digital I/O, automatische Erkennung und Überprüfung aller funktionalen Bauteile, Erfassung der Medientemperatur mit optionalem Zubehör (KHS Temperaturmessarmatur Pt1000), Summer für Störmeldungen (in drei Lautstärkestufen), LED-Statusanzeige, externe Verbindungen ausnahmslos als Festanschluss im Gehäuse (keine externen Anschlussdosen notwendig), Regler im Gehäuse vormontiert (Ausgangskabel Länge 5m), erweiterbar um eine zweite Wasserwechselgruppe z.B. für Trinkwasser warm (PWH), DVGW-Zulassung, SVGW-Zulassung, WRAS-Zulassung, KIWA-Zulassung, BELGAQUA-Zulassung, nach UBA-Bewertungsgrundlage, Schallschutzzulassung nach DIN EN ISO 3822 Klasse 1 (bis 30 l/min), Druckstufe PN 10, max. Betriebstemperatur 70 °C, Schutzart IP44, Spannungsversorgung 230 V AC, elektrische Leistungsaufnahme 4,5 W, Leistungsaufnahme Standby 3,9 W, Hinweis: Wartung und Inbetriebnahme der Anlage auf Anfrage

Hersteller: Kemper
Typ: KHS Hygienespülung PRO

oder gleichwertig

Hersteller: '..........'
Typ: '..........'

Liefern und betriebsfertig montieren.inkl. Heranführen, Einführen, Abmanteln und Auflegen der bauseits verlegten Kabel.

**03.05.10 Hygienespülung PRO, DN 15**
Hygienespülung PRO mit Durchflusssensor, mit einem Anschluss

Außengewinde für flachdichtende Verschraubungen,
DN 15
Menge: 2,000 St
Produkt:
  Artikel:
    Artikelnummer: 6890300800
    Artikelkurztext: Hygienespülung PRO, DN 15

*Hinweis: Inbetriebnahmeposition Hygienespülung*
Inbetriebnahme, Parametrierung und Einweisung Hygienespülungen
Die aufgelisteten Dienstleistungen können nur als Paketlösung beauftragt werden.

1. Durchführung und Protokollierung einer Funktionskontrolle mit zusätzlicher Sichtkontrolle (soweit dies bauseits möglich ist) aller Aktoren und Sensoren der Hygienespülungen.

2. Erstellung und Einspielung des projektspezifischen Anwendungsprogramms, nach Vorgabe des Betreibers oder dessen Vertreter, in die Hygienespülungen (Intervall-, Zeit-, Temperatur-, oder Volumenprogramm).

3. Einweisung des zuständigen Mitarbeiters des Betreibers in die Bedienoberfläche sowie Funktionserklärung aller Anlagenkomponenten.

Während der Inbetriebnahmearbeiten müssen die Ansprechpartner für alle Gewerke (Installateur Sanitär, Installateur Elektrotechnik, Vertreter des Betreibers) erreichbar sein, möglichst vor Ort, mindestens telefonisch.

Zugänglichkeit zu den Hygienespülungen und den Sensoren zur Durchführung von Punkt 2. muss gegeben sein.

Der Pauschalpreis versteht sich inkl. An- und Abfahrt. Die Dienstleistung wird ausschließlich an Werktagen erbracht.

**03.05.11 Inbetriebnahme Hygienspülung wie zuvor beschrieben**
Inbetriebnahme Hygienespülung wie zuvor beschrieben
Menge: 2,000 St

*Hinweis: Druckminderer-Filter-Kombination*
Druckminderer-Filter-Kombination

Druckminderer-Filter-Kombination, mechanisch wirkender, manueller Rückspülfilter, Druckregler mit druckentlastetem Einsitzventil und Vordruckentlastung, Innenteile aus Rotguss, Edelstahl und Kunststoff, automatische differenzdruckgesteuerter Anzeige bei Verschmutzung des Filters, lichtundurchlässige Filtertasse zum Schutz vor Veralgung, mit Anschlussflansch und hochwertiger Bedieneinheit aus Rotguss für den Rückspül- und Ablassvorgang, Ventilgehäuse des Druckminderers aus transparentem Kunststoff, Ausgangsdruck individuell an arretierbarem Kunststoffeinstellrad mit Anzeigeskala einstellbar, Druckminderer komplett wartungsfähig, integrierter eingangsseitiger Edelstahl-Schmutzfänger, Außengewinde für flachdichtende Verschraubungen, Filtereinsatz komplett austauschbar, drehbare Ablaufvorrichtung nach DIN EN 1717, totraumfrei, Einbaulage waagerecht und senkrecht, Ablaufventil unten, Monatswartungsanzeige zur Einhaltung der Rückspülintervalle, inkl. Manometer für Hinterdruck, inkl. Sechskantschlüssel, inkl. Rotguss Basis-Modul, DVGW-Zulassung, nach UBA KTW BWGL, nach UBA-Bewertungsgrundlage, bis DN 32 Schallschutzzulassung nach DIN EN ISO 3822 Klasse 1, DIN EN 1213/DIN EN 13443/DIN EN 1567, Druckstufe PN 16, max. Betriebstemperatur 30 °C, min. Vordruck 0,2 MPa, min. Ausgangsdruck 0,15 MPa, max. Ausgangsdruck 0,60 MPa, werksseitige Voreinstellung 0,4 MPa, untere Durchlassweite 90 µm, obere Durchlassweite 125 µm, Hinweis: die Anforderung zur Wartung gem. DIN EN 806-5 ist einzuhalten

**03.05.12 Druckminderer-Filter-Kombination**
Druckminderer-Filter-Kombination wie zuvor in jedem
Wortlaut beschrieben mit Außengewinde für flachdichtende Verschraubungen, Druckminderer-Filter-Kombination DN 25

Liefern und betriebsfertig montieren.
Menge: 1,000 St

*Hinweis: Heizungsbefüllkombination BA,*
Heizungsbefüllkombination BA, zur Absicherung von Trinkwasser gegen Nichttrinkwasser bis einschl. Flüssigkeitskategorie 4 nach DIN EN 1717 / DIN 1988-100, für Heizungswasser mit Inhibitoren, mediumberührte Metallteile aus entzinkungsfreiem und korrosionsbeständigem Rotguss, beständig gegen aggressives Wasser, bestehend aus Absperrung, Druckminderer, Systemtrenner BA und Manometer, integrierter eingangsseitiger Edelstahl-Schmutzfänger, integrierte differenzdruckgesteuerte und wartungsfreundliche Sicherungskartusche inklusive RV, mit kontrollierbarer Mitteldruckkammer, Außengewinde für flachdichtende Verschraubungen, Ablaufanschluss aus Kunststoff/Rotguss nach DIN EN 1717, eingangs- und ausgangsseitiger Rückflussverhinderer, totraumfrei, Einbaulage waagerecht, Ablaufventil unten, inkl. Manometer für Hinterdruck, inkl. Dämmschale(n) mit fester Außenhaut, zur automatischen Befüllung von geschlossenen Heizungsanlagen, DVGW-Zulassung, BELGAQUA-Zulassung, Kunststoffteile mit KTW- und W 270-Zulassung, nach DVGW-Arbeitsblatt W 570, nach UBA-Bewertungsgrundlage, Baustoffklasse B1 nach DIN 4102, DIN EN 1213/DIN EN 1717, ÜA-Reg.-Nr. R-15.2.3-21-17048, WIEN-ZERT, Druckstufe PN 10, max. Eingangstemperatur 30 °C, min. Vordruck 0,15 MPa, min. Ausgangsdruck 0,1 MPa, max. Ausgangsdruck 0,4 MPa, werksseitige Voreinstellung 0,15 MPa, Hinweis: die Anforderung zur Wartung gem. DIN EN 806-5 ist einzuhalten

Liefern und betriebsfertig montieren

**03.05.13 Heizungsfüllkombination BA, DN 20**
Heizungsbefüllkombination BA
Außengewinde für flachdichtende Verschraubungen,
DN 20
Menge: 1,000 St
Produkt:
  Artikel:
    Artikelnummer: 3650G02000
    Artikelkurztext: Heizungsfüllkombination BA, DN 20

*Hinweis: Frostsichere Außenarmatur, mit Steckschlüssel,*
Frostsichere Außenarmatur, mit Steckschlüssel, Bausatzausführung, Bausatzausführung, geeignet für die Rohbauinstallation und für die nachträgliche Installation bei bereits fertigestellter Außenwand, im geschlossenen Zustand mediumberührte Metallteile aus entzinkungsfreiem und korrosionsbeständigem Rotguss, beständig gegen aggressives Wasser, universelle Baulänge für alle gängigen Einbautiefen, Innenoberteil für schnellen Öffnungsvorgang (zwei Umdrehungen), hohe Auslaufleistung 40 l / min (1 bar), Kegel mit innenliegender RV-Feder, verlängerbar durch optional erhältliches Verlängerungsset, mit Funktionsbelüfter zur automatischen Entleerung, integrierter RV und Rohrbelüfter als Sicherungskombination HD, Eingang Rohraußengewinde, mit Steckschlüsseloberteil, totraumfrei, inkl. Verdrehschutzmanschette, inkl. Schlauchkupplung für gängige Stecksysteme, DVGW Zulassung nach VP 648, ÖVGW-Zulassung, KIWA-Zulassung, SZU-Zulassung, Kunststoffteile mit KTW- und W270-Zulassung, Schallschutzzulassung nach DIN EN ISO 3822 Klasse 1, DIN EN 1717, min. Einbautiefe 150 mm, max. Einbautiefe 415 mm, Druckstufe PN 16, max. Betriebstemperatur 90 °C

Liefern und betriebsfertig montieren

**03.05.14 Frosts. Außenarm., DN 15**
Frostsichere Außenarmatur, mit Steckschlüssel, Bausatzausführung
Eingang Rohraußengewinde, DN 15 (R 1/2)
Menge: 2,000 St

#### Bereich 03.06 Rohrleitungstechnik Abwasser

*Hinweis: KG-Rohr 2000, Hinweistext*
KG-Rohr 2000, Hinweistext

Die Vertragsgrundlagen für die Ausführung nachfolgender Arbeiten sind:

VOB Verdingungsordnung für Bauleistungen
Teil A:
Allgemeine Bestimmungen für die Vergabe von Bauleistungen (DIN 1960)
Teil B:
Allgemeine Vertragsbedingungen für die Ausführung von Bauleistungen (DIN 1961)
Teil C:
Allgemeine technische Vorschriften für Bauleistungen Entwässerungskanalarbeiten
(DIN 18306)

DIN 1072
Straßen- und Wegbrücken, Lastannahmen
DIN 1986-100
Entwässerungsanlagen für Gebäude und Grundstücke
DIN EN 1610
Verlegung und Prüfung von Abwasserleitungen und -kanälen

ZTVA StB 97
Zusätzliche technische Vertragsbedingungen und
Richtlinien für Aufgrabungen in Verkehrsflächen”
Herausgeber: Forschungsgesellschaft für Straßen- und Verkehrsflächen

DIN 4124
Baugruben und Gräben, Böschungen, Arbeitsraumbreiten, Verbau
DIN 18300
VOB, Teil C Allgemeine technische Vorschriften für Erdarbeiten Statische Berechnung
nach ATV-DVWK  A 127, 3. Auflage
Verlegerichtlinien des Herstellers

Material
Die zur Ausführung kommenden Abwasserleitungen bestehen aus mineralgefülltem
Polypropylen (PP). Die Abwasserrohre und Formteile
entsprechen der DIN EN 14758-1
und werden in Anlehnung an die DIN EN 1852-1 gefertigt.
Hochlastkanalrohr mit hoher Ringsteifigkeit
( > SN 10 gemäß MPA-Gutachten: 10kN/m² nach DIN EN ISO 9969)
im Schwerlastbereich SLW 60 einsetzbar.
Die patentierten Euro-L-Spezial Dichtringe entsprechen der DIN EN 681

KG 2000 Abwasserrohre  KG 2000-EM
aus mineralgefülltem PP mit vormontiertem Lippendichtring

Hilfmittel wie Werkzeuge und Gleitmittel etc. werden nicht
gesondert vergütet und sind mit den Einheitspreisen der
Rohrleitungen- und Formteile abgegolten

Liefern und betriebsfertig montieren

**03.06.1 KG 2000 Abwasserrohre DN 110**
KG 2000 Abwasserrohre DN110 KG 2000-EM
aus mineralgefülltem PP wie zuvor beschrieben, jedoch:
inkl. einseitiger Einsteckmuffe mit vormontiertem Lippendichtring
in Baulängen von 500mm bis 5000mm
Abrechnung in Meter
Nennweite: DN 110

Liefern und betriebsfertig in Rohrgraben verlegen
Menge: 20,000 m

**03.06.2 KG 2000 B - Bögen DN 110**
KG 2000 B - Bögen DN 110 15-, 30- oder 45 Grad
inkl. einseitiger Einsteckmuffe mit vormontiertem Lippendichtring
Nennweite: DN 110

Liefern und betriebsfertig in Rohrgraben verlegen
Menge: 35,000 St

**03.06.3 KG 2000 EA Abzweige DN 100**
KG 2000 EA Abzweige DN 125 45 Grad,
inkl. Einsteckmuffen mit vormontiertem Lippendichtring
Abgangsnennweite: DN100
Durchgangsnennweite: DN 100

Liefern und betriebsfertig verlegen
Menge: 7,000 St

**03.06.4 KG 2000 U Überschiebmuffe DN 110**
KG 2000 U - Überschiebmuffe DN 110
inkl. Einsteckmuffen mit vormontiertem Lippendichtring
Nennweite: DN 110

Liefern und betriebsbereit verlegen
Menge: 3,000 St

**03.06.5 KG 2000 M Muffenstopfen DN 110**
KG 2000 M Muffenstopfen DN 110
Nennweite: DN 110

Liefern und betriebsfertig verlegen
Menge: 5,000 St

*Hinweis: Hinweistext Hausabflusssystem, schalldämmend*
Schalldämmendes Hausabflusssystem bestehend aus, heißwasserbeständigen, schalldämmenden Kunststoff-Rohren und -Formstücken DN 50 bis DN 125, mit Steckmuffe aus mineralverstärktem PP und Zubehör zur Verlegung von Abwasserleitungen innerhalb von Gebäuden nach DIN EN 12056 und DIN 1986-100.
Die Abmessungen entsprechen den DIN EN 1451-1.
Die schalldämmenden Eigenschaften des Systems, die sich an den Anforderungen der VDI-Richtlinie 4100 orientieren, werden durch den Prüfbericht-Nr. P-BA 14/200 des Fraunhofer-Institutes für Bauphysik, Stuttgart nachgewiesen.
Zulassungen/Gütesicherung:
Allgemeine bauaufsichtliche Zulassung Z-42.1-223 vom Deutschen Institut für Bautechnik, Berlin.
Verlegung:
Nach Hersteller-Verlegerichtlinien unter Einhaltung der Vorgaben der DIN EN 12056 und DIN 1986.

Liefern und betriebsfertig montieren

**03.06.6 Abflussrohr, PP, schalldämmend, DN 50**
Abflussrohr aus Polypropylen (PP), mit Muffe, heißwasserbeständig und schalldämmend.
Durchmesser : DN 50

Liefern und betriebsfertig montieren
Menge: 25,000 m
Zeitansatz: 0,28

**03.06.7 Abflussrohr, PP, schalldämmend, DN 70**
Abflussrohr aus Polypropylen (PP), mit Muffe, heißwasserbeständig und schalldämmend.
Durchmesser : DN 70

Liefern und betriebsfertig montieren
Menge: 25,000 m
Zeitansatz: 0,28

**03.06.8 Abflussrohr, PP, schalldämmend, DN 90**
Abflussrohr aus Polypropylen (PP), mit Muffe, heißwasserbeständig und schalldämmend.
Durchmesser : DN 90

Liefern und betriebsfertig montieren
Menge: 10,000 m
Zeitansatz: 0,32

**03.06.9 Abflussrohr, PP, schalldämmend, DN 100**
Abflussrohr aus Polypropylen (PP), mit Muffe, heißwasserbeständig und schalldämmend.
Durchmesser : DN 100

Liefern und betriebsfertig montieren
Menge: 50,000 m
Zeitansatz: 0,35

**03.06.10 Sifonwinkel, PP, schalld., DN 50/50**
Sifonwinkel aus Polypropylen (PP), heißwasserbeständig und schalldämmend.
Durchmesser : DN 50/50

Liefern und betriebsfertig montieren
Menge: 10,000 St
Zeitansatz: 0,20

**03.06.11 Bogen, PP, 15-87°, schalld., DN 50**
Bogen aus Polypropylen (PP), heißwasserbeständig und schalldämmend.
Durchmesser : DN 50

Liefern und betriebsfertig montieren
Menge: 55,000 St
Zeitansatz: 0,20

**03.06.12 Bogen, PP, 15-87°, schalld., DN 70**
Bogen aus Polypropylen (PP), heißwasserbeständig und schalldämmend.
Durchmesser : DN 70

Liefern und betriebsfertig montieren
Menge: 15,000 St
Zeitansatz: 0,20

**03.06.13 Bogen, PP, 15-87°, schalld., DN 90**
Bogen aus Polypropylen (PP), heißwasserbeständig und schalldämmend.
Durchmesser : DN 90

Liefern und betriebsfertig montieren
Menge: 10,000 St
Zeitansatz: 0,22

**03.06.14 Bogen, PP, 15-87°, schalld., DN 100**
Bogen aus Polypropylen (PP), heißwasserbeständig und schalldämmend.
Durchmesser : DN 100

Liefern und betriebsfertig montieren
Menge: 25,000 St
Zeitansatz: 0,23

**03.06.15 Abzweig,PP,45°o.87°,schalld.,DN 50**
Abzweig aus Polypropylen (PP), heißwasserbeständig und schalldämmend.
Abzweig : DN 50
Durchmesser : DN 50

Liefern und betriebsfertig montieren
Menge: 10,000 St
Zeitansatz: 0,20

**03.06.16 Abzweig,PP,45°o.87°,schalld.,DN 70**
HT-Abzweig aus Polypropylen (PP), heißwasserbeständig und schalldämmend.
Abzweig : DN 50
Durchmesser : DN 70

Liefern und betriebsfertig montieren
Menge: 5,000 St
Zeitansatz: 0,22

**03.06.17 Abzweig,PP,45°o.87°,schalld.,DN 70**
Abzweig aus Polypropylen (PP), heißwasserbeständig und schalldämmend.
Abzweig : DN 70
Durchmesser : DN 70

Liefern und betriebsfertig montieren
Menge: 1,000 St
Zeitansatz: 0,22

**03.06.18 Abzweig,PP,45°o.87°,schalld.,DN 90**
Abzweig aus Polypropylen (PP), heißwasserbeständig und schalldämmend.
Abzweig : DN 50
Durchmesser : DN 90

Liefern und betriebsfertig montieren
Menge: 1,000 St
Zeitansatz: 0,25

**03.06.19 Abzweig,PP,45°o.87°,schalld.,DN 90**
Abzweig aus Polypropylen (PP), heißwasserbeständig und schalldämmend.
Abzweig : DN 70
Durchmesser : DN 90

Liefern und betriebsfertig montieren
Menge: 1,000 St
Zeitansatz: 0,25

**03.06.20 Abzweig,PP,45°o.87°,schalld.,DN 90**
Abzweig aus Polypropylen (PP), heißwasserbeständig und schalldämmend.
Abzweig : DN 90
Durchmesser : DN 90

Liefern und betriebsfertig montieren
Menge: 5,000 St
Zeitansatz: 0,25

**03.06.21 Abzweig,PP,45°o.87°,schalld.,DN 100**
Abzweig aus Polypropylen (PP), heißwasserbeständig und schalldämmend.
Abzweig : DN 50
Durchmesser : DN 100

Liefern und betriebsfertig montieren
Menge: 3,000 St
Zeitansatz: 0,31

**03.06.22 Abzweig,PP,45°o.87°,schalld.,DN 100**
Abzweig aus Polypropylen (PP), heißwasserbeständig und schalldämmend.
Abzweig : DN 70
Durchmesser : DN 100

Liefern und betriebsfertig montieren
Menge: 1,000 St
Zeitansatz: 0,31

**03.06.23 Abzweig,PP,45°o.87°,schalld.,DN 100**
Abzweig aus Polypropylen (PP), heißwasserbeständig und schalldämmend.
Abzweig : DN 90
Durchmesser : DN 100

Liefern und betriebsfertig montieren
Menge: 2,000 St
Zeitansatz: 0,31

**03.06.24 Abzweig,PP,45°o.87°,schalld.,DN 100**
Abzweig aus Polypropylen (PP), heißwasserbeständig und schalldämmend.
Abzweig : DN 100
Durchmesser : DN 100

Liefern und betriebsfertig montieren
Menge: 10,000 St
Zeitansatz: 0,31

**03.06.25 Doppelabzweig,PP,87°,schalld.,DN 90**
Doppelabzweig aus Polypropylen (PP), heißwasserbeständig und schalldämmend.
Abzweig : DN 90
Durchmesser : DN 90

Liefern und betriebsfertig montieren
Menge: 2,000 St
Zeitansatz: 0,31

**03.06.26 Doppelabzweig,PP,87°,schalld.,DN 100**
Doppelabzweig aus Polypropylen (PP), heißwasserbeständig und schalldämmend.
Abzweig : DN 100
Durchmesser : DN 100

Liefern und betriebsfertig montieren
Menge: 2,000 St
Zeitansatz: 0,31

**03.06.27 Eckdoppelabzweig,PP,87°,schalld.,DN 90**
Eckdoppelabzweig aus Polypropylen (PP), heißwasserbeständig und schalldämmend.
Abzweig : DN 90
Durchmesser : DN 90

Liefern und betriebsfertig montieren
Menge: 2,000 St
Zeitansatz: 0,31

**03.06.28 Eckdoppelabzweig,PP,87°,schalld.,DN 100**
Eckdoppelabzweig aus Polypropylen (PP), heißwasserbeständig und schalldämmend.
Abzweig : DN 100
Durchmesser : DN 100

Liefern und betriebsfertig montieren
Menge: 0,000 St
Zeitansatz: 0,31

**03.06.29 Reduktionsstück, PP, schalld., DN 70/50**
Reduktionsstück aus Polypropylen (PP), heißwasserbeständig und schalldämmend.
Durchmesser : DN 70/50

Liefern und betriebsfertig montieren
Menge: 10,000 St
Zeitansatz: 0,10

**03.06.30 Reduktionsstück, PP, schalld., DN 90/50**
Reduktionsstück aus Polypropylen (PP), heißwasserbeständig und schalldämmend.
Durchmesser : DN 90/50

Liefern und betriebsfertig montieren
Menge: 5,000 St
Zeitansatz: 0,10

**03.06.31 Reduktionsstück, PP, schalld., DN 90/70**
Reduktionsstück aus Polypropylen (PP), heißwasserbeständig und schalldämmend.
Durchmesser : DN 90/70

Liefern und betriebsfertig montieren
Menge: 2,000 St
Zeitansatz: 0,10

**03.06.32 Reduktionsstück, PP, schalld., DN 100/50**
Reduktionsstück aus Polypropylen (PP), heißwasserbeständig und schalldämmend.
Durchmesser : DN 100/50

Liefern und betriebsfertig montieren
Menge: 5,000 St
Zeitansatz: 0,10

**03.06.33 Reduktionsstück, PP, schalld., DN 100/70**
Reduktionsstück aus Polypropylen (PP), heißwasserbeständig und schalldämmend.
Durchmesser : DN 100/70

Liefern und betriebsfertig montieren
Menge: 4,000 St
Zeitansatz: 0,10

**03.06.34 Reduktionsstück, PP, schalld., DN 100/90**
Reduktionsstück aus Polypropylen (PP), heißwasserbeständig und schalldämmend.
Durchmesser : DN 100/90

Liefern und betriebsfertig montieren
Menge: 5,000 St
Zeitansatz: 0,10

**03.06.35 Überschiebmuffe, PP, schalld., DN 50**
Überschiebmuffe aus Polypropylen (PP), heißwasserbeständig und schalldämmend.
Durchmesser : DN 50

Liefern und betriebsfertig montieren
Menge: 2,000 St
Zeitansatz: 0,10

**03.06.36 Überschiebmuffe, PP, schalld., DN 70**
Überschiebmuffe aus Polypropylen (PP), heißwasserbeständig und schalldämmend.
Durchmesser : DN 70

Liefern und betriebsfertig montieren
Menge: 5,000 St
Zeitansatz: 0,10

**03.06.37 Überschiebmuffe, PP, schalld., DN 90**
Überschiebmuffe aus Polypropylen (PP), heißwasserbeständig und schalldämmend.
Durchmesser : DN 90

Liefern und betriebsfertig montieren
Menge: 3,000 St
Zeitansatz: 0,10

**03.06.38 Überschiebmuffe, PP, schalld., DN 100**
Überschiebmuffe aus Polypropylen (PP), heißwasserbeständig und schalldämmend.
Durchmesser : DN 100

Liefern und betriebsfertig montieren
Menge: 10,000 St
Zeitansatz: 0,10

**03.06.39 Reinigungsrohr,PP,schalldämmend,DN100**
Reinigungsrohr aus Polypropylen (PP), heißwasserbeständig und schalldämmend.
Durchmesser : DN 100

Liefern und betriebsfertig montieren
Menge: 10,000 St
Zeitansatz: 0,30

**03.06.40 Brandschutzband DN 50**
Brandschutzband
DN 50
für den deckenunterseitig
flächenbündigen Einbau in die
Betondecke
schalltechnisch entkoppelt
Werkstoff: Intuplast R
Farbe: schwarz
Feuerwiderstandsdauer R90 u R120 nach
DIN 4102-11
Allgemein bauaufsichtlich zugelassen

Liefern und betriebsfertig montieren
Menge: 2,000 St

**03.06.41 Brandschutzband DN 75**
Brandschutzband
DN 75
für den deckenunterseitig
flächenbündigen Einbau in die
Betondecke
schalltechnisch entkoppelt
Werkstoff: Intuplast R
Farbe: schwarz
Feuerwiderstandsdauer R90 u R120 nach
DIN 4102-11
Allgemein bauaufsichtlich zugelassen

Liefern und betriebsfertig montieren
Menge: 3,000 St

**03.06.42 Brandschutzband DN 90**
Brandschutzband
DN 90
für den deckenunterseitig
flächenbündigen Einbau in die
Betondecke
schalltechnisch entkoppelt
Werkstoff: Intuplast R
Farbe: schwarz
Feuerwiderstandsdauer R90 u R120 nach
DIN 4102-11
Allgemein bauaufsichtlich zugelassen

Liefern und betriebsfertig montieren
Menge: 3,000 St

**03.06.43 Brandschutzband DN 110**
Brandschutzband
DN 110
für den deckenunterseitig
flächenbündigen Einbau in die
Betondecke
schalltechnisch entkoppelt
Werkstoff: Intuplast R
Farbe: schwarz
Feuerwiderstandsdauer R90 u R120 nach
DIN 4102-11
Allgemein bauaufsichtlich zugelassen

Liefern und betriebsfertig montieren
Menge: 7,000 St

**03.06.44 Brandmanschette KOMPAKT DN 50**
Brandmanschette KOMPAKT
DN 50
für die Montage unter der Decke/
an der Wand
Werkstoff: Stahlblech / Intuplast R
Farbe: weiß (ähnlich RAL 9003)
Feuerwiderstandsdauer F90 nach DIN 4102
Allgemeine bauaufsichtliche Zulassung

Liefern und betriebsfertig montieren
Menge: 5,000 St

**03.06.45 Brandmanschette KOMPAKT DN 75**
Brandmanschette KOMPAKT
DN 75
für die Montage unter der Decke/
an der Wand
Werkstoff: Stahlblech / Intuplast R
Farbe: weiß (ähnlich RAL 9003)
Feuerwiderstandsdauer F90 nach DIN 4102
Allgemeine bauaufsichtliche Zulassung

Liefern und betriebsfertig montieren
Menge: 5,000 St

**03.06.46 Brandmanschette KOMPAKT DN 90**
Brandmanschette KOMPAKT
DN 90
für die Montage unter der Decke/
an der Wand
Werkstoff: Stahlblech / Intuplast R
Farbe: weiß (ähnlich RAL 9003)
Feuerwiderstandsdauer F90 nach DIN 4102
Allgemeine bauaufsichtliche Zulassung

Liefern und betriebsfertig montieren
Menge: 5,000 St

**03.06.47 Brandmanschette KOMPAKT DN 110**
Brandmanschette KOMPAKT
DN 110
für die Montage unter der Decke/
an der Wand
Werkstoff: Stahlblech / Intuplast R
Farbe: weiß (ähnlich RAL 9003)
Feuerwiderstandsdauer F90 nach DIN 4102
Allgemeine bauaufsichtliche Zulassung

Liefern und betriebsfertig montieren
Menge: 5,000 St

**03.06.48 Winkelbrandmanschette DN 75**
Winkelbrandmanschette
DN 75
für die Aufbaumontage unter der Decke,
bei Schrägdurchführung von Rohren
oder abgewinkelten Rohrleitungen in
Verbindung mit Hausabflussrohren
Feuerwiderstandsdauer F90 nach DIN 4102

Liefern und betriebsfertig montieren
Menge: 2,000 St
Produkt:
  Artikel:
    Artikelnummer: 11208341001
    Artikelkurztext: Winkelbrandmanschette DN 75

**03.06.49 Winkelbrandmanschette DN 90**
Winkelbrandmanschette
DN 90
für die Aufbaumontage unter der Decke,
bei Schrägdurchführung von Rohren
oder abgewinkelten Rohrleitungen in
Verbindung mit Hausabflussrohren
Feuerwiderstandsdauer F90 nach DIN 4102

Liefern und betriebsfertig montieren
Menge: 2,000 St
Produkt:
  Artikel:
    Artikelnummer: 11208741001
    Artikelkurztext: Winkelbrandmanschette DN 90

**03.06.50 Winkelbrandmanschette DN 110**
Winkelbrandmanschette
DN 110
für die Aufbaumontage unter der Decke,
bei Schrägdurchführung von Rohren
oder abgewinkelten Rohrleitungen in
Verbindung mit Hausabflussrohren
Feuerwiderstandsdauer F90 nach DIN 4102
Liefern und betriebsfertig montieren
Menge: 2,000 St
Produkt:
  Artikel:
    Artikelnummer: 11208441001
    Artikelkurztext: Winkelbrandmanschette DN 110

**03.06.51 Bodenablauf Der Ultraflache 54 DN 50, WaD, Designrost, L&L, Megastop**
Bodenablauf Der Ultraflache 54 DN 50, WaD, Designrost, L&L,
Megastop

Bodenablauf Der Ultraflache 54 inklusive mechanischem Geruchsverschluss
mit Wasservorlage zum doppelten Schutz vor Geruchsbelästigung.

Nennweite: DN 50
Außendurchmesser: DA 50
Inkl.  Dichtmanschette (WaD) 330x330 mm
Wassereinwirkungsklasse (bis einschließlich): W3-I
Produktklasse Temperaturverhalten: A
Ablaufleistung mit 10 mm Aufstau: 0,55 l/s
Ablaufleistung mit 20 mm Aufstau: 0,60 l/s
Geruchsverschluss: Megastop
Rückstauschutz: bis 0,1 bar
Sickerwasseröffnung: optional
L x B: 246 x 200 mm
Höhenverstellbarkeit: telekopisches Aufsatzstück
Aufsatzstück Material: ABS
Abdeckungsart: Designrost nach Wahl AG
Abdeckungsfarbe: silber
Belastungsklasse: L 15 (max. 1,5 t)
Verriegelung: Lock & Lift
Rost Material: Edelstahl
Rost L x B: 120 x 120 mm
Ablaufkörper Material: ABS
Stutzen Ausführung: seitlich

Liefern und betriebsfertig montieren
Menge: 3,000 St
Produkt:
  Artikel:
    Artikelnummer: 44750.66M
    Artikelkurztext: Bodenablauf Der Ultraflache 54 DN 50, WaD,  Designrost, L&L, Megastop

**03.06.52 Dunstrohr / Strangentlüfter DN100**
Steildachhaube DN 100 einteilig, zur Schmutzwasserentlüftung
Einsetzbar zur Schmutzwasserentlüftung
DN 100, Anschluss flexibel mit
Neigungsfächer. Dachdurchdringung
wärmegedämmt.
Bestehend aus:
Dachhaubenkopf mit Neigungsfächer,
Grundelement mit absolut dichter
Universalpfanne, mit
Garantiehinterlegung beim ZVDH, zur
Dachlattenbefestigung. Aufnahme
einer Original-Dachpfanne. EPDM-
Dichtmanschette zur Abdichtung der
Unterspannbahn und als
Winddrucksicherung.

Material:
Stahlblech verzinkt, Dachhaubenkopf
innen und außen pulverbeschichtet,
korrossionsbeständig, UV-beständig,
brandbeständig und schlagregensicher.
Befestigung ausschließlich vom Dach.
Länge Anschlussleitung 600 mm,
Lüftungsanschluss Formteilmaß DN 100,
Dachneigungseinstellung 6-60°, Farbe:
naturrot (alternativ auch in schwarz
erhältlich)

Liefern und betriebsfertig montieren.
- inkl. Abdichtungen der Dachhaut
sowie Prüfung auf Dichtheit
Menge: 4,000 St

**03.06.53 Flexschlauch**
Flexschlauch AF 70/100 mit Adapter für Dunstrohranschluss
Flexibel, zur Verbindung mit HT- oder
SML-Rohr, HT-Rohr ab DN 125
Direktanschluss inkl. Schlauchklemme

Liefern und betriebsfertig montieren
Menge: 4,000 St

#### Bereich 03.07 Hebeanlage

**03.07.1 Hebeanlage**
Die Hebeanlage für fäkalienhaltiges und fäkalienfreies Abwasser ist mit zwei überflutbaren Pumpen sowie einem Rückflussverhinderer ausgestattet. Der Sammelbehälter aus dauerhaft beständigem Kunststoff (PE) bietet universale Anschlussmöglichkeiten und hat eine verschraubte Reinigungsöffnung.

Ausführung
Anlagenart: Doppelanlage
Absperreinrichtung: Schieber aus Kunststoff
Haltewinkel für die Auftriebssicherung: ja
Schalldämmmatte: ja
Pumpensteuerung: Schaltgerät
Rückflussverhinderer: integriert
Druckabgang: waagrecht

Allgemeine Merkmale
Farbe: schwarz
Norm: EN 12050-1
Abwasserart: fäkalienhaltig
Einbausituation: freie Aufstellung
Auslieferungszustand: installationsfertig (elektrische Komponenten, Verbindungsteile sind bauseits anzuschließen)

Abmessungen
Gewicht netto: 99 kg
Gewicht brutto: 119 kg
Länge: 773 mm
Breite: 780 mm
Höhe: 788 mm
Verpackungsmaß Länge: 773 mm
Verpackungsmaß Breite: 780 mm
Verpackungsmaß Höhe: 788 mm

Behälter/Grundkörper
Druckabgang (DN): 100
Druckabgang (DA): 110 mm
Anschluss für Handmembranpumpe (DN): 32
Entlüftungsanschluss (DN): 70
Abstand Rohrmitte Auslauf zu Behälterboden: 590 mm
Abstand Rohrsohle Zulauf zu Behälterboden: 245 mm
Abstand Rohrmitte Zulauf zu Behälterboden: 300 mm
Zulauf max. Anbohrung (DN): 150
Zulauf Nennweite (DA): 110 mm
Zulauf Nennweite (DN): 100
Zulauf Anzahl: 2
Nutzvolumen: 50 l
Behältervolumen: 120,00 l

Fördereinrichtung
Pumpe: Doppelpumpe
Anzahl Pumpen: 2
Gewicht Pumpe: 27 kg
Anschlusstyp: Direktanschluss
Schutzklasse: I
Isolationsklasse: F
Cos phi - Leistungsfaktor: 0,77
Schutzart Pumpe: IP 68 (3m/48h)
Temperaturüberwachung: integriert
Förderguttemperatur (dauerhaft) max.: 40 °C
Förderleistung max.: 40 m³/h
Förderhöhe max.: 8 m
Drehzahl: 1415 U/min
Leistung P1: 1,4 kW
Leistung P2: 1,1 kW
Betriebsart: S1
Typ Anschlussleitung Pumpe: H07RN-F 7G 1,5 mm²
Laufrad Typ: Freistromrad
Freier Kugeldurchgang: 40 mm
Länge Netzanschlussleitung Pumpe: 5 m
Nennstrom: 2,7 A

Steuerung
Schaltgerät: Comfort
Motorschutz Schalter: ja
Alarmgeber: Tauchrohr
Instrument Niveauerfassung: Tauchrohr mit Druckwächter
Art Niveauerfassung: pneumatisch
Schutzart Schaltgerät: IP 54
Netzfrequenz: 50 Hz
Betriebsspannung: 400 V
Anschlusstyp: Direktanschluss
Potentialfreier Kontakt: ja
GSM-Schnittstelle: ja
Logbuchfunktion: ja
Mehrzeilige Displayanzeige: ja
Batteriepufferung: ja
Selbstdiagnosesystem (SDS): ja

Liefern und betriebsfertig montiern,
-inkl. abführen, abmanteln und anschließen
der bauseits verlegten Kabel.
- Kran- und Hebekosten sind in den Einheitspreis
einzukalkulieren.
Menge: 1,000 St

**03.07.2 Verbindungsschlauch DN 100, für Druckleitungen aus PE**
Verbindungsschlauch DN 100, für Druckleitungen aus PE Elastischer Verbindungsschlauch, Gummigewebeschlauch inkl. zwei Schlauchschellen, für Anschlussadapter und Druckleitungen aus PE

Allgemeine Merkmale
Farbe: schwarz
Nennweite (DN): 100

Abmessungen
Gewicht netto: 0,81 kg
Gewicht brutto: 0,92 kg
Länge: 200 mm

Liefern und betriebsfertig montieren
Menge: 1,000 St

**03.07.3 Druckrohr Abwasser**
Druckrohr Abwasser

Verwendungszwecke
- Für Gebäude mit erhöhten Schallschutzanforderungen
- Zur Gebäudeentwässerung

Technische Eigenschaften
- Werkstoff: PE-S2
- Länge: 3 m
- Wärmeausdehnung: 0,17 mm/(m·K)
- Wärmeleitfähigkeit Rohr: 0,43 W/(m·K)
- lichte Querschnittfläche: 75,4 cm²
- Außendurchmesser: 110 mm
- Innendurchmesser: 98 mm
- DN / Nennweite: 100
- Wanddicke: 6 mm
- Nettogewicht: 3,742 kg

Liefern und betriebsfertig montieren
Menge: 6,000 m

**03.07.4 Druckrohr Bogen**
Druckrohr Bogen
15-90°

Verwendungszwecke
- Für Gebäude mit erhöhten Schallschutzanforderungen
- Zur Gebäudeentwässerung

Eigenschaften
- Kürzbar
- Schenkel lang
- Hochschalldämmend

Technische Eigenschaften
- Werkstoff: PE-S2
- Wärmeausdehnung: 0,17 mm/(m·K)
- Wärmeleitfähigkeit Rohr: 0,43 W/(m·K)
- Winkel: 15 °
- Außendurchmesser: 110 mm
- DN / Nennweite: 100
- Schenkellänge / L-Maß: 10 cm
- Nettogewicht: 0,555 kg

Liefern und betriebsfertig montieren
Menge: 10,000 St

**03.07.5 Spannverbinder**
Spannverbinder

Verwendungszwecke
- Für Gebäude mit erhöhten Schallschutzanforderungen
- Zum Kombinieren mit Geberit Silent-db20 Stütz- und
 Dehnmuffen
- Zur Gebäudeentwässerung

Eigenschaften
- Mit Dichtung aus EPDM

Technische Eigenschaften
- Werkstoff: CrTi-Stahl 1.4510 (DIN EN 10088)
- Höhe: 5,2 cm
- Außendurchmesser: 12 cm
- DN / Nennweite: 100
- Nettogewicht: 0,238 kg

Liefern und betriebsfertig montieren
Menge: 15,000 St

**03.07.6 Übergangsmuffe**
Übergangsmuffe

Verwendungszwecke
- Zum Ableiten von Abwasser innerhalb von Gebäuden
- Für Übergänge von Geberit Silent-db20 oder Geberit
 PE auf Geberit Silent-PP oder auf Geberit Silent-Pro
- Für Übergänge von Geberit Silent-PP oder Geberit
 Silent-Pro auf Geberit Silent-db20 oder auf Geberit PE

Eigenschaften
- Krallring aus Chromnickelstahl
- Mit Lippendichtung aus EPDM
- Schalloptimiert

Technische Eigenschaften
- Werkstoff: PP-MD
- Höhe: 10,4 cm
- Wärmeausdehnung: 0,08 mm/(m·K)
- Außendurchmesser: 110 mm
- DN / Nennweite: 100/100
- DN/OD / Nennweite: 110
- Z-Maß: 0,3 cm
- Nettogewicht: 0,257 kg

Liefern und betriebsfertig montieren
Menge: 1,000 St

**03.07.7 Kondensatpumpe**
Kondensatpumpe

m.6m Schlauch Schlauchübergang DN 50x8 / Zulaufadapter
Kondensathebeanlage zur Förderung
von Kondensat aus Brennwertgeräten,
Klimaanlagen und Kühlaggregaten,
mit Sammeltank aus Kunststoff ABS
Inhalt 2,4 l,
drehbares Pumpenteil
mit 2 Zulauföffnungen,
potenzialfreier Kontakt zur Sicherheitsabschaltung oder Alarmsignal,
inklusive Zulaufadapter
bis 50 mm HT-Rohr und
Ablaufadapter für Schlauch 8,0 mm,
inklusive Testschalter
Motorleistung: 80 Watt
Spannung: 230 V - 50 Hz
max. Förderhöhe: 5,2 m
max. Fördermenge: 6,0 l/min.
Druckanschluss: 8,0 mm (Schlauch)
Kabellänge: 2,0 m
max. Flüssigkeitstemperatur: 50° C
max. ph-Wert: 2,5
Schutzart: IP 44
Gewicht: 2,4 kg
Höhe: 193 mm
Breite: 141 mm
Länge: 247 mm

Liefern und betriebsfertig montiern,
-inkl. abführen, abmanteln und anschließen
der bauseits verlegten Kabel.
Menge: 2,000 St

#### Bereich 03.08 Dämmarbeiten, Brandschutz

*Hinweis: Hinweis Mineralwolle-Wärmedämmung*
Mineralwolle-Wärmedämmung an Rohrleitungen nach DIN
4140 mit Rohrschalen aus Mineralwolle auf Aluminiumgitterfolie kaschiert.
Wärmeleitfähigkeit bei einer Mitteltemperatur von 100 Grad C von Lambda = 0,035 W/(mK); Brandverhalten nach DIN 4102:
nichtbrennbar, Baustoffklasse A; Dämmstoff für betriebstechnische Anlagen nach AGI Q 132, Dämmstoff-Kennziffer: 11.08.11.26.99.
güteüberwacht nach VDI 2055; AS-Qualität nach AGI Q 135;
hydrophobiert gem. AGI Q 136.
Die Schalen werden fugendicht auf das Rohr montiert und mit
Alu-Klebeband und verzinktem Draht gemäß DIN 4140 befestigt.
Rundnähte sind, einschließlich Endrosetten, mit Alu-Klebeband
abzukleben.

Liefern und betriebsfertig montieren

**03.08.1 Mineralwolldämmung 15/15mm**
Mineralwolldämmung
wie zuvor in vollem Wortlaut beschrieben, jedoch:
Äußerer Rohrdurchmesser: 15 mm
Dämmschichtdicke: 15mm

Liefern und betriebsfertig montieren
Menge: 35,000 m

**03.08.2 Mineralwolldämmung 18/15mm**
Mineralwolldämmung 18/15mm
wie zuvor in vollem Wortlaut beschrieben, jedoch:
Äußerer Rohrdurchmesser: 18 mm
Dämmschichtdicke: 15mm

Liefern und betriebsfertig montieren
Menge: 30,000 m

**03.08.3 Mineralwolldämmung, 22/20mm**
Mineralwolldämmung
wie zuvor in vollem Wortlaut beschrieben, jedoch:
Äußerer Rohrdurchmesser: 22 mm
Dämmschichtdicke: 20mm

Liefern und betriebsfertig montieren
Menge: 40,000 m

**03.08.4 Mineralwolldämmung, 28/25mm**
Mineralwolldämmung, 28/25mm
wie zuvor in vollem Wortlaut beschrieben, jedoch:
Äußerer Rohrdurchmesser: 28 mm
Dämmschichtdicke: 25mm

Liefern und betriebsfertig montieren
Menge: 70,000 m

**03.08.5 Zulage Formteil 15mm**
Menge: 20,000 St

**03.08.6 Zulage Formteil 18mm**
Menge: 10,000 St

**03.08.7 Zulage Formteil 22mm**
Menge: 5,000 St

**03.08.8 Zulage Formteil 28mm**
Menge: 5,000 St

*Hinweis: R90-Rohrabschottung*
R90-Rohrabschottung
zur Montage in
Wand/Decke/leichter Trennwand mit
entsprechender Feuerwidderstandsklasse.

Die Rohrabschottung verhindert für 90
Minuten einen Übertrag von Feuer und
Rauch. Hierzu ist die Schale in die Bauteilöffnung einzubauen und eine weiterführende Dämmung mit nichtbrennbaren
Mineralwolle-Dämmstoffen, die einen
Schmelzpunkt von > 1000 °C aufweisen,
auf 1 m Länge beidseitig der Wand- bzw.
Deckenkonstruktion anzubringen. Die
Schale ist formschlüssig in eine Kernbohrung einzupressen. Bei vorhandenen
Fugen werden diese bis zu einer Breite
von ca. 2 mm mit vollflächig auf die
Conlit Schale aufgebrachtem Conlit
Kleber abgedichtet. Größere Fugen werden
mit Mörtel (MG II, IIa, III) vollständig
verschlossen. Bei leichten Trennwänden
muss die verbleibende Öffnung mit Spachtelmasse vollständig verschlossen werden.
Alle Dämmstoffe sind mit verzinktem Bindedraht, 6 Wickelungen pro lfdm., auf dem
Rohr zu befestigen.

Die Ausführung muss gemäß ABP Nr. P-3725/
4130-MPA BS erfolgen. Die ordnungsgemäße
Ausführung ist vom Unternehmer nach Ab-
schluss der Arbeiten durch eine Übereinstimmungserklärung zu bescheinigen.
Die Abschottung ist abzustimmen auf das
Leitungssystem.

Baustoffklasse: nicht brennbar nach
  DIN 4102-1
Schmelzpunkt:  > 1000°C nach DIN 4102-17
Rohdichte:  > 150 kg/mn
Dämmdicke: 100% gem. gültiger EnEV

Hersteller: '..........'
Typ: '..........'
Liefern und montieren.

**03.08.9 Rohrabschottung DN12 x 500mm**
Rohrabschottung DN12 x 500mm
Wie zuvor in vollem Wortlaut beschrieben, jedoch:
Rohrdurchmesser:  DN12
Länge:  500 mm

Liefern und betriebsfertig montieren
Menge: 5,000 St

**03.08.10 Rohrabschottung DN15 x 500mm**
Rohrabschottung DN15 x 500mm
Wie zuvor in vollem Wortlaut beschrieben, jedoch:
Rohrdurchmesser:  DN15
Länge:  500 mm

Liefern und betriebsfertig montieren
Menge: 5,000 St

**03.08.11 Rohrabschottung DN20 x 500mm**
Rohrabschottung DN20 x 500mm
Wie zuvor in vollem Wortlaut beschrieben, jedoch:
Rohrdurchmesser:  DN20
Länge:  500 mm

Liefern und betriebsfertig montieren
Menge: 2,000 St

**03.08.12 Rohrabschottung DN25 x 500mm**
Rohrabschottung DN25 x 500mm
Wie zuvor in vollem Wortlaut beschrieben, jedoch:
Rohrdurchmesser:  DN25
Länge:  500 mm

Liefern und betriebsfertig montieren
Menge: 2,000 St

#### Bereich 03.09 Sonstiges

*Hinweis: Hinweistext Rohrschelle*
Hinweistext Rohrschelle:
Rohrschelle, verzinkt, mit randschlüssigem
Sicherheits-Fangverschluß und vollflächiger
Verschweißung der Anschlußmutter, mit sickenverstärktem
Schellenkörper, unverlierbare
Verschlußschrauben mit Kombi-Kreuzschlitz,
schalldämmend um 18 dB (A) durch abrollfähiges Walzenprofil zur Schubkraftableitung,
mit grünem Erkennungsstreifen
und Kantenumgriff zur Vermeidung von Schallbrücken.

Liefern und betriebsfertig montieren

**03.09.1 Rohrschelle DN12**
Rohrschelle DN15
wie zuvor in vollem Wortlaut beschrieben, inkl, Stockschraube und Dübel Nennweite Rohr: DN12

Liefern und betriebsfertig montieren
Menge: 60,000 St

**03.09.2 Rohrschelle DN15**
Rohrschelle DN15
wie zuvor in vollem Wortlaut beschrieben, inkl, Stockschraube und Dübel Nennweite Rohr: DN15

Liefern und betriebsfertig montieren
Menge: 35,000 St

**03.09.3 Rohrschelle DN20**
Rohrschelle DN20
wie zuvor in vollem Wortlaut beschrieben, inkl, Stockschraube und Dübel Nennweite Rohr: DN20

Liefern und betriebsfertig montieren
Menge: 65,000 St

**03.09.4 Rohrschelle DN25**
Rohrschelle DN25
wie zuvor in vollem Wortlaut beschrieben, inkl, Stockschraube und Dübel Nennweite Rohr: DN25

Liefern und betriebsfertig montieren
Menge: 80,000 St

**03.09.5 Rohrschelle DN40**
Rohrschelle DN40
wie zuvor in vollem Wortlaut beschrieben, inkl, Stockschraube und Dübel Nennweite Rohr: DN40

Liefern und betriebsfertig montieren
Menge: 5,000 St

**03.09.6 Rohrschelle DN50**
Rohrschelle DN50
wie zuvor in vollem Wortlaut beschrieben, inkl, Stockschraube und Dübel Nennweite Rohr: DN50

Liefern und betriebsfertig montieren
Menge: 40,000 St

**03.09.7 Rohrschelle DN70**
Rohrschelle DN70
wie zuvor in vollem Wortlaut beschrieben, inkl, Stockschraube und Dübel Nennweite Rohr: DN70

Liefern und betriebsfertig montieren
Menge: 30,000 St

**03.09.8 Rohrschelle DN90**
Rohrschelle DN90
wie zuvor in vollem Wortlaut beschrieben, inkl, Stockschraube und Dübel Nennweite Rohr: DN90

Liefern und betriebsfertig montieren
Menge: 10,000 St

**03.09.9 Rohrschelle DN100**
Rohrschelle DN100
wie zuvor in vollem Wortlaut beschrieben, inkl, Stockschraube und Dübel Nennweite Rohr: DN100

Liefern und betriebsfertig montieren
Menge: 60,000 St

**03.09.10 Gewindestab m8**
Gewindestab m8
inkl Kontermuttern

Liefern und betriebsfertig montieren
Menge: 20,000 m

**03.09.11 Bezeichnungsschilder**
Bezeichnungsschilder gemäß DIN-Vorschrift für sämtliche Anlagenteile, wie Absperrventile, Gruppenleitungen,
Pumpen, Strangabsperrungen, usw. Abmessungen 100/60 mm, einschl. Befestigungsmaterial, Befestigung einzeln oder auf Leiste, auf gleich großer abgefeilter Rückwand aus entspr. Blech oder Bandeisen mit Messingschrauben einschl. Muttern mit vernickeltem Halbrundknopf gehalten, Schriftfarbe und Schild nach Wunsch des Bauherrn. Ein- bis dreizeilig.
Schriftbänder aus Resopal mit farbig eingefärbten Buchstaben.

Liefern und betriebsfertig montieren
Menge: 5,000 St

**03.09.12 Entleerungsventil mit Verschlußkappe,**
Entleerungsventil mit Verschlußkappe, IT-Dichtung u. Kette, Gehäuse aus Rotguß, metallisch dichtend, Dichtflächen, Rotguß, PN 10, m. Gewindeanschluß R 1/2, zugelassen für Trinkwasserinstalltion.

Liefern und betriebsfertig montieren.
Menge: 4,000 St

#### Bereich 03.10 Wartung

*Hinweis: Wartung*
Wartung
--------------------------------------------------------
Der Bauherr beabsichtigt die Wartung in einem separaten Vertrag zu beauftragen.
Die Wartungssumme ist zuschlagsrelevant und geht in die Wertungssumme mit ein.
Wartung aller relevanten Anlagen 1.Gegenstand des Vertrages Gegenstand des Vertrages sind Inspektion und Wartung
-nachstehend als Wartung bezeichnet-, sowie kleine Instandsetzungsarbeiten an den technischen Anlagen und Einrichtungen .2. Leistungen des Auftragnehmers Ausführung gemäß VDMA Einheitsblatt VDMA 24186,

Teil 3 Ausgabe 2002 Für die Wartung sind Leistungkataloge (Arbeitskarte) je Anlage detailliert zu erstellen.
Die Leistungskataloge sind vor Vertragsabschluß mit dem Auftraggeber abzustimmen.
Weiterhin sind die Leistungskataloge und Arbeitskarten auf CD gebrannt zu Übergeben. Die Leistungskataloge enthalten eine Auflistung üblicher Inspektions- und Wartungsarbeiten.
Aus ihnen ist durch Auswahl der für die jeweilige Anlage erforderlichen Einzelleistungen, nötigenfalls durch Änderung oder Ergänzungen, eine Arbeitskarte zu entwickeln. Die Arbeitskarten sind vor Vertragsabschluß mit dem Auftraggeber abzustimmen. Soweit dies wegen der Eigenart der Anlage notwendig ist, kann das Ermitteln des Leistungsumfanges durch Auswahl aus dem Leistungskatalog oder der Arbeitskarte- nötigenfalls durch Änderungen oder Ergänzungen - den Bietern überlassen werden.
Soweit der Leistungskatalog mehrere mögliche Fristen vorsieht, ist die Frist nach den Erfordernissen der Anlage in der Arbeitskarte zu bestimmen. Soweit es wegen der Eigenart der Anlage notwendig ist, kann den Bietern die Bestimmung der Frist überlassen werden . In die Arbeitskarte sind auch die Stoffe und Teile aufzunehmen, die für die Wartungsleitung benötigt werden und nicht Hilfsmittel im Sinn der Nr . 3.2 sind.
Mehrausfertigungen der endgültigen Arbeitskarte(n), die Bestandteil des Vertrages werden, sind vor Ort als Checkliste zu verwenden und gem. Nr. 4.1 mit Erledigungsvermerken zu versehen.
Die Leistungskataloge sind auch geeignet für die Durchführung der Arbeiten mit eigenem Personal. 2.2 Der Auftragnehmer ist verpflichtet, im Zusammenhang mit der Wartung diejenigen Instandsetzungsarbeiten auszuführen, die zur Wiederherstellung des Sollzustandes unerläßlich sind, nicht ohnehin in der Arbeitskarte erfaßt sind und den normalerweise zu erwartenden Zeitaufwand für die Wartung nicht wesentlich erhöhen. 2.3 Andere Instandsetzungsarbeiten hat der Auforderung in angemessener Frist auszuführen. Hierfür ist ein gesonderter Vertrag zu schließen. Auf Übertragung dieser Leistungen besteht kein Rechtsanspruch. 2.4 Der Auftragnehmer ist auch außerhalb der regelmäßigenWartungstermine verpflichtet, Störungen, die die Sicherheit oder den Betrieb der Anlage gefährden oder ausschließen, nach Aufforderung zu beseitigen. Er hat die Arbeiten unverzüglich, innerhalb der betriebsüblichen Arbeitszeit, auszuführen. 3. Pflichten des Auftragnehmers 3.1 Die Leistungen sind so auszuführen, daß Betriebsbereitschaft und Sicherheiten der Anlagen erhalten bleiben. Die allgemein anerkannten Regeln der Technik, die gesetzlichen Bestimmungen und Schutzvorschriften, insbesondere die Unfallverhütungsvorschriften, sind zu beachten. Der Auftragnehmer hat die Leistung mit seinem Betrieb zu erbringen.
Er darf Teile der Leistung mit Zustimmung des Auftraggebers an Nachunternehmer übertragen. Er ist verpflichtet, qualifizierte Fachkräfte einzusetzten. 3.2 Der Auftragnehmer ist verpflichtet, alle zur Erbringung der Leistungen benötigten Hilfsmittel (z.B. Meßgeräte und Werkzeuge) und Hilfsstoffe (z.B. Schmier- und Reinigungsmittel) zu liefern bzw . zu stellen. 3.3 Erkennt oder vermutet der Auftragnehmer Mängel oder Schäden, welche die Betriebsbereitschaft oder Sicherheit einer Anlage gefährden können, hat er sofort folgende Stelle (wird vereinbart), zu benachrichten und erforderlichenfalls die Außerbetriebnahme der Anlage zu veranlassen. Er hat fernmündliche oder mündliche Mitteilungen schriftlich zu bestätigen. Auf andere Mängel oder Schäden, die nicht unverzüglich beseitigt werden müssen und deren Beseitigung nicht zu den in den Nr .  2.1  und 2.2 beschriebenen Leistungen gehört, hat der Auftragnehmer den Auftraggeber unverzüglich schriftlich hinzuweisen. 3.4 Erkennt der Auftragnehmer, daß wegen nderung der Nutzung oder Änderung der für die Wartung bestehenden Vorschriften andere Wartungsintervalle notwendig werden, hat er den Auftraggeber darauf hinzuweisen. 4. Ausführung der Leistung 4.1 Der Auftragnehmer hat nach jeder Wartung Art und Umfang der ausgeführten Leistungen einschließlich der eingebauten Teile in die Arbeitskarte einzutragen und die bei der Wartung getroffenen Feststellungen über den Zustand der Anlage, auch über etwaige in absehbarer Zeit notwendig werdende Instandsetzungsarbeiten, in einem Arbeitsbericht anzugeben. 4.2 Bei den besonders zu vergütenden Leistungen nach Nr. 2.4 sind außerdem Zeitaufwand, Namen und Lohn- bzw. Berufsgruppen (z.B. Monteur) des eingesetzten Personals sowie verwendete Hilfs-und Betriebsstoffe anzugeben. 4.3 Als Beauftragter des Auftraggebers ist die Durchführung der Arbeiten festzulegen. Die Bestätigung erstreckt sich nicht auf die fachgerechte Ausführung. 4.4 Der Zeitpunkt der Durchführung der Wartungsarbeiten ist mit dem Beauftragten des Auftraggebers rechtzeitig vor Beginn abzustimmen. 4.5 Die Wartung ist innerhalb der betriebsüblichen Arbeitszeit durchzuführen. 5. Vergütung 5.1 Jährliche Wartungspauschale ohne Mwst . Mit dieser Pauschale sind abgegolten: - die
Wartung nach Nr. 2.1, - die Instandsetzung nach Nr. 2.2, mit Lieferung von Ersatzteilen bis zum Listenpreis von insgesamt 25,- Euro je Wartung und Anlage, (wegen der Vergütung für teurere Ersatzteile siehe Nr . 5.4) - die Kosten für die Nr. 3.2 bezeichneten Hilfsmittel und -stoffe, - die nach der Arbeitskarte zu liefernden Materialien. Mit der Pauschale sind ferner alle Nebenkosten, z.B. Fahr- und Transportkosten, Auslösungen, Tage- und Übernachtungsgelder, Schmutz- und Erschwerniszulagen, Überstunden- sowie Sonn- und Feiertagszuschläge abgegolten. 5.2 Die Vergütung nach 5.1 wird nach Vereinbarung gezahlt. 5.3 Die Jahrespauschale nach Nr. 5.1 ist ausschließlich der Umsatzsteuer für die Dauer von 5 Jahren von dem für die Angebotsabgabe festgesetzten Termin Festpreis. Ändert sich nach Ablauf dieser Frist der maßgebende Lohn, so kann auf Verlangen jedes Vertragspartner die Jahrespauschale angepaßt werden. Die Anpassung erfolgt mit Wirkung vom 1. des dem Verlangen folgenden Monats. 5.4 Für die Lieferung von bei der Wartung benötigten Ersatzteilen, die nicht durch die Pauschale in Nr . 5.1 abgegolten sind, sowie für Leistungen zur Beseitigung von Störungen nach Nr. 2.4, werden die Preise vergütet, die der Auftragnehmer nachweislich allgemein und stetig verrechnet. Dies gilt auch für tarifliche Überstunden sowie Sonn- und Feiertagszuschläge. 5.5 Soweit der Auftragnehmer aus der Errichtung der Anlage(n) Gewähr zu leisten hat, wird für Leistungen zur Erfüllung der Gewährleistungspflicht keine Vergütung gewährt. 6. Beauftragung / Vertragspartner Die Wartungsarbeiten werden nach Abnahme der Leistungen beauftragt .7. Wertung der Wartungsangebote.
Die Wartung ist zwingend anzubieten.

**03.10.1 Gewährleistung 1. und 2. Jahr**
*** Pauschalposition
*** Bedarfsposition ohne GB
Gewährleistung 1. und 2. Jahr mit Wartung
aller relevanten Anlagen nach VDMA innerhalb der 2-jährigen Gewährleistung.
Menge: 1,000 psch

**03.10.2 Ausdehnung Gewährleistung 3. und 4. Jahr**
*** Pauschalposition
*** Bedarfsposition ohne GB
Ausdehnung Gewährleistung 3. und 4. Jahr mit Wartung aller relevanten Anlagen nach VOB/B.
Menge: 1,000 psch

### Titel 04 Sonstiges zur TGA

**04.1 Prüfung auf Dichtheit**
*** Pauschalposition
Prüfung auf Dichtheit
Die Prüfung auf Dichtheit von Rohrleitungen, Schächten und
Inspektionsöffnungen ist entweder mit Luft (Verfahren "L")
oder mit Wasser (Verfahren "W") durchzuführen. Im Falle von
Verfahren "L" ist die Anzahl der Korrekturmaßnahmen und
Wiederholungsprüfungen bei Versagen unbegrenzt. Im Falle
einmaligen oder wiederholten Nichtbestehens der Prüfung
mit Luft ist der Übergang zur Prüfung mit Wasser zulässig,
und das Ergebnis der Prüfung mit Wasser ist dann allein entscheidend.
Die Dichtheitsnachweise sind entsprechend der DIN EN
1610, Verlegung und Prüfung von Abwasserkanälen und -
leitungen und der DIN 1986-30, Entwässerungsanlagen
für Gebäude und Grundstücke, Teil 30, Instandhaltung zu
erstellen. Während der Dichtheitsprüfung mit Luft oder
Wasser sind die Endverschlüsse der Rohrleitungen mit Produkten
aus dem Rohrsystem zu verschließen.
Die Dichtheitsprüfung erfolgt bei Bedarf in Einzelabschnitten,
was in die Einheitspreise einzukalkulieren ist.
Desweiteren sind alle Standrohre, Druckblasen sowie sämtliches
Mess- und Protokollierwerkzeuge sowie klein- und Dichtmaterial
in dieser Position enthalten!

Zusätzlich ist für das gesamte Leitungsnetz eine Kamerabefahrung zu erbringen und 1 x Digital und 1x in Papierform an den Bauherren zu übergeben.
Menge: 1,000 psch

**04.2 Dokumentation Grundleitungen**
*** Pauschalposition
Dokumentation Grundleitungen
Nach der Verfüllung der Grundleitungen
sind diese mittels Spezialkamera zu untersuchen.
Dabei ist der korrekte Verlauf, das Gefälle,
die Unversehrtheit sowie die exakte Lage
in Tiefe ÜNN als auch die GPS-Daten
zu dokumentieren. Diese Daten sind den Revisionsplänen
in farblichen Ausdrucken sowie in digitaler Form
auf einem Datenträger (CD, USB-Stick, SD-Karte)
beizulegen. Die Bestimmung der GPS-Daten darf auch vor den Verfüllarbeiten erfolgen.
Menge: 1,000 psch

**04.3 Anschluss herstellen an Bestandsleitungen Heizung**
Anschluss herstellen an Bestandsleitungen
Heizung aus Stahlrohr, Vorlauf und Rücklauf.
Nennweite DN 12-32 (2 Stck.), einschl. aller
benötigten Formteile.

Liefern und betriebsfertig montieren.
Menge: 8,000 St

**04.4 Füllen der Anlage**
Füllen der Anlage mit vollentsalztem Wasser.

Hierfür ist der Einsatz mit allen Gebühren
von einem mobilen Vollentsalzer einzukalkulieren, inkl. aller Hilfsmittel und Nebenleistungen. Inkl. Vorheriger Wasseranalyse

Abrechnung nach Wasservolumen in Litern.
Das Wasser ist dem städtischen Hausanschluss zu entnehmen.
Ausgangswasser ca. 14°dH

Liefern und betriebsfertig montieren
Menge: 1600,000 Ltr

**04.5 Druckprobe Heizung**
Durchführung einer Druckprobe des gesamten Netzes innerhalb des Baufeldes.
Die Druckprobe ist mit Wasser durchzuführen.
Es ist mit mehreren Abschnitten zu rechnen.
Inkl. aller Anschluss- und Hilfsmaterialien für den Anschluss der Probemessgeräte.
Die Abrechnung erfolgt Pauschal

Liefern und betriebsfertig montieren
Menge: 1,000 St

**04.6 Druckprobe Sanitär**
Durchführung einer Druckprobe des gesamten Trinkwassernetzes innerhalb des Baufeldes.
Die Druckprobe ist mit für die Trinkwasserinstallation geeignetem Gas durchzuführen.
Es ist mit mehreren Abschnitten zu rechnen.
Inkl. aller Anschluss- und Hilfsmaterialien für den Anschluss der Probemessgeräte und Gase.
Menge: 2,000 St

**04.7 Spülen Trinkwasserinstallation**
Das Spülen mit Wasser wird mit dem Versorgungsdruck kurz vor der Inbetriebnahme durchgeführt.

Hinweise zur Durchführung
Das für die Spülung verwendete Trinkwasser muss filtriert (Filter nach DIN EN 13443-1) und von einwandfreier Trinkwasserbeschaffenheit sein.

Bei Armaturen sind Feinsiebe vor der Spülung auszubauen.

Luftsprudler, Strahlregler, Durchflussbegrenzer, Brauseköpfe oder Handbrausen müssen während der Spülung mit bereits
eingebauten Armaturen demontiert sein.

Bei Unterputz-Thermostatarmaturen und anderen empfindlichen Armaturen, die während des Spülens nicht ausgebaut werden
können, sind die Montageanleitungen der Hersteller zu beachten.

Alle Wartungsarmaturen, Etagenabsperrungen und Vorabsperrungen (z. B. Eckventile) müssen voll geöffnet sein.
Evtl. eingebaute Druckminderer müssen voll geöffnet sein und werden erst nach dem Spülen einreguliert.

Je nach Anlagengröße und Leitungsführung ist abschnittsweise zu spülen.
Dabei sollte die Spülrichtung, beginnend von der Hauptabsperrarmatur, in der Spülfolge abschnitt- und strangweise (aktueller Spülabschnitt9 vom nächstgelegenen zum entferntesten Strang eingehalten werden.

Ausgehend vom Steigstrangende wird stockwerksweise gespült.

Innerhalb eines Geschosses werden die Entnahmestellen voll geöffnet, beginnend mit der vom Steigstrang entferntesten Entnahmestelle.

Nach einer Spüldauer von 5 Minuten an der zuletzt geöffneten Spülstelle werden die Entnahmestellen nacheinander in umgekehrter Reihenfolge geschlossen.

Die Abrechnung erfolgt pauschal
Menge: 2,000 psch

**04.8 Revisionsunterlagen**
*** Pauschalposition
Revisionsunterlagen
Der AN hat für die erstellte Leistung Revisionsunterlagen zur Abnahme vorzulegen. Die Anlage kann vor Fertigstellung der Dokumentation / der Revisionsunterlagen nicht abgenommen werden. Die Revisionsunterlagen sind 1-fach spätestens 15 Werktage vor Abnahme zur Prüfung auf Übereinstimmung mit der ausgeführten Leistung dem AG bzw. dessem beauftragten Ingenieur vorzulegen. Die Änderungen und Ergänzungen sind in die zur Abnahme vorzulegenden Unterlagen einzuarbeiten.
Als Revisionsunterlagen sind alle Zeichnungen und Unterlagen in Ordner geordnet, mit Inhaltsverzeichnis versehen
und durch Register getrennt in folgender Anzahl zu übergeben: 3-fach digital und 3-fach in Papierform .  Zeichnungen sind digital  jeweils in den Formaten .dxf, .dwg und .pdf auf geeignetem Datenträger zu speichern, erstellte Listen als Excel-Datei, alle anderen Unterlagen im Format .pdf. Zeichnungen in Papierform sind in Farbe zu plotten.
Beschriftung der Ordner: Gebäude-Nummer, Gebäudebezeichnung, Straße und Hausnummer, Anlagenbezeichnung, Gewerk.
Aufbau und Inhalt der Unterlagen:
Inhaltsverzeichnis

Beschreibung der Baumaßnahme

Anlage- und Funktionsbeschreibung
vollständige Beschreibung der Bedienung
wie Vorgehensweise beim Füllen und Entleeren, Inbetriebsetzung, Außerbetriebsetzung, Notbetrieb,
Handbetrieb, Beeinflussung durch andere Anlagen, andere Gewerke.

Geräte- und Stücklisten
fabrikatsübergreifende Listen der Geräte-
mit Auslegungsdaten und Einstellwerte, wie beispielweise Heizkörper, BSK, VSR, Umluftkühler, Strangeinstellventile.

Wartungsliste
Tabellarische Auflistung sämtlicher Wartungspunkte zugeordnet zu Anlagen und Bauteilen mit Art der auszuführenden Arbeiten, Zeitintervallen, Ersatzteillisten und Herstellerunterlagen für jedes der zu wartenden Bauteile.

Firmenliste / technische Prospekte
Sämtliche Herstell- und Lieferfirmen alphabetisch mit Name, Adresse, Telefon (eventl . Sachbearbeiter) als
Inhaltsverzeichnis
Die Komponenten werden nach Fabrikaten sortiert, nicht nach Großhändler. In den Unterregistern herstellerspezifische Stücklisten und dann die vollständig beigefügten Datenblätter der Geräte und Armaturen (Katalogdatenblätter mit technischen Daten und Kennlinien, bei Pumpen und Ventilatoren berechneter Betriebspunkte bzw . bereiche eingetragen), Montage- /Bedienungs- /Wartungsanleitungen, Geräteschaltpläne, Einzelteil- und Ersatzteillisten der Hersteller (Verschleißteile, wie Keilriemen/ Flachriemen, etc. sind dabei ausdrücklich mit den exakten Hersteller-, Typen und Bestellangaben zu erwähnen.

Prüf- und Messprotokolle
Protokoll der Druckprüfungen, Inbetriebnahmen (einschließlich
Dokumentation vorgenommener Einstellungen und Parametrierungen ), Funktionsprüfungen, Messungen, insb. Protokoll über die Spülung der Wassernetze sowie der mikrobiologischen und chemischen Untersuchung. Die Akkreditierung des Probenehmer und der Firma.

Abnahme und Prüfbescheinigungen
Protokoll der Einweisung mit Mängelliste, Abnahme, Prüfbescheinigungen der Sachverständigen, Baumusterprüfungs- , Zulassungs-Bescheinigungen, Werksabnahmebescheinigungen o. ä .

Revisionspläne
Schalt- und Strang-Schemata, Grundrisspläne, farbig, angelegt mit Planverzeichnis. In den Schemata müssen die für den Betreiber vor Ort wichtigen technischen Daten eingetragen sein.
Vorstehende Aufzählung präzisiert und ergänzt die Formulierungen der VOB/C .Es wird der tatsächliche Bestand dokumentiert, vollständig in deutscher Sprache. Alle Prospekte, Datenblätter, etc. sind den Komponenten zweifelsfrei zuzuordnen und entsprechend beschriftet (d. h. auf dem jeweils ersten Blatt handschriftlich, kopierfähig die vollständige Typenbezeichnung und ggf . Montageort ergänzt, Folgeblätter soweit erforderlich kopierfähig markiert, digitale Doku über Excel- Tabelle referenziert).

Revisionspläne und Schaltschema
---------------------------------------------- -
Anfertigung von 3 Satz Revisionsplänen mit allen Anlagenteilen und Dimensionen mit CAD gezeichnet und farbig ausgeplottet.
Auf Verlangen sind die Pläne zusätzlich in DXF und DWG-Format nach Angabe des AG auf CD gebrannt zu übergeben. Herstellen eines Schaltschemas farbig angelegt und mit Folienüberzug, in der Zentrale bzw. der Technik-Zentrale aufgehängt.
Menge: 1,000 psch

**04.9 Rollgerüst als freistehendes Gerüst**
Rollgerüst als freistehendes Gerüst, gemäß UVV, mit Prüfsiegel inkl. Auf- und Abbau sowie An- und Abtransport.
Inkl. Vorhaltung für die Bauzeit
Arbeitsfläche: ca. 1,2 x 2 m
Arbeitshöhe max: 5m

Liefern und betriebsfertig montieren
Menge: 1,000 St

**04.10 Bearbeitungspauschale**
*** Pauschalposition
Bearbeitungspauschale
--------------------------------
Soweit in den vorstehenden Leistungen nicht bereits enthalten, ist zu rechnen für:

- Einrichten der Baustelle
- Transport der Materialien und Werkzeuge frei Baustelle
- Vorhalten und Rücktransport der letzteren Verpackungs- und Frachtvorlagen
- Baubeaufsichtigung und Überwachung der Montagen
- Druckproben, Beaufsichtigung beim Füllen, Spülen und  Entleeren der lufttechnischen Einrichtungen mit Betriebsmittel, insbesondere das Wiederentleeren nichtbetriebener Anlagenteile bei Frostgefahr
- Probeweise Inbetriebnahme der Anlage in Zusammenarbeit mit den anderen am Bau befindlichen Firmen
- Vollständige und einwandfreie Einregulierung der Lüftungsanlagen, sowie der diesem LV gehörenden Regelorgane der automatischen Regelung
- Ordnungsgemäßes Einweisen des Bedienungspersonals nach vollständiger Inbetriebnahme
- Herstellen einer speziell auf die vorliegende Anlage abgestimmten und auf gestellten Betriebsanweisung (dreifach) zur Endabnahme
- Die Nebenleistungen nach VOB
Menge: 1,000 psch

**04.11 Kernbohrung 160mm**
Kernbohrung 160mm durch Stahlbetondecken und Wände bis 25 cm dick, Lochdurchmesser bis 160 mm, einschl. Entsorgung des Bohrgutes.

Liefern und betriebsfertig montieren
Menge: 10,000 St

**04.12 Kernbohrung 200mm**
Kernbohrung 200mm durch Stahlbetondecken und Wände 25 - 30 cm dick, Lochdurchmesser 200 mm, einschl. Entsorgung des Bohrgutes.

Liefern und betriebsfertig montieren
Menge: 5,000 St

**04.13 Kernbohrung 280mm**
Kernbohrung 280mm durch Stahlbetondecken und Wände 25 - 30 cm dick, Lochdurchmesser 280 mm, einschl. Entsorgung des Bohrgutes.

Liefern und betriebsfertig montieren
Menge: 2,000 St

**04.14 Kernbohrung 360mm**
Kernbohrung 360mm durch Stahlbetondecken und Wände 25 - 30 cm dick, Lochdurchmesser 360 mm, einschl. Entsorgung des Bohrgutes.

Liefern und betriebsfertig montieren
Menge: 2,000 St

**04.15 Kernbohrung 400mm**
Kernbohrung 400mm durch Stahlbetondecken und Wände 25 - 30 cm dick, Lochdurchmesser 400 mm, einschl. Entsorgung des Bohrgutes.

Liefern und betriebsfertig montieren
Menge: 5,000 St

**04.16 Herstellen von Wanddurchbrüchen**
Herstellen von Wanddurchbrüchen durch Mauerwerk
bis 24 cm dick, 10 bis 20 cm hoch, 20 cm breit, einschl. Entsorgung des Bauschuttes.
Menge: 10,000 St

**04.17 Profilschienen verzinkt 27/30 mm einschl. Endkappen,**
Profilschienen verzinkt 27/30 mm einschl. Endkappen,
Befestigungsschrauben verzinkt, mit Gewindeplatten.

Liefern und betriebsfertig montieren
Menge: 15,000 m

**04.18 Profilschienen verzinkt 38/40 mm einschl. Endkappen,**
Profilschienen verzinkt 38/40 mm einschl. Endkappen,
Befestigungsschrauben verzinkt, mit Gewindeplatten.

Liefern und betriebsfertig montieren
Menge: 10,000 m

**04.19 Profilschienen verzinkt 40/60 mm einschl. Endkappen**
Profilschienen verzinkt 40/60 mm einschl. Endkappen,
Befestigungsschrauben verzinkt, mit Gewindeplatten.

Liefern und betriebsfertig montieren
Menge: 3,000 m

**04.20 Profilschienen feuerverzinkt 40/60 mm einschl. Endkappen**
Profilschienen feuerverzinkt 40/60 mm einschl. Endkappen,
Befestigungsschrauben verzinkt, mit Gewindeplatten.

Liefern und betriebsfertig montieren
Menge: 3,000 m

**04.21 Montage- und Werkstattpläne**
*** Pauschalposition
Montage- und Werkstattpläne

Montage-  bzw . Werkstattpläne mit CAD gezeichnet und farbig ausgeplottet. Die Pläne müssen 3 Wochen nach Auftragserteilung zur Genehmigung vorgelegt werden. Auf Verlangen sind die Pläne zusätzlich im DWG- und DXF-Format nach Angabe des AG auf CD zu übergeben.
Menge: 1,000 psch

### Titel 05 Taglohn

*Hinweis: Hinweis / Taglohnarbeiten*
Nachstehend aufgeführte Stundenlohnarbeiten sind für Leistungen, die bei der Erstellung des Leistungsverzeichnisses
nicht bekannt waren sowie für evtl. Änderungen an der Baustelle, veranlaßt durch den Bauherrn, Architekten oder Bauleitung. Die Taglohnarbeiten werden zusätzlich für das
abgreifen der in der Planung nicht ersichtlichen Bestandsleitungen benötigt.

Die Abrechnung erfolgt nach Einzelbeauftragung durch die Bauleitung.

Die Stundenzettel sind nach Durchführung der Leistung - spätestens einen Tag danach - von der Bauleitung 2fach zu bescheinigen.
Später eingehende Stundenzettel können nicht mehr anerkannt werden.

Die Bescheinigung bezieht sich auf den Umfang der Leistung.

Die aufgeführte Stundenzahl ist unverbindlich.

Stunden-Lohnarbeiten sind nur nach Aufforderung durch die Bauleitung auszuführen.

**05.1 Stundensatz Obermonteur**
Arbeiten, welche nicht in den Positionen erfasst sind und gegen Nachweis zur Ausführung kommen.
Obermonteur
Menge: 10,000 h

**05.2 Stundensatz Monteur**
Arbeiten, welche nicht in den Positionen erfasst sind und gegen Nachweis zur Ausführung kommen.
Monteur
Menge: 10,000 h

**05.3 Stundensatz Helfer**
Arbeiten, welche nicht in den Positionen erfasst sind und gegen Nachweis zur Ausführung kommen.
Helfer
Menge: 10,000 h

**05.4 Stundensatz Azubi**
Arbeiten, welche nicht in den Positionen erfasst sind und gegen Nachweis zur Ausführung kommen.
Auszubildender (Azubi).
Menge: 10,000 h

USt %: 19,00
